# Impermeabilització líquida de cobertes. Sistema Isolpur Plus "WÜRTH"

- Propietat de l'arxiu: CYPE Ingenieros S.A.
- Format: FIEBDC-3/2016
- Programa: Generador de preus de la construcció. CYPE Ingenieros, S.A.
- Data: 17/06/2024
- Divisa: EUR
- Costos indirectes: 3 %
- IVA: 21 %

## N Aïllaments e impermeabilitzacions

### NL Impermeabilitzacions líquides

#### NLG Cobertes, galeries i balcons

**NLG272** m² Impermeabilització líquida de cobertes. Sistema Isolpur Plus "WÜRTH".
Impermeabilització líquida de cobertes, sobre superfície suport de rajoles ceràmiques. Sistema Isolpur Plus "WÜRTH" format per tres capes de revestiment impermeabilitzant, Isolpur Plus "WÜRTH", a base de poliuretà alifàtic, incolor, amb resistència a la intempèrie, a l'envelliment i als rajos UV, 0,9 kg/m², prèvia emprimació amb una mescla d'emprimació, PU Primer "WÜRTH", 0,055 kg/m² i additiu a base de silans i siloxans, PU Aditor "WÜRTH", 0,009 kg/m².
Inclou: Neteja de la superfície suport. Aplicació de l'emprimació. Aplicació de l'impermeabilitzant.
Criteri d'amidament de projecte: Superfície mesurada en projecció horitzontal, segons documentació gràfica de Projecte, des de les cares interiors dels ampits o plastrons perimetrals que la limiten.
Criteri de mesura d'obra: Es mesurarà, en projecció horitzontal, la superfície realment executada segons especificacions de Projecte, des de les cares interiors dels ampits o plastrons perimetrals que la limiten.

| Codi | Ut | Descripció | Rendiment | Preu | Import |
|---|---|---|---|---|---|
| mt15wur140a | kg | Emprimació, PU Primer "WÜRTH". (material) | 0.055 | 24.07 | 1.324 |
| mt15wur150a | kg | Additiu a base de silans i siloxans, PU Aditor "WÜRTH". (material) | 0.009 | 164.92 | 1.484 |
| mt15wur160a | kg | Revestiment impermeabilitzant, Isolpur Plus "WÜRTH", a base de poliuretà alifàtic, incolor, amb resistència a la intempèrie, a l'envelliment i als rajos UV. (material) | 0.9 | 33.05 | 29.745 |
| mo032 | h | Oficial 1ª aplicador de productes impermeabilitzants. (mà d'obra) | 0.133 | 28.42 | 3.780 |
| mo070 | h | Ajudant aplicador de productes impermeabilitzants. (mà d'obra) | 0.133 | 25.28 | 3.362 |
| % | % | Costos directes complementaris | 2 % | 39.695 | 0.794 |
|  |  | Costos directes |  |  | 40.489 |

Residus:
- col·locació: mt15wur150a Additiu a base de silans i siloxans, PU Aditor "WÜRTH"; factor de residu 0.0275
- col·locació: mt15wur160a; factor de residu 0.03

## Recursos

**mt15wur150a** kg Additiu a base de silans i siloxans, PU Aditor "WÜRTH"
Dades tècniques: Cost energètic 36.180 MJ; Emissió de CO2 1.826 kg; Codi LER 17 09 04; Massa de l'element 1 kg; Volum 0.000667 m3
Residus:
- embalatge: re170203 Plàstic. (component de residu); rendiment 0.045 kg; Codi LER 17 02 03; Massa de l'element 1 kg; Volum 0.001667 m3

**mt15wur160a** kg Revestiment impermeabilitzant
Dades tècniques: Cost energètic 144.209 MJ; Emissió de CO2 7.002 kg; Codi LER 17 09 04; Massa de l'element 1 kg; Volum 0.000667 m3
Residus:
- embalatge: re150104 Envasos metàl·lics. (component de residu); rendiment 0.003 kg; Codi LER 15 01 04; Massa de l'element 1 kg; Volum 0.001667 m3
