# Impermeabilització líquida de cobertes. Sistema Pumaflex "GRUPO PUMA"

- Propietat de l'arxiu: CYPE Ingenieros S.A.
- Format: FIEBDC-3/2016
- Programa: Generador de preus de la construcció. CYPE Ingenieros, S.A.
- Data: 30/07/2024
- Divisa: EUR
- Costos indirectes: 3 %
- IVA: 21 %

## N Aïllaments e impermeabilitzacions

### NL Impermeabilitzacions líquides

#### NLG Cobertes, galeries i balcons

**NLG170** m² Impermeabilització líquida de cobertes. Sistema Pumaflex "GRUPO PUMA".
Impermeabilització líquida de cobertes. Sistema Pumaflex "GRUPO PUMA" format per dues capes de massilla de cautxú acrílic, Pumaflex "GRUPO PUMA", color blanc; i feltre de fibra de vidre, Mallaflex "GRUPO PUMA"; prèvia resolució de punts singulars amb els mateixos materials i realització d'angle còncau, a mitja canya, en la trobada de la coberta amb paraments verticals amb morter reparador, reforçat amb fibres, resistent als sulfats, Morcemrest RF35 "GRUPO PUMA", classe R3, tipus CC, segons UNE-EN 1504-3.
Inclou: Neteja de la superfície suport. Armat de la superfície. Resolució dels punts singulars. Aplicació de l'impermeabilitzant.
Criteri d'amidament de projecte: Superfície mesurada en projecció horitzontal, segons documentació gràfica de Projecte, des de les cares interiors dels ampits o plastrons perimetrals que la limiten.
Criteri de mesura d'obra: Es mesurarà, en projecció horitzontal, la superfície realment executada segons especificacions de Projecte, des de les cares interiors dels ampits o plastrons perimetrals que la limiten.

| Codi | Ut | Descripció | Rendiment | Preu | Import |
|---|---|---|---|---|---|
| mt28mrp011b | kg | Morter reparador, reforçat amb fibres, resistent als sulfats, de molt alta resistència mecànica i retracció compensada, Morcemrest RF35 "GRUPO PUMA", amb una resistència a compressió a 28 dies major o igual a 40 N/mm² i un mòdul d'elasticitat major o igual a 17000 N/mm², classe R3, tipus CC, segons UNE-EN 1504-3, Euroclasse A1 de reacció al foc, segons UNE-EN 13501-1, compost per ciments especials, àrids seleccionats, additius i fibres, aplicat en espessors de fins 35 mm en vertical i 75 mm en horitzontal. (material) | 1.5 | 0.71 | 1.065 |
| mt15igp020a | l | Massilla de cautxú acrílic, Pumaflex "GRUPO PUMA", color blanc, composta per una dispersió aquosa de copolímers acrílics, càrregues d'elevada resistència mecànica, additius i pigments. (material) | 1.5 | 4.28 | 6.420 |
| mt15igp021a | m² | Feltre de fibra de vidre, Mallaflex "GRUPO PUMA", para impermeabilització amb cautxú acrílic. (material) | 1.2 | 1.14 | 1.368 |
| mo032 | h | Oficial 1ª aplicador de productes impermeabilitzants. (mà d'obra) | 0.173 | 28.42 | 4.917 |
| mo070 | h | Ajudant aplicador de productes impermeabilitzants. (mà d'obra) | 0.173 | 25.28 | 4.373 |
| % | % | Costos directes complementaris | 2 % | 18.143 | 0.363 |
|  |  | Costos directes |  |  | 18.506 |

Residus:
- col·locació: mt28mrp011b; factor de residu 0.0063

## Recursos

**mt28mrp011b** kg Morter reparador
Dades tècniques: Cost energètic 5.534 MJ; Emissió de CO2 0.544 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3
