# Impermeabilització líquida, per a reparació de cobertes amb paviment ceràmic. Sistema Morcem Cover Transparente "GRUPO PUMA"

- Propietat de l'arxiu: CYPE Ingenieros S.A.
- Format: FIEBDC-3/2016
- Programa: Generador de preus de la construcció. CYPE Ingenieros, S.A.
- Data: 17/06/2024
- Divisa: EUR
- Costos indirectes: 3 %
- IVA: 21 %

## N Aïllaments e impermeabilitzacions

### NL Impermeabilitzacions líquides

#### NLG Cobertes, galeries i balcons

**NLG175** m² Impermeabilització líquida, per a reparació de cobertes amb paviment ceràmic. Sistema Morcem Cover Transparente "GRUPO PUMA".
Impermeabilització líquida, per a reparació de cobertes amb paviment ceràmic. Sistema Morcem Cover Transparente "GRUPO PUMA" format per revestiment continu elàstic impermeabilitzant, Morcem Elastic PM Transparente "GRUPO PUMA", transparent, diluït amb un 5% de diluent "GRUPO PUMA", a base de xilè, 0,9 kg/m², aplicat en capes successives, endurit superficialment mitjançant espolsada amb sorra de sílice natural, rentada i assecada al forn, de granulometria compresa entre 0,6 i 0,8 mm.
Inclou: Neteja de la superfície suport. Preparació de la mescla. Resolució dels punts singulars. Empolvorament amb àrid de sílice. Aplicació de l'impermeabilitzant.
Criteri d'amidament de projecte: Superfície mesurada en projecció horitzontal, segons documentació gràfica de Projecte, des de les cares interiors dels ampits o plastrons perimetrals que la limiten.
Criteri de mesura d'obra: Es mesurarà, en projecció horitzontal, la superfície realment executada segons especificacions de Projecte, des de les cares interiors dels ampits o plastrons perimetrals que la limiten.

| Codi | Ut | Descripció | Rendiment | Preu | Import |
|---|---|---|---|---|---|
| mt15igp031a | kg | Revestiment continu elàstic impermeabilitzant, Morcem Elastic PM Transparente "GRUPO PUMA", transparent, a base de poliuretà alifàtic, amb resistència als raigs UV, als àlcalis i a la intempèrie, per a aplicar amb brotxa, corró o pistola. (material) | 0.9 | 31.04 | 27.936 |
| mt15igp002b | l | Diluent "GRUPO PUMA", a base de xilè. (material) | 0.045 | 4.54 | 0.204 |
| mt01arp015b | kg | Sorra de sílice natural, rentada i assecada al forn, de granulometria compresa entre 0,6 i 0,8 mm, presentada en sacs. (material) | 0.4 | 0.15 | 0.060 |
| mo032 | h | Oficial 1ª aplicador de productes impermeabilitzants. (mà d'obra) | 0.106 | 28.42 | 3.013 |
| mo070 | h | Ajudant aplicador de productes impermeabilitzants. (mà d'obra) | 0.106 | 25.28 | 2.680 |
| % | % | Costos directes complementaris | 2 % | 33.893 | 0.678 |
|  |  | Costos directes |  |  | 34.571 |

Residus:
- col·locació: mt15igp031a; factor de residu 0.03
- col·locació: mt01arp015b Sorra de sílice natural, rentada i assecada al forn, de granulometria compresa entre 0,6 i 0,8 mm, presentada en sacs; factor de residu 0.009

## Recursos

**mt15igp031a** kg Revestiment continu elàstic impermeabilitzant
Dades tècniques: Cost energètic 144.209 MJ; Emissió de CO2 7.002 kg; Codi LER 17 09 04; Massa de l'element 1 kg; Volum 0.000667 m3
Residus:
- embalatge: re150104 Envasos metàl·lics. (component de residu); rendiment 0.003 kg; Codi LER 15 01 04; Massa de l'element 1 kg; Volum 0.001667 m3

**mt01arp015b** kg Sorra de sílice natural, rentada i assecada al forn, de granulometria compresa entre 0,6 i 0,8 mm, presentada en sacs
Dades tècniques: Cost energètic 0.075 MJ; Emissió de CO2 0.004 kg; Codi LER 01 04 09; Massa de l'element 1 kg; Volum 0.000625 m3
