# Impermeabilització líquida de cobertes. Sistema Weberdry Parking "WEBER"

- Propietat de l'arxiu: CYPE Ingenieros S.A.
- Format: FIEBDC-3/2016
- Programa: Generador de preus de la construcció. CYPE Ingenieros, S.A.
- Data: 17/06/2024
- Divisa: EUR
- Costos indirectes: 3 %
- IVA: 21 %

## N Aïllaments e impermeabilitzacions

### NL Impermeabilitzacions líquides

#### NLG Cobertes, galeries i balcons

**NLG260** m² Impermeabilització líquida de cobertes. Sistema Weberdry Parking "WEBER".
Impermeabilització líquida de cobertes. Sistema Weberdry Parking "WEBER" format per membrana elàstica impermeabilitzant, monocomponent a base de poliuretà amb base dissolvent, Weberdry Pur Seal "WEBER", (2,5 kg/m²), endurida superficialment mitjançant espolsada amb àrid de quars natural, de granulometria compresa entre 0,4 i 0,9 mm, prèvia aplicació d'emprimació, Weberprim EP2k "WEBER", (0,15 l/m²), col·locació de malla en tota la superfície i en punts singulars, geotèxtil de polièster Weberdry Fabric 65 "WEBER", acabat amb dues mans de vernís de poliuretà alifàtic monocomponent, Weberdry Pur Coat Traffic "WEBER", color blanc, (0,5 l/m²).
Inclou: Neteja de la superfície suport. Aplicació de l'emprimació. Armat de la superfície. Aplicació de l'impermeabilitzant. Empolvorat amb àrid de quars. Aplicació de les mans d'acabat.
Criteri d'amidament de projecte: Superfície mesurada en projecció horitzontal, segons documentació gràfica de Projecte, des de les cares interiors dels ampits o plastrons perimetrals que la limiten.
Criteri de mesura d'obra: Es mesurarà, en projecció horitzontal, la superfície realment executada segons especificacions de Projecte, des de les cares interiors dels ampits o plastrons perimetrals que la limiten.

| Codi | Ut | Descripció | Rendiment | Preu | Import |
|---|---|---|---|---|---|
| mt09moc007a | kg | Emprimació, Weberprim EP2k "WEBER", per a l'adherència de morters autoanivellants a suports cimentosos. (material) | 0.15 | 23.3 | 3.495 |
| mt15web070a | kg | Membrana elàstica impermeabilitzant, monocomponent a base de poliuretà amb base dissolvent, Weberdry Pur Seal "WEBER", permeable al vapor d'aigua. (material) | 2.5 | 11.73 | 29.325 |
| mt15web020a | m² | Geotèxtil de polièster Weberdry Fabric 65 "WEBER". (material) | 1.2 | 4.11 | 4.932 |
| mt01arg030a | kg | Àrid de quars natural, de granulometria compresa entre 0,4 i 0,9 mm. (material) | 0.5 | 0.8 | 0.400 |
| mt15web090a | kg | Vernís de poliuretà alifàtic monocomponent, Weberdry Pur Coat Traffic "WEBER", color blanc, amb resistència als raigs UV, a la intempèrie, a l'abrasió i al trànsit rodat intens. (material) | 0.5 | 28.52 | 14.260 |
| mo032 | h | Oficial 1ª aplicador de productes impermeabilitzants. (mà d'obra) | 0.279 | 28.42 | 7.929 |
| mo070 | h | Ajudant aplicador de productes impermeabilitzants. (mà d'obra) | 0.279 | 25.28 | 7.053 |
| % | % | Costos directes complementaris | 2 % | 67.394 | 1.348 |
|  |  | Costos directes |  |  | 68.742 |

Residus:
- col·locació: mt09moc007a Emprimació, Weberprim EP2k "WEBER", per a l'adherència de morters autoanivellants a suports cimentosos; factor de residu 0.03
- col·locació: mt15web070a; factor de residu 0.03
- col·locació: mt15web020a Geotèxtil de polièster Weberdry Fabric 65 "WEBER"; factor de residu 0.035
- col·locació: mt01arg030a Àrid de quars natural, de granulometria compresa entre 0,4 i 0,9 mm; factor de residu 0.003308
- col·locació: mt15web090a; factor de residu 0.0275

## Recursos

**mt09moc007a** kg Emprimació, Weberprim EP2k "WEBER", per a l'adherència de morters autoanivellants a suports cimentosos
Dades tècniques: Cost energètic 75.527 MJ; Emissió de CO2 2.872 kg; Codi LER 17 09 04; Massa de l'element 1 kg; Volum 0.000667 m3
Residus:
- embalatge: re170203 Plàstic. (component de residu); rendiment 0.003 kg; Codi LER 17 02 03; Massa de l'element 1 kg; Volum 0.001667 m3

**mt15web070a** kg Membrana elàstica impermeabilitzant
Dades tècniques: Cost energètic 144.209 MJ; Emissió de CO2 7.002 kg; Codi LER 17 09 04; Massa de l'element 1 kg; Volum 0.000667 m3
Residus:
- embalatge: re150104 Envasos metàl·lics. (component de residu); rendiment 0.003 kg; Codi LER 15 01 04; Massa de l'element 1 kg; Volum 0.001667 m3

**mt15web020a** m² Geotèxtil de polièster Weberdry Fabric 65 "WEBER"
Dades tècniques: Cost energètic 5.861 MJ; Emissió de CO2 0.299 kg; Codi LER 17 06 04; Massa de l'element 0.06 kg; Volum 0.0001 m3
Residus:
- embalatge: re170203 Plàstic; rendiment 0.034 kg

**mt01arg030a** kg Àrid de quars natural, de granulometria compresa entre 0,4 i 0,9 mm
Dades tècniques: Cost energètic 0.075 MJ; Emissió de CO2 0.004 kg; Codi LER 01 04 08; Massa de l'element 1 kg; Volum 0.000667 m3

**mt15web090a** kg Vernís de poliuretà alifàtic monocomponent
Dades tècniques: Cost energètic 32.566 MJ; Emissió de CO2 1.931 kg; Codi LER 08 01 11; Massa de l'element 1 kg; Volum 0.001111 m3
Residus:
- embalatge: re150104 Envasos metàl·lics; rendiment 0.08 kg
