# Impermeabilització líquida de balcons i terrasses, per revestir amb rajoles ceràmiques. Sistema Mapelastic Turbo "MAPEI SPAIN"

- Propietat de l'arxiu: CYPE Ingenieros S.A.
- Format: FIEBDC-3/2016
- Programa: Generador de preus de la construcció. CYPE Ingenieros, S.A.
- Data: 30/07/2024
- Divisa: EUR
- Costos indirectes: 3 %
- IVA: 21 %

## N Aïllaments e impermeabilitzacions

### NL Impermeabilitzacions líquides

#### NLG Cobertes, galeries i balcons

**NLG400** m² Impermeabilització líquida de balcons i terrasses, per revestir amb rajoles ceràmiques. Sistema Mapelastic Turbo "MAPEI SPAIN".
Impermeabilització líquida de balcons i terrasses, per revestir amb rajoles ceràmiques. Sistema Mapelastic Turbo "MAPEI SPAIN" format per dues capes de morter cimentós impermeabilitzant flexible bicomponent Mapelastic Turbo "MAPEI SPAIN", color gris, amb un rendiment de 2,4 kg/m², malla de fibra de vidre antiàlcalis, Mapenet 150 "MAPEI SPAIN", de 4x5 mm de llum de malla, de 150 g/m² de massa superficial, color blau; i banda de reforç Mapeband "MAPEI SPAIN" de 120 mm d'amplada, en punts singulars, (1,1 m/m²).
Criteri de valoració econòmica: El preu no inclou el revestiment.
Inclou: Neteja de la superfície suport. Armat de la superfície. Resolució dels punts singulars. Aplicació de l'impermeabilitzant.
Criteri d'amidament de projecte: Superfície mesurada en projecció horitzontal, segons documentació gràfica de Projecte, des de les cares interiors dels ampits o plastrons perimetrals que la limiten.
Criteri de mesura d'obra: Es mesurarà, en projecció horitzontal, la superfície realment executada segons especificacions de Projecte, des de les cares interiors dels ampits o plastrons perimetrals que la limiten.

| Codi | Ut | Descripció | Rendiment | Preu | Import |
|---|---|---|---|---|---|
| mt28mam095c | kg | Morter cimentós impermeabilitzant flexible bicomponent Mapelastic Turbo "MAPEI SPAIN", color gris, compost de ciment, àrids seleccionats, additius especials i polímers sintètics en dispersió aquosa, amb resistència als rajos UV, als sulfats, als clorurs, al diòxid de carboni i a les sals de desglaç, com a protecció enfront de la humitat per capil·laritat i infiltracions d'aigua de pluja, segons UNE-EN 14891. (material) | 2.4 | 5.48 | 13.152 |
| mt15map040a | m | Malla de fibra de vidre antiàlcalis, Mapenet 150 "MAPEI SPAIN", de 4x5 mm de llum de malla, de 150 g/m² de massa superficial, color blau, de 1x50 m, per armar morters. (material) | 1.1 | 3.08 | 3.388 |
| mt15map050a | m | Banda de reforç Mapeband "MAPEI SPAIN" de 120 mm d'amplada, composta per una pel·lícula de polietilè laminat sobre una banda de feltre. (material) | 1.1 | 5.93 | 6.523 |
| mo032 | h | Oficial 1ª aplicador de productes impermeabilitzants. (mà d'obra) | 0.332 | 28.42 | 9.435 |
| mo070 | h | Ajudant aplicador de productes impermeabilitzants. (mà d'obra) | 0.332 | 25.28 | 8.393 |
| % | % | Costos directes complementaris | 2 % | 40.891 | 0.818 |
|  |  | Costos directes |  |  | 41.709 |

Residus:
- col·locació: mt28mam095c; factor de residu 0.0066
- col·locació: mt15map040a; factor de residu 0.05476

## Recursos

**mt28mam095c** kg Morter cimentós impermeabilitzant flexible bicomponent Mapelastic Turbo "MAPEI SPAIN"
Dades tècniques: Cost energètic 3.898 MJ; Emissió de CO2 0.362 kg; Codi LER 17 01 01; Massa de l'element 1 kg; Volum 0.000667 m3
Residus:
- embalatge: re150101 Envasos de paper i cartró. (component de residu); rendiment 0.014 kg; Codi LER 15 01 01; Massa de l'element 1 kg; Volum 0.001333 m3

**mt15map040a** m Malla de fibra de vidre antiàlcalis
Dades tècniques: Cost energètic 10.595 MJ; Emissió de CO2 0.520 kg; Codi LER 17 02 03; Massa de l'element 0.15 kg; Volum 0.00025 m3
Residus:
- embalatge: re170203 Plàstic. (component de residu); rendiment 0.001 kg; Codi LER 17 02 03; Massa de l'element 1 kg; Volum 0.001667 m3
