# Substitució de material de rejuntat en paviment ceràmic de coberta plana

- Propietat de l'arxiu: CYPE Ingenieros S.A.
- Format: FIEBDC-3/2016
- Programa: Generador de preus de la construcció. CYPE Ingenieros, S.A.
- Data: 30/07/2024
- Divisa: EUR
- Costos indirectes: 3 %
- IVA: 21 %

## Q Cobertes

### QA Planes transitables, no ventilades

#### QAW Substitucions

**QAW030** m² Substitució de material de rejuntat en paviment ceràmic de coberta plana.
Buidatge i neteja del material de rejuntat en paviment ceràmic amb junt obert (separació entre 3 i 15 mm) de coberta plana transitable, substituint-lo per morter de junts cimentós millorat, amb absorció d'aigua reduïda i resistència elevada a l'abrasió tipus CG 2 W A, color blanc, per junts de 2 a 15 mm. Fins i tot preparació de la zona de treball i protecció dels elements de l'entorn que s'hagin de mantenir, neteja del paviment, apilament i retirada de les restes de l'obra.
Inclou: Buidatge i neteja del material de rejuntat. Rejuntat del paviment. Neteja del paviment. Retirada i càrrega de les restes d'obra.
Criteri d'amidament de projecte: Superfície mesurada segons documentació gràfica de Projecte.
Criteri de mesura d'obra: Es mesurarà la superfície realment executada segons especificacions de Projecte.

| Codi | Ut | Descripció | Rendiment | Preu | Import |
|---|---|---|---|---|---|
| mt09mcp020bB | kg | Morter de junts cimentós millorat, amb absorció d'aigua reduïda i resistència elevada a l'abrasió, tipus CG2 W A, segons UNE-EN 13888, color blanc, per junts de 2 a 15 mm, a base de ciment d'alta resistència, àrids seleccionats, additius especials i pigments, amb efecte antifloridura, antiverdet i preventiu de les eflorescències, hidrorepel·lent, especial per a rejuntat de tot tipus de peces ceràmiques i pedres naturals en zones de proliferació de microorganismes. (material) | 0.01 | 1.46 | 0.015 |
| mo061 | h | Ajudant enrajolador. (mà d'obra) | 0.157 | 25.28 | 3.969 |
| % | % | Costos directes complementaris | 2 % | 3.984 | 0.080 |
|  |  | Costos directes |  |  | 4.064 |

Residus:
- col·locació: mt09mcp020bB; factor de residu 0.07
- demolició: ruo170101 Formigó (formigons, morters i prefabricats). (component de residu); rendiment 0.127 kg; Codi LER 17 01 01; Massa de l'element 1 kg; Volum 0.000667 m3

## Recursos

**mt09mcp020bB** kg Morter de junts cimentós millorat
Dades tècniques: Cost energètic 7.725 MJ; Emissió de CO2 0.576 kg; Codi LER 17 09 04; Massa de l'element 1 kg; Volum 0.000667 m3
Residus:
- embalatge: re150101 Envasos de paper i cartró. (component de residu); rendiment 0.02 kg; Codi LER 15 01 01; Massa de l'element 1 kg; Volum 0.001333 m3
- embalatge: re170201 Fusta. (component de residu); rendiment 0.005 kg; Codi LER 17 02 01; Massa de l'element 1 kg; Volum 0.000909 m3
- embalatge: re170203 Plàstic. (component de residu); rendiment 0.008 kg; Codi LER 17 02 03; Massa de l'element 1 kg; Volum 0.001667 m3
