# Cobertura de panells de fibrociment sense amiant, amb aïllament incorporat

- Propietat de l'arxiu: CYPE Ingenieros S.A.
- Format: FIEBDC-3/2016
- Programa: Generador de preus de la construcció. CYPE Ingenieros, S.A.
- Data: 17/06/2024
- Divisa: EUR
- Costos indirectes: 3 %
- IVA: 21 %

## Q Cobertes

### QU Components de cobertes inclinades i corbes

#### QUC De plaques de fibrociment sense amiant

**QUC020** m² Cobertura de panells de fibrociment sense amiant, amb aïllament incorporat.
Cobertura de panells, formats per placa ondulada de fibrociment sense amiant, color argila, en la cara exterior, nucli aïllant d'escuma de poliuretà i acabat interior amb làmina de polièster reforçat amb fibra de vidre, color blanc; de 2500 mm de longitud, 1100 mm d'amplada i 54 mm de gruix, per a coberta inclinada, amb una pendent major del 10%, col·locats amb un cavalcament del panell superior de 150 mm i fixats mecànicament a qualsevol tipus de corretja estructural. Inclús accessoris de fixació dels panells.
Criteri de valoració econòmica: El preu no inclou la superfície suport ni els punts singulars i les peces especials de la cobertura.
Inclou: Neteja de la superfície suport. Fixació dels panells.
Criteri d'amidament de projecte: Superfície de l'aiguavés mesurada en veritable magnitud, segons documentació gràfica de Projecte.
Criteri de mesura d'obra: Es mesurarà, en veritable magnitud, la superfície realment executada segons especificacions de Projecte.

| Codi | Ut | Descripció | Rendiment | Preu | Import |
|---|---|---|---|---|---|
| mt13eur015a | U | Panell, format per placa ondulada de fibrociment sense amiant, color argila, en la cara exterior, nucli aïllant d'escuma de poliuretà i acabat interior amb làmina de polièster reforçat amb fibra de vidre, color blanc; de 2500 mm de longitud, 1100 mm d'amplada i 54 mm de gruix. Segons UNE-EN 494. (material) | 0.319 | 91.31 | 29.128 |
| mt13eur016a | U | Panell especial per carener, format per placa ondulada de fibrociment sense amiant, color argila, en la cara exterior, nucli aïllant d'escuma de poliuretà i acabat interior amb làmina de polièster reforçat amb fibra de vidre, color blanc; de 2500 mm de longitud, 1100 mm d'amplada i 54 mm de gruix, per a coberta de fibrocemento sen amianto. Segons UNE-EN 494. (material) | 0.043 | 101.75 | 4.375 |
| mt13eur017a | U | Panell especial per a ràfec, format per placa ondulada de fibrociment sense amiant, color argila, en la cara exterior, nucli aïllant d'escuma de poliuretà i acabat interior amb làmina de polièster reforçat amb fibra de vidre, color blanc; de 2500 mm de longitud, 1100 mm d'amplada i 54 mm de gruix, per a coberta de fibrocemento sen amianto. Segons UNE-EN 494. (material) | 0.043 | 101.75 | 4.375 |
| mt13eur018a | U | Panell translúcid, format per una placa exterior de policarbonat cel·lular, de 4 mm d'espessor, armadura de policarbonat cel·lular i acabat interior amb làmina de polièster reforçat amb fibra de vidre, color blanc; de 2500 mm de longitud, 1100 mm d'amplada i 54 mm de gruix, per a il·luminació natural de coberta de fibrocemento sen amianto. (material) | 0.021 | 97 | 2.037 |
| mt13eur100b | U | Kit d'accessoris de fixació, per a panells de fibrociment sense amiant. (material) | 1 | 9.94 | 9.940 |
| mo051 | h | Oficial 1ª muntador de tancaments industrials. (mà d'obra) | 0.21 | 29.34 | 6.161 |
| mo098 | h | Ajudant muntador de tancaments industrials. (mà d'obra) | 0.085 | 25.28 | 2.149 |
| % | % | Costos directes complementaris | 2 % | 58.165 | 1.163 |
|  |  | Costos directes |  |  | 59.328 |

Residus:
- col·locació: mt13eur015a; factor de residu 0.0248
- col·locació: mt13eur016a; factor de residu 0.0248
- col·locació: mt13eur017a; factor de residu 0.0248

## Recursos

**mt13eur015a** U Panell, format per placa ondulada de fibrociment sense amiant
Dades tècniques: Cost energètic 6.300 MJ; Emissió de CO2 6.839 kg; Codi LER 17 01 01; Massa de l'element 44 kg; Volum 0.029333 m3
Residus:
- embalatge: re170201 Fusta. (component de residu); rendiment 0.001 kg; Codi LER 17 02 01; Massa de l'element 1 kg; Volum 0.000909 m3
- embalatge: re170203 Plàstic. (component de residu); rendiment 0.05 kg; Codi LER 17 02 03; Massa de l'element 1 kg; Volum 0.001667 m3

**mt13eur016a** U Panell especial per carener
Dades tècniques: Cost energètic 6.120 MJ; Emissió de CO2 5.939 kg; Codi LER 17 01 01; Massa de l'element 38 kg; Volum 0.025333 m3
Residus:
- embalatge: re170201 Fusta; rendiment 0.001 kg
- embalatge: re170203 Plàstic; rendiment 0.05 kg

**mt13eur017a** U Panell especial per a ràfec
Dades tècniques: Cost energètic 6.120 MJ; Emissió de CO2 5.939 kg; Codi LER 17 01 01; Massa de l'element 38 kg; Volum 0.025333 m3
Residus:
- embalatge: re170201 Fusta; rendiment 0.001 kg
- embalatge: re170203 Plàstic; rendiment 0.05 kg

**mt13eur018a** U Panell translúcid
Dades tècniques: Cost energètic 3106.368 MJ; Emissió de CO2 182.936 kg
Residus:
- embalatge: re150101 Envasos de paper i cartró. (component de residu); rendiment 0.072 kg; Codi LER 15 01 01; Massa de l'element 1 kg; Volum 0.001333 m3
