# Enllistonat per a muntatge de cobertura de teules de formigó

- Propietat de l'arxiu: CYPE Ingenieros S.A.
- Format: FIEBDC-3/2016
- Programa: Generador de preus de la construcció. CYPE Ingenieros, S.A.
- Data: 27/01/2025
- Divisa: EUR
- Costos indirectes: 3 %
- IVA: 21 %

## Q Cobertes

### QU Components de cobertes inclinades i corbes

#### QUH De teules de formigó

**QUH020** m² Enllistonat per a muntatge de cobertura de teules de formigó.
Enllistonat simple, de llistó de 42x27 mm de secció, de fusta de pinastre (Pinus pinaster), tractada en autoclau, amb classe d'ús 2, segons UNE-EN 335, acabat raspallat, amb humitat inferior al 20% fixats mecànicament al suport, per a muntatge de cobertura de teula de formigó de perfil àrab, de 40 cm de longitud i 20 cm d'amplada, a coberta inclinada, amb una pendent major del 25%. Col·locació en obra: amb cargols.
Inclou: Replanteig. Tall de les llates. Fixació de les llates.
Criteri d'amidament de projecte: Superfície de l'aiguavés mesurada en veritable magnitud, segons documentació gràfica de Projecte.
Criteri de mesura d'obra: Es mesurarà, en veritable magnitud, la superfície realment executada segons especificacions de Projecte.

| Codi | Ut | Descripció | Rendiment | Preu | Import |
|---|---|---|---|---|---|
| mt13blw010b | m | Llistó de 42x27 mm de secció, de fusta de pinastre (Pinus pinaster), tractada en autoclau, amb classe d'ús 2, segons UNE-EN 335, acabat raspallat, amb humitat inferior al 20%. (material) | 3 | 0.54 | 1.620 |
| mt13blw131 | U | Cargol per a subjecció d'elements de fusta. (material) | 6 | 0.11 | 0.660 |
| mo020 | h | Oficial 1ª construcció. (mà d'obra) | 0.059 | 29.67 | 1.751 |
| mo113 | h | Peó ordinari construcció. (mà d'obra) | 0.059 | 24.86 | 1.467 |
| % | % | Costos directes complementaris | 2 % | 5.498 | 0.110 |
|  |  | Costos directes |  |  | 5.608 |

Residus:
- col·locació: mt13blw010b; factor de residu 0.014
- col·locació: mt13blw131 Cargol per a subjecció d'elements de fusta; factor de residu 0.005

## Recursos

**mt13blw010b** m Llistó de 42x27 mm de secció
Dades tècniques: Cost energètic 73.547 MJ; Emissió de CO2 -0.995 kg; Codi LER 17 02 01; Massa de l'element 0.54 kg; Volum 0.000491 m3
Residus:
- embalatge: re170203 Plàstic. (component de residu); rendiment 0.002 kg; Codi LER 17 02 03; Massa de l'element 1 kg; Volum 0.001667 m3

**mt13blw131** U Cargol per a subjecció d'elements de fusta
Dades tècniques: Cost energètic 0.133 MJ; Emissió de CO2 0.008 kg; Codi LER 17 04 05; Massa de l'element 0.0134 kg; Volum 0.000006 m3
Residus:
- embalatge: re150101 Envasos de paper i cartró. (component de residu); rendiment 0.001 kg; Codi LER 15 01 01; Massa de l'element 1 kg; Volum 0.001333 m3
