# Tauler de formigó amb aïllament incorporat, per a formació de faldó en coberta inclinada

- Propietat de l'arxiu: CYPE Ingenieros S.A.
- Format: FIEBDC-3/2016
- Programa: Generador de preus de la construcció. CYPE Ingenieros, S.A.
- Data: 30/07/2024
- Divisa: EUR
- Costos indirectes: 3 %
- IVA: 21 %

## Q Cobertes

### QU Components de cobertes inclinades i corbes

#### QUN Panells i taulers per a vessants

**QUN025** m² Tauler de formigó amb aïllament incorporat, per a formació de faldó en coberta inclinada.
Tauler de plaques prefabricades de formigó armat, de 1000x500x50 mm, amb barres corrugades longitudinals d'acer B 500 T, amb aïllament intermedi de poliestirè expandit de 10 kg/m³ de densitat, replè de les juntes entre les peces de dos trams contigus amb morter de ciment, industrial, M-5, recolzat sobre suport discontinu de fàbrica; per a formació de faldó en coberta inclinada.
Inclou: Replanteig. Tall de les peces. Col·locació de les plaques de formigó que formen el tauler.
Criteri d'amidament de projecte: Superfície de l'aiguavés mesurada en veritable magnitud, segons documentació gràfica de Projecte.
Criteri de mesura d'obra: Es mesurarà, en veritable magnitud, la superfície realment executada segons especificacions de Projecte.

| Codi | Ut | Descripció | Rendiment | Preu | Import |
|---|---|---|---|---|---|
| mt07pha110b | m² | Placa prefabricada de formigó armat, de 1000x500x50 mm, amb barres corrugades longitudinals d'acer B 500 T, amb aïllament intermedi de poliestirè expandit de 10 kg/m³ de densitat, per a tauler de coberta inclinada. (material) | 1.02 | 6.33 | 6.457 |
| mt08aaa010a | m³ | Aigua. (material) | 0.006 | 1.5 | 0.009 |
| mt09mif010ca | t | Morter industrial per a obra de paleta, de ciment, color gris, categoria M-5 (resistència a compressió 5 N/mm²), subministrat en sacs, segons UNE-EN 998-2. (material) | 0.019 | 53.48 | 1.016 |
| mo020 | h | Oficial 1ª construcció. (mà d'obra) | 0.236 | 28.42 | 6.707 |
| mo077 | h | Ajudant construcció. (mà d'obra) | 0.236 | 25.28 | 5.966 |
| % | % | Costos directes complementaris | 2 % | 20.155 | 0.403 |
|  |  | Costos directes |  |  | 20.558 |

Residus:
- col·locació: mt07pha110b; factor de residu 0.0324
- col·locació: mt09mif010ca; factor de residu 0.0189

## Recursos

**mt07pha110b** m² Placa prefabricada de formigó armat
Dades tècniques: Cost energètic 377.959 MJ; Emissió de CO2 18.927 kg; Codi LER 17 01 01; Massa de l'element 70 kg; Volum 0.046667 m3
Residus:
- embalatge: re170201 Fusta. (component de residu); rendiment 0.561 kg; Codi LER 17 02 01; Massa de l'element 1 kg; Volum 0.000909 m3
- embalatge: re170203 Plàstic. (component de residu); rendiment 0.24 kg; Codi LER 17 02 03; Massa de l'element 1 kg; Volum 0.001667 m3

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta; rendiment 0.463 kg
- embalatge: re170203 Plàstic; rendiment 0.241 kg
