# Tauler estructural de fusta, per a formació de faldó en coberta inclinada

- Propietat de l'arxiu: CYPE Ingenieros S.A.
- Format: FIEBDC-3/2016
- Programa: Generador de preus de la construcció. CYPE Ingenieros, S.A.
- Data: 30/07/2024
- Divisa: EUR
- Costos indirectes: 3 %
- IVA: 21 %

## Q Cobertes

### QU Components de cobertes inclinades i corbes

#### QUN Panells i taulers per a vessants

**QUN030** m² Tauler estructural de fusta, per a formació de faldó en coberta inclinada.
Tauler estructural contraxapat de fusta de pi insigne (Pinus radiata), per a ús exterior, segons UNE-EN 636, de 18 mm d'espessor, amb vores cairejades, fixat mecànicament sobre suport discontinu de fusta; per a formació de faldó en coberta inclinada. Inclús cargols autotaladrants de cap aixamfranat, d'acer galvanitzat.
Inclou: Replanteig. Tall de les peces. Fixació mecànica de les peces al suport.
Criteri d'amidament de projecte: Superfície de l'aiguavés mesurada en veritable magnitud, segons documentació gràfica de Projecte.
Criteri de mesura d'obra: Es mesurarà, en veritable magnitud, la superfície realment executada segons especificacions de Projecte.

| Codi | Ut | Descripció | Rendiment | Preu | Import |
|---|---|---|---|---|---|
| mt07tdm060b | m² | Tauler estructural contraxapat de fusta de pi insigne (Pinus radiata), per a ús exterior, segons UNE-EN 636, de 18 mm d'espessor, amb vores cairejades, Euroclasse D-s2, d0 de reacció al foc, segons UNE-EN 13501-1, classe E1 en emissió de formaldehid, segons UNE-EN 13986. (material) | 1.05 | 17.02 | 17.871 |
| mt13pst110a | U | Cargol autoforadant de cap aixamfranat, d'acer galvanitzat, de 5,5 mm de diàmetre i 76 mm de longitud. (material) | 5 | 0.17 | 0.850 |
| mo017 | h | Oficial 1ª fuster. (mà d'obra) | 0.241 | 28.92 | 6.970 |
| mo058 | h | Ajudant fuster. (mà d'obra) | 0.241 | 25.48 | 6.141 |
| % | % | Costos directes complementaris | 2 % | 31.832 | 0.637 |
|  |  | Costos directes |  |  | 32.469 |

Residus:
- col·locació: mt07tdm060b; factor de residu 0.0070341
- col·locació: mt13pst110a Cargol autoforadant de cap aixamfranat, d'acer galvanitzat, de 5,5 mm de diàmetre i 76 mm de longitud; factor de residu 0.00475862

## Recursos

**mt07tdm060b** m² Tauler estructural contraxapat de fusta de pi insigne (Pinus radiata)
Dades tècniques: Cost energètic 244.377 MJ; Emissió de CO2 0.573 kg; Codi LER 17 02 01; Massa de l'element 8.3 kg; Volum 0.007545 m3
Residus:
- embalatge: re170203 Plàstic. (component de residu); rendiment 0.033 kg; Codi LER 17 02 03; Massa de l'element 1 kg; Volum 0.001667 m3

**mt13pst110a** U Cargol autoforadant de cap aixamfranat, d'acer galvanitzat, de 5,5 mm de diàmetre i 76 mm de longitud
Dades tècniques: Cost energètic 0.370 MJ; Emissió de CO2 0.038 kg; Codi LER 17 04 05; Massa de l'element 0.0145 kg; Volum 0.000007 m3
Residus:
- embalatge: re150101 Envasos de paper i cartró. (component de residu); rendiment 0.001 kg; Codi LER 15 01 01; Massa de l'element 1 kg; Volum 0.001333 m3
