# Automatització de reg de coberta verda. Sistema "ZINCO"

- Propietat de l'arxiu: CYPE Ingenieros S.A.
- Format: FIEBDC-3/2016
- Programa: Generador de preus de la construcció. CYPE Ingenieros, S.A.
- Data: 30/07/2024
- Divisa: EUR
- Costos indirectes: 3 %
- IVA: 21 %

## Q Cobertes

### QV Sistemes de cobertes verdes

#### QVG Reg

**QVG011** U Automatització de reg de coberta verda. Sistema "ZINCO".
Automatització de reg de coberta plana transitable, no ventilada, enjardinada extensiva, amb unitat principal premuntada en caixa d'acer inoxidable amb pany, Autómata BM 2000 "ZINCO", de 580x390x250 cm, composta dels següents elements: programador electrònic per a regatge automàtic, alimentació per bateria de 9 V, presa roscada per a acoblament del tub de 32 mm de diàmetre, filtre, regulador de pressió, 4 electrovàlvules amb connexions roscades de 1" de diàmetre, connexió per a acoblament de la mànega i sensor de pluja.
Criteri de valoració econòmica: El preu no inclou la comprovació i el manteniment de les instal·lacions.
Inclou: Col·locació.
Criteri d'amidament de projecte: Nombre d'unitats previstes, segons documentació gràfica de Projecte.
Criteri de mesura d'obra: Es mesurarà el nombre d'unitats realment executades segons especificacions de Projecte.

| Codi | Ut | Descripció | Rendiment | Preu | Import |
|---|---|---|---|---|---|
| mt48tpz020a | U | Unitat principal premuntada en caixa d'acer inoxidable amb pany, Autómata BM 2000 "ZINCO", de 580x390x250 cm, composta dels següents elements: programador electrònic per a regatge automàtic, alimentació per bateria de 9 V, presa roscada per a acoblament del tub de 32 mm de diàmetre, filtre, regulador de pressió, 4 electrovàlvules amb connexions roscades de 1" de diàmetre, connexió per a acoblament de la mànega i sensor de pluja, pressió mínima de subministrament 1,5 bar; per a cobertes verdes de fins a 1000 m². (material) | 1 | 3880.77 | 3880.770 |
| mo008 | h | Oficial 1ª lampista. (mà d'obra) | 0.273 | 29.34 | 8.010 |
| mo107 | h | Ajudant lampista. (mà d'obra) | 0.273 | 25.25 | 6.893 |
| % | % | Costos directes complementaris | 2 % | 3895.673 | 77.913 |
|  |  | Costos directes |  |  | 3973.586 |
