# Acabat de coberta "ZINCO" amb perfil

- Propietat de l'arxiu: CYPE Ingenieros S.A.
- Format: FIEBDC-3/2016
- Programa: Generador de preus de la construcció. CYPE Ingenieros, S.A.
- Data: 30/07/2024
- Divisa: EUR
- Costos indirectes: 3 %
- IVA: 21 %

## Q Cobertes

### QV Sistemes de cobertes verdes

#### QVR Acabaments

**QVR010** m Acabat de coberta "ZINCO" amb perfil.
Acabat de ràfec de coberta inclinada "ZINCO", amb perfil angular d'acer inoxidable AISI 304, model TRP 140 "ZINCO", de 140 mm d'altura, amb perforacions a l'ala horitzontal i ranures a l'ala vertical per permetre el pas de l'aigua procedent de la coberta i perfils de retenció d'acer inoxidable AISI 304, model LF 300 "ZINCO", de 100 mm d'altura, amb una capacitat portant de 300 kg, per contrarestar l'empenta provocada pel lliscament de les capes de la coberta, amb un rendiment de 2 u/m; fixats mecànicament al suport estructural de la coberta. Inclús placa base, femelles d'acer inoxidable, cargols d'acer zincat i peces de cautxú EPDM.
Inclou: Neteja i preparació de la superfície suport. Replanteig i marcatge dels punts de fixació del perfil de retenció. Replanteig del perfil perimetral. Fixació del perfil de retenció. Tall i col·locació del perfil perimetral.
Criteri d'amidament de projecte: Longitud mesurada segons documentació gràfica de Projecte.
Criteri de mesura d'obra: Es mesurarà la longitud realment executada segons especificacions de Projecte.

| Codi | Ut | Descripció | Rendiment | Preu | Import |
|---|---|---|---|---|---|
| mt14lbz140a | U | Perfil de retenció d'acer inoxidable AISI 304, model LF 300 "ZINCO", de 100 mm d'altura, amb una capacitat portant de 300 kg; inclús placa base, tres femelles M10 d'acer inoxidable, cinc cargols d'acer zincat amb una punta per a la seva col·locació i impermeabilització entre components amb dues peces de cautxú EPDM. (material) | 2 | 254.66 | 509.320 |
| mt14lbz130a | m | Perfil angular d'acer inoxidable AISI 304, model TRP 140 "ZINCO", de 140 mm d'altura, amb perforacions a l'ala horitzontal i ranures a l'ala vertical per permetre el pas de l'aigua procedent de la coberta, subministrat en barres de 3 m de longitud; inclús cargols de fixació. (material) | 1 | 160.23 | 160.230 |
| mo020 | h | Oficial 1ª construcció. (mà d'obra) | 0.486 | 28.42 | 13.812 |
| mo077 | h | Ajudant construcció. (mà d'obra) | 0.486 | 25.28 | 12.286 |
| % | % | Costos directes complementaris | 2 % | 695.648 | 13.913 |
|  |  | Costos directes |  |  | 709.561 |

Residus:
- col·locació: mt14lbz140a; factor de residu 0.0045
- col·locació: mt14lbz130a; factor de residu 0.0045

## Recursos

**mt14lbz140a** U Perfil de retenció d'acer inoxidable AISI 304
Dades tècniques: Cost energètic 28.638 MJ; Emissió de CO2 3.832 kg; Codi LER 17 04 05; Massa de l'element 0.52 kg; Volum 0.000248 m3
Residus:
- embalatge: re170203 Plàstic. (component de residu); rendiment 0.04 kg; Codi LER 17 02 03; Massa de l'element 1 kg; Volum 0.001667 m3

**mt14lbz130a** m Perfil angular d'acer inoxidable AISI 304
Dades tècniques: Cost energètic 7.442 MJ; Emissió de CO2 1.018 kg; Codi LER 17 04 05; Massa de l'element 0.14 kg; Volum 0.000067 m3
Residus:
- embalatge: re170203 Plàstic; rendiment 0.008 kg
