# Revestiment mural amb panells de fusta massissa

- Propietat de l'arxiu: CYPE Ingenieros S.A.
- Format: FIEBDC-3/2016
- Programa: Generador de preus de la construcció. CYPE Ingenieros, S.A.
- Data: 17/06/2024
- Divisa: EUR
- Costos indirectes: 3 %
- IVA: 21 %

## R Revestiments i extradossats

### RD Decoratius

#### RDM De fusta

**RDM030** m² Revestiment mural amb panells de fusta massissa.
Revestiment mural amb panells formats per llistons de fusta massissa de samba (Triplochiton scleroxylon), sense tractar, acabat envernissat, amb vernís ignífug, de 120x1500 mm i 20 mm de gruix, amb les vores encadellades, en posició horitzontal. Col·locació en obra: amb claus sobre llistons de fusta, amb una separació de 500 mm. Inclús cargols per a la fixació de les llates a la superfície suport.
Inclou: Neteja i preparació de la superfície suport. Replanteig de les llates sobre el parament. Fixació de les llates sobre el parament. Tall i preparació del revestiment. Col·locació i fixació del revestiment. Resolució de trobades i punts singulars.
Criteri d'amidament de projecte: Superfície mesurada segons documentació gràfica de Projecte, deduint els buits de superfície major de 2 m².
Criteri de mesura d'obra: Es mesurarà la superfície realment executada segons especificacions de Projecte, deduint els buits de superfície major de 2 m².

| Codi | Ut | Descripció | Rendiment | Preu | Import |
|---|---|---|---|---|---|
| mt07mee203ff | m | Llistó de 40x40 mm de secció, de fusta de pinastre (Pinus pinaster), tractada en autoclau, amb classe d'ús 4, segons UNE-EN 335, acabat raspallat, amb humitat inferior al 20%. (material) | 2 | 1.7 | 3.400 |
| mt29tma120 | U | Cargol d'acer galvanitzat, de 80 mm de longitud, amb volandera. (material) | 3 | 0.1 | 0.300 |
| mt29tma130 | U | Tac llarg, de plàstic, per a paret. (material) | 3 | 0.02 | 0.060 |
| mt22bar070c | m² | Panell format per llistons de fusta massissa de samba (Triplochiton scleroxylon), sense tractar, Euroclasse D-s2, d0 de reacció al foc, segons UNE-EN 13501-1, acabat envernissat, amb vernís ignífug, Euroclasse B-s2, d0 de reacció al foc, segons UNE-EN 13501-1, de 120x1500 mm i 20 mm de gruix, amb les vores encadellades. (material) | 1.05 | 177 | 185.850 |
| mt13eag022 | U | Clau d'acer per fixació d'elements de fusta a suport de fusta. (material) | 16 | 0.04 | 0.640 |
| mo017 | h | Oficial 1ª fuster. (mà d'obra) | 0.852 | 28.92 | 24.640 |
| mo058 | h | Ajudant fuster. (mà d'obra) | 0.852 | 25.48 | 21.709 |
| % | % | Costos directes complementaris | 2 % | 236.599 | 4.732 |
|  |  | Costos directes |  |  | 241.331 |

Residus:
- col·locació: mt07mee203ff; factor de residu 0.0139167
- col·locació: mt29tma120 Cargol d'acer galvanitzat, de 80 mm de longitud, amb volandera; factor de residu 0.005

## Recursos

**mt07mee203ff** m Llistó de 40x40 mm de secció
Dades tècniques: Cost energètic 55.391 MJ; Emissió de CO2 -0.875 kg; Codi LER 17 02 01; Massa de l'element 0.66 kg; Volum 0.0006 m3
Residus:
- embalatge: re170203 Plàstic. (component de residu); rendiment 0.002 kg; Codi LER 17 02 03; Massa de l'element 1 kg; Volum 0.001667 m3

**mt29tma120** U Cargol d'acer galvanitzat, de 80 mm de longitud, amb volandera
Dades tècniques: Cost energètic 0.277 MJ; Emissió de CO2 0.029 kg; Codi LER 17 04 05; Massa de l'element 0.011 kg; Volum 0.000005 m3
Residus:
- embalatge: re150101 Envasos de paper i cartró. (component de residu); rendiment 0.001 kg; Codi LER 15 01 01; Massa de l'element 1 kg; Volum 0.001333 m3
