# Cantonera de fusta

- Propietat de l'arxiu: CYPE Ingenieros S.A.
- Format: FIEBDC-3/2016
- Programa: Generador de preus de la construcció. CYPE Ingenieros, S.A.
- Data: 30/07/2024
- Divisa: EUR
- Costos indirectes: 3 %
- IVA: 21 %

## R Revestiments i extradossats

### RE Escales

#### REA Rematades d'esglaó

**REA100** U Cantonera de fusta.
Formació d'acabat d'esglaó, mitjançant cantonera en escaire, amb costat major de 1000 mm de longitud i costat menor de 350 mm de longitud, formada per perfil d'alumini amb revestiment de fusta de roure, de 65 mm d'amplada i 33 mm d'altura. Inclús neteja i preparació de la superfície suport, replanteig i fixació del perfil amb adhesiu i resolució de trobades. Sense incloure l'escatat de la seva superfície i la posterior neteja, l'emprimació ni l'envernissat.
Inclou: Neteja i preparació de la superfície suport. Replanteig. Tall, col·locació i fixació del perfil. Resolució de trobades.
Criteri d'amidament de projecte: Longitud mesurada segons documentació gràfica de Projecte.
Criteri de mesura d'obra: Es mesurarà la longitud realment executada segons especificacions de Projecte.

| Codi | Ut | Descripció | Rendiment | Preu | Import |
|---|---|---|---|---|---|
| mt18rpe105a | U | Cantonera en escaire, amb costat major de 1000 mm de longitud i costat menor de 350 mm de longitud, formada per perfil d'alumini amb revestiment de fusta de roure, de 65 mm d'amplada i 33 mm d'altura. (material) | 1 | 21.9 | 21.900 |
| mo023 | h | Oficial 1ª enrajolador. (mà d'obra) | 0.07 | 28.42 | 1.989 |
| % | % | Costos directes complementaris | 2 % | 23.889 | 0.478 |
|  |  | Costos directes |  |  | 24.367 |

## Recursos

**mt18rpe105a** U Cantonera en escaire
Dades tècniques: Cost energètic 273.221 MJ; Emissió de CO2 0.864 kg
Residus:
- embalatge: re170203 Plàstic. (component de residu); rendiment 0.102 kg; Codi LER 17 02 03; Massa de l'element 1 kg; Volum 0.001667 m3
- embalatge: re170604 Materials d'aïllament diferents dels especificats en els codis 17 06 01 i 17 06 03. (component de residu); rendiment 0.023 kg; Codi LER 17 06 04; Massa de l'element 1 kg; Volum 0.001667 m3
