# Entornpeu de pedra natural

- Propietat de l'arxiu: CYPE Ingenieros S.A.
- Format: FIEBDC-3/2016
- Programa: Generador de preus de la construcció. CYPE Ingenieros, S.A.
- Data: 30/07/2024
- Divisa: EUR
- Costos indirectes: 3 %
- IVA: 21 %

## R Revestiments i extradossats

### RE Escales

#### REP De pedra natural

**REP021** U Entornpeu de pedra natural.
Entornpeu de marbre Crema Llevant de dos peces de 37x7x2 cm, cara i cantells polits, rebut amb morter de ciment M-5, en escala amb esglaonat prèviament revestit (no inclòs en aquest preu). Inclús rejuntat amb morter de junts cimentós, CG1, per a junta mínima (entre 1,5 i 3 mm), amb la mateixa tonalitat de les peces.
Inclou: Replanteig i traçat del entornpeu. Tall de les peces. Humectació del suport. Col·locació de l'entornpeu. Reomplert de junts. Neteja.
Criteri d'amidament de projecte: Nombre d'unitats previstes, segons documentació gràfica de Projecte.
Criteri de mesura d'obra: Es mesurarà el nombre d'unitats realment executades segons especificacions de Projecte.

| Codi | Ut | Descripció | Rendiment | Preu | Import |
|---|---|---|---|---|---|
| mt18zmn110u | U | Entornpeu de marbre, procedent d'Espanya, Crema Llevant, de dos peces, 37x7x2 cm, cara i cantells polits, densitat 2690 kg/m³, segons UNE-EN 1936, resistència a compressió 131,6 MPa, segons UNE-EN 1926, resistència a flexió 11,4 MPa, segons UNE-EN 12372, absorció d'aigua per capil·laritat menor de 5 kg/m² min½, segons UNE-EN 1925, coeficient d'absorció d'aigua <= 0,4%, segons UNE-EN 13755, Euroclasse A1 de reacció al foc, segons Comisión 96/603/EC, resistència a l'abrasió 2,76 mm, segons UNE-EN 14157, resistència al lliscament en condicions seques (índex SRV) 53, resistència al lliscament en condicions humides (índex SRV) 14, segons UNE-EN 14231; segons UNE-EN 12058. (material) | 1 | 2.84 | 2.840 |
| mt09mor010c | m³ | Morter de ciment CEM II/B-P 32,5 N tipus M-5, confeccionat en obra con 250 kg/m³ de ciment i una proporció en volum 1/6. (material) | 0.007 | 115.3 | 0.807 |
| mt09mcr060c | kg | Morter de junts cimentós, CG1, per a junta mínima entre 1,5 i 3 mm, segons UNE-EN 13888. (material) | 0.002 | 0.7 | 0.001 |
| mo061 | h | Ajudant enrajolador. (mà d'obra) | 0.209 | 25.28 | 5.284 |
| % | % | Costos directes complementaris | 2 % | 8.932 | 0.179 |
|  |  | Costos directes |  |  | 9.111 |

Residus:
- col·locació: mt09mor010c Morter de ciment CEM II/B-P 32,5 N tipus M-5, confeccionat en obra con 250 kg/m³ de ciment i una proporció en volum 1/6; factor de residu 0.0036
- col·locació: mt09mcr060c Morter de junts cimentós, CG1, per a junta mínima entre 1,5 i 3 mm, segons UNE-EN 13888; factor de residu 0.07

## Recursos

**mt09mor010c** m³ Morter de ciment CEM II/B-P 32,5 N tipus M-5, confeccionat en obra con 250 kg/m³ de ciment i una proporció en volum 1/6
Dades tècniques: Cost energètic 3724.000 MJ; Emissió de CO2 323.000 kg; Codi LER 17 01 01; Massa de l'element 1900 kg; Volum 1.266667 m3

**mt09mcr060c** kg Morter de junts cimentós, CG1, per a junta mínima entre 1,5 i 3 mm, segons UNE-EN 13888
Dades tècniques: Cost energètic 7.725 MJ; Emissió de CO2 0.576 kg; Codi LER 17 09 04; Massa de l'element 1 kg; Volum 0.000667 m3
Residus:
- embalatge: re150101 Envasos de paper i cartró. (component de residu); rendiment 0.02 kg; Codi LER 15 01 01; Massa de l'element 1 kg; Volum 0.001333 m3
- embalatge: re170201 Fusta. (component de residu); rendiment 0.005 kg; Codi LER 17 02 01; Massa de l'element 1 kg; Volum 0.000909 m3
- embalatge: re170203 Plàstic. (component de residu); rendiment 0.008 kg; Codi LER 17 02 03; Massa de l'element 1 kg; Volum 0.001667 m3
