# Pintura al silicat efecte veladura sobre parament exterior

- Propietat de l'arxiu: CYPE Ingenieros S.A.
- Format: FIEBDC-3/2016
- Programa: Generador de preus de la construcció. CYPE Ingenieros, S.A.
- Data: 06/06/2025
- Divisa: EUR
- Costos indirectes: 3 %
- IVA: 21 %

## R Revestiments i extradossats

### RF Pintures en paraments exteriors

#### RFS Minerals al silicat

**RFS020** m² Pintura al silicat efecte veladura sobre parament exterior.
Aplicació manual de dues mans de pintura al silicat efecte veladura, acabat mat, textura llisa, diluïdes amb un 40% de diluent a base de solucions de silicat potàssic i emulsions acríliques, (rendiment: 0,07 l/m² cada mà); prèvia aplicació d'una mà d'emprimació reguladora de l'absorció a base de solucions de silicat potàssic i emulsions acríliques, sobre parament exterior de morter de ciment.
Criteri de valoració econòmica: El preu inclou la protecció dels elements de l'entorn que puguin veure's afectats durant els treballs i la resolució de punts singulars.
Inclou: Preparació, neteja i escatat previ del suport. Preparació de la mescla. Aplicació d'una mà de fons. Aplicació de dues mans d'acabat.
Criteri d'amidament de projecte: Superfície mesurada segons documentació gràfica de Projecte, amb el mateix criteri que el suport base.
Criteri de mesura d'obra: Es mesurarà la superfície realment executada segons especificacions de Projecte, amb el mateix criteri que el suport base.

| Codi | Ut | Descripció | Rendiment | Preu | Import |
|---|---|---|---|---|---|
| mt27pfs020b | l | Emprimació reguladora de l'absorció a base de solucions de silicat potàssic i emulsions acríliques, per a aplicar amb brotxa, corró o pistola. (material) | 0.206 | 16.07 | 3.310 |
| mt27psi020a | l | Pintura al silicat efecte veladura per a exterior, a base de silicat potàssic, acabat mat, textura llisa; per a aplicar amb brotxa, corró o pistola. (material) | 0.14 | 11.3 | 1.582 |
| mo038 | h | Oficial 1ª pintor. (mà d'obra) | 0.216 | 29.67 | 6.409 |
| mo076 | h | Ajudant pintor. (mà d'obra) | 0.216 | 26.39 | 5.700 |
| % | % | Costos directes complementaris | 2 % | 17.001 | 0.340 |
|  |  | Costos directes |  |  | 17.341 |

Residus:
- col·locació: mt27pfs020b; factor de residu 0.03
- col·locació: mt27psi020a; factor de residu 0.0312036

## Recursos

**mt27pfs020b** l Emprimació reguladora de l'absorció a base de solucions de silicat potàssic i emulsions acríliques
Dades tècniques: Cost energètic 79.898 MJ; Emissió de CO2 3.037 kg; Codi LER 17 09 04; Massa de l'element 1.05 kg; Volum 0.0007 m3
Residus:
- embalatge: re150104 Envasos metàl·lics. (component de residu); rendiment 0.064 kg; Codi LER 15 01 04; Massa de l'element 1 kg; Volum 0.001667 m3

**mt27psi020a** l Pintura al silicat efecte veladura per a exterior
Dades tècniques: Cost energètic 42.435 MJ; Emissió de CO2 1.492 kg; Codi LER 08 01 11; Massa de l'element 1.4 kg; Volum 0.001556 m3
Residus:
- embalatge: re170203 Plàstic. (component de residu); rendiment 0.031 kg; Codi LER 17 02 03; Massa de l'element 1 kg; Volum 0.001667 m3
