# Fals sostre registrable en exteriors de lamel·les de fusta massissa

- Propietat de l'arxiu: CYPE Ingenieros S.A.
- Format: FIEBDC-3/2016
- Programa: Generador de preus de la construcció. CYPE Ingenieros, S.A.
- Data: 30/07/2024
- Divisa: EUR
- Costos indirectes: 3 %
- IVA: 21 %

## R Revestiments i extradossats

### RH Falsos sostres en exteriors

#### RHM Registrables, de fusta

**RHM010** m² Fals sostre registrable en exteriors de lamel·les de fusta massissa.
Fals sostre registrable suspès en exteriors, situat a una altura menor de 4 m, constituït per: ESTRUCTURA: estructura metàl·lica d'acer galvanitzat de perfils T 24 24x33x3700 mm, amb una modulació de 600 mm, suspesos del forjat o element suport horitzontal de fusta amb varetes i penjants cada 1200 mm i perfils distanciadors encastats en els perfils primaris; LAMEL·LES DE FUSTA: lamel·les de pi silvestre (Pinus sylvestris), amb les vores encadellades i estries en la cara oculta, acabat envernissat, de 3000x96x16 mm, amb classe d'ús 1 i 2, segons UNE-EN 335. Inclús llistons de fusta per acabat lateral de fals sostre, fixacions per a l'ancoratge dels perfils i accessoris de muntatge.
Inclou: Replanteig del nivell d'acabat i dels eixos de la trama modular. Tall dels llistons. Fixació dels llistons a la superfície suport. Fixació de la trama modular al forjat o element suport. Tall de les lamel·les. Fixació de les lamel·les. Fixació de les lamel·les perimetrals de fusta als llistons. Resolució de trobades i punts singulars. Formació de forats per recepció de possibles elements d'ancoratge i/o instal·lacions.
Criteri d'amidament de projecte: Superfície mesurada entre paraments, segons documentació gràfica de Projecte, sense descomptar buits per instal·lacions.
Criteri de mesura d'obra: Es mesurarà la superfície realment executada segons especificacions de Projecte, sense descomptar buits per instal·lacions.

| Codi | Ut | Descripció | Rendiment | Preu | Import |
|---|---|---|---|---|---|
| mt07emr111a | U | Clau, de 4 mm de diàmetre i 40 mm de longitud, d'acer galvanitzat d'alta adherència. (material) | 3.5 | 0.08 | 0.280 |
| mt12psg190 | U | Barnilla de penjament. (material) | 1.3 | 0.37 | 0.481 |
| mt12psg210c | U | Connexió superior per fixar la vareta al penjant, en falsos sostres suspesos. (material) | 1.5 | 0.56 | 0.840 |
| mt12psg210b | U | Segur per a la fixació del penjant, en falsos sostres suspesos. (material) | 1.5 | 0.04 | 0.060 |
| mt12psg210a | U | Penjat per a falsos sostres suspesos. (material) | 1.5 | 0.36 | 0.540 |
| mt12fpg040hj | m | Perfil primari T 24 24x33x3700 mm, color blanc, d'acer galvanitzat, segons UNE-EN 13964. (material) | 1.05 | 0.61 | 0.641 |
| mt22www100 | U | Clip d'acer galvanitzat, per a la subjecció de lamel·les de fusta en falsos sostres continus suspesos amb perfils en T. (material) | 12 | 0.4 | 4.800 |
| mt12fpg070b | m | Perfil distanciador en U 26/15,5/600 mm, d'acer galvanitzat. (material) | 0.5 | 0.4 | 0.200 |
| mt22bar030a | m² | Lamel·les de pi silvestre (Pinus sylvestris), amb les vores encadellades i estries en la cara oculta, acabat envernissat, de 3000x96x16 mm, amb classe d'ús 1 i 2, segons UNE-EN 335. (material) | 1.05 | 25.61 | 26.891 |
| mt07mee203cd | m | Llistó de 28x28 mm de secció, de fusta de pinastre (Pinus pinaster), tractada en autoclau, amb classe d'ús 4, segons UNE-EN 335, acabat raspallat, amb humitat inferior al 20%. (material) | 1 | 0.83 | 0.830 |
| mt07emr113ae | U | Cargol autoperforant per a fusta, de 3,5 mm de diàmetre i 50 mm de longitud, d'acer galvanitzat amb revestiment de crom. (material) | 2.5 | 0.06 | 0.150 |
| mo015 | h | Oficial 1ª muntador de falsos sostres. (mà d'obra) | 0.695 | 29.34 | 20.391 |
| mo082 | h | Ajudant muntador de falsos sostres. (mà d'obra) | 0.751 | 25.28 | 18.985 |
| % | % | Costos directes complementaris | 2 % | 75.089 | 1.502 |
|  |  | Costos directes |  |  | 76.591 |

Residus:
- col·locació: mt12fpg040hj Perfil primari T 24 24x33x3700 mm, color blanc, d'acer galvanitzat, segons UNE-EN 13964; factor de residu 0.0188
- col·locació: mt22www100 Clip d'acer galvanitzat, per a la subjecció de lamel·les de fusta en falsos sostres continus suspesos amb perfils en T; factor de residu 0.0039375
- col·locació: mt12fpg070b Perfil distanciador en U 26/15,5/600 mm, d'acer galvanitzat; factor de residu 0.0188
- col·locació: mt22bar030a; factor de residu 0.0102863
- col·locació: mt07mee203cd; factor de residu 0.014
- col·locació: mt07emr113ae Cargol autoperforant per a fusta, de 3,5 mm de diàmetre i 50 mm de longitud, d'acer galvanitzat amb revestiment de crom; factor de residu 0.00505263

## Recursos

**mt07emr111a** U Clau, de 4 mm de diàmetre i 40 mm de longitud, d'acer galvanitzat d'alta adherència
Dades tècniques: Cost energètic 4.647 MJ; Emissió de CO2 0.317 kg
Residus:
- embalatge: re150101 Envasos de paper i cartró. (component de residu); rendiment 0.09 kg; Codi LER 15 01 01; Massa de l'element 1 kg; Volum 0.001333 m3
- embalatge: re170203 Plàstic. (component de residu); rendiment 0.045 kg; Codi LER 17 02 03; Massa de l'element 1 kg; Volum 0.001667 m3

**mt12fpg040hj** m Perfil primari T 24 24x33x3700 mm, color blanc, d'acer galvanitzat, segons UNE-EN 13964
Dades tècniques: Cost energètic 62.797 MJ; Emissió de CO2 1.928 kg; Codi LER 17 04 05; Massa de l'element 0.47 kg; Volum 0.000224 m3
Residus:
- embalatge: re170203 Plàstic; rendiment 0.005 kg

**mt22www100** U Clip d'acer galvanitzat, per a la subjecció de lamel·les de fusta en falsos sostres continus suspesos amb perfils en T
Dades tècniques: Cost energètic 0.425 MJ; Emissió de CO2 0.043 kg; Codi LER 17 04 05; Massa de l'element 0.016 kg; Volum 0.000008 m3
Residus:
- embalatge: re150101 Envasos de paper i cartró; rendiment 0.001 kg

**mt12fpg070b** m Perfil distanciador en U 26/15,5/600 mm, d'acer galvanitzat
Dades tècniques: Cost energètic 44.236 MJ; Emissió de CO2 1.361 kg; Codi LER 17 04 05; Massa de l'element 0.33 kg; Volum 0.000157 m3
Residus:
- embalatge: re170203 Plàstic; rendiment 0.005 kg

**mt22bar030a** m² Lamel·les de pi silvestre (Pinus sylvestris)
Dades tècniques: Cost energètic 642.456 MJ; Emissió de CO2 -10.063 kg; Codi LER 17 02 01; Massa de l'element 7.64 kg; Volum 0.006945 m3
Residus:
- embalatge: re170203 Plàstic; rendiment 0.036 kg

**mt07mee203cd** m Llistó de 28x28 mm de secció
Dades tècniques: Cost energètic 27.792 MJ; Emissió de CO2 -0.433 kg; Codi LER 17 02 01; Massa de l'element 0.33 kg; Volum 0.0003 m3
Residus:
- embalatge: re170203 Plàstic; rendiment 0.002 kg

**mt07emr113ae** U Cargol autoperforant per a fusta, de 3,5 mm de diàmetre i 50 mm de longitud, d'acer galvanitzat amb revestiment de crom
Dades tècniques: Cost energètic 0.239 MJ; Emissió de CO2 0.025 kg; Codi LER 17 04 05; Massa de l'element 0.0095 kg; Volum 0.000005 m3
Residus:
- embalatge: re150101 Envasos de paper i cartró; rendiment 0.001 kg
