# Pintura natural d'origen mineral al silicat, fotocatalítica, sobre parament interior de formigó

- Propietat de l'arxiu: CYPE Ingenieros S.A.
- Format: FIEBDC-3/2016
- Programa: Generador de preus de la construcció. CYPE Ingenieros, S.A.
- Data: 17/06/2024
- Divisa: EUR
- Costos indirectes: 3 %
- IVA: 21 %

## R Revestiments i extradossats

### RI Pintures en paraments interiors

#### RIF Naturals d'origen mineral al silicat, fotocatalíticas

**RIF010** m² Pintura natural d'origen mineral al silicat, fotocatalítica, sobre parament interior de formigó.
Aplicació manual de dues mans de pintura natural d'origen mineral al silicat, fotocatalítica, amb molt baix contingut de substàncies orgàniques volàtils (VOC), color blanc, acabat mat, textura llisa, la primera sense diluir i la següent diluïda amb un 10% de diluent, a base de silicat potàssic, (rendiment: 0,13 kg/m²); sobre parament interior de formigó, vertical, de fins 3 m d'altura.
Criteri de valoració econòmica: El preu inclou la protecció dels elements de l'entorn que puguin veure's afectats durant els treballs i la resolució de punts singulars.
Inclou: Preparació i neteja prèvia del suport. Preparació de la mescla. Aplicació d'una mà de fons i una mà d'acabat.
Criteri d'amidament de projecte: Superfície mesurada segons documentació gràfica de Projecte, amb el mateix criteri que el suport base.
Criteri de mesura d'obra: Es mesurarà la superfície realment executada segons especificacions de Projecte, amb el mateix criteri que el suport base.

| Codi | Ut | Descripció | Rendiment | Preu | Import |
|---|---|---|---|---|---|
| mt27pma030a | kg | Pintura natural d'origen mineral al silicat, fotocatalítica, per a interior, a base de silicat potàssic, sense dissolvents, de color blanc, acabat mat, textura llisa, antibacteriana, amb propietats ignífugues, transpirable, permeable al vapor d'aigua, amb un contingut de substàncies orgàniques volàtils (VOC) < 5 g/l, amb assaig de reducció de NOx, segons UNE-ISO 22197-1; per a aplicar amb brotxa, corró o pistola. (material) | 0.26 | 10.59 | 2.753 |
| mt27pma035 | kg | Diluent, a base de silicat potàssic. (material) | 0.013 | 14.15 | 0.184 |
| mo038 | h | Oficial 1ª pintor. (mà d'obra) | 0.118 | 28.42 | 3.354 |
| mo076 | h | Ajudant pintor. (mà d'obra) | 0.118 | 25.28 | 2.983 |
| % | % | Costos directes complementaris | 2 % | 9.274 | 0.185 |
|  |  | Costos directes |  |  | 9.459 |

Residus:
- col·locació: mt27pma030a; factor de residu 0.0275
- col·locació: mt27pma035 Diluent, a base de silicat potàssic; factor de residu 0.0275

## Recursos

**mt27pma030a** kg Pintura natural d'origen mineral al silicat
Dades tècniques: Cost energètic 38.400 MJ; Emissió de CO2 1.836 kg; Codi LER 08 01 11; Massa de l'element 1 kg; Volum 0.001111 m3
Residus:
- embalatge: re170203 Plàstic. (component de residu); rendiment 0.045 kg; Codi LER 17 02 03; Massa de l'element 1 kg; Volum 0.001667 m3

**mt27pma035** kg Diluent, a base de silicat potàssic
Dades tècniques: Cost energètic 100.786 MJ; Emissió de CO2 14.841 kg; Codi LER 08 01 21; Massa de l'element 1 kg; Volum 0.001111 m3
Residus:
- embalatge: re150104 Envasos metàl·lics. (component de residu); rendiment 0.08 kg; Codi LER 15 01 04; Massa de l'element 1 kg; Volum 0.001667 m3
