# Pintura natural d'origen mineral, a base d'argila sobre parament interior de guix o escaiola

- Propietat de l'arxiu: CYPE Ingenieros S.A.
- Format: FIEBDC-3/2016
- Programa: Generador de preus de la construcció. CYPE Ingenieros, S.A.
- Data: 17/06/2024
- Divisa: EUR
- Costos indirectes: 3 %
- IVA: 21 %

## R Revestiments i extradossats

### RI Pintures en paraments interiors

#### RIN Naturals d'origen mineral, a base d'argila

**RIN030** m² Pintura natural d'origen mineral, a base d'argila sobre parament interior de guix o escaiola.
Aplicació manual de dues mans de pintura natural d'origen mineral, a base d'argila, color natural, diluïda amb un 100% d'aigua, (rendiment: 0,3 kg/m² cada mà); prèvia aplicació d'una mà d'emprimació natural, diluïda amb aigua, sobre parament interior de guix o escaiola, vertical, de fins 3 m d'altura.
Criteri de valoració econòmica: El preu inclou la protecció dels elements de l'entorn que puguin veure's afectats durant els treballs i la resolució de punts singulars.
Inclou: Preparació i neteja prèvia del suport. Preparació de la mescla. Aplicació d'una mà de fons. Aplicació de dues mans d'acabat.
Criteri d'amidament de projecte: Superfície mesurada segons documentació gràfica de Projecte, amb el mateix criteri que el suport base.
Criteri de mesura d'obra: Es mesurarà la superfície realment executada segons especificacions de Projecte, amb el mateix criteri que el suport base.

| Codi | Ut | Descripció | Rendiment | Preu | Import |
|---|---|---|---|---|---|
| mt27pin020a | kg | Pintura natural d'origen mineral, a base d'argila, aigua i silicat de potassi, per a interior, color natural, amb un contingut de substàncies orgàniques volàtils (VOC) < 5 g/l, per a aplicar amb brotxa, corró o pistola; Euroclasse A2-s1, d0 de reacció al foc, segons UNE-EN 13501-1. (material) | 0.6 | 6.06 | 3.636 |
| mt27pin010a | kg | Emprimació natural per a interior, a base de caseïna vegetal i soda; per a aplicar amb brotxa. (material) | 0.005 | 55.52 | 0.278 |
| mo038 | h | Oficial 1ª pintor. (mà d'obra) | 0.141 | 28.42 | 4.007 |
| mo076 | h | Ajudant pintor. (mà d'obra) | 0.141 | 25.28 | 3.564 |
| % | % | Costos directes complementaris | 2 % | 11.485 | 0.230 |
|  |  | Costos directes |  |  | 11.715 |

Residus:
- col·locació: mt27pin020a; factor de residu 0.0275

## Recursos

**mt27pin020a** kg Pintura natural d'origen mineral
Dades tècniques: Cost energètic 10.700 MJ; Emissió de CO2 0.846 kg; Codi LER 08 01 11; Massa de l'element 1 kg; Volum 0.001111 m3
Residus:
- embalatge: re170203 Plàstic. (component de residu); rendiment 0.045 kg; Codi LER 17 02 03; Massa de l'element 1 kg; Volum 0.001667 m3
