# Arrebossat de ciment en l'extradós del full exterior de façana amb cambra d'aire

- Propietat de l'arxiu: CYPE Ingenieros S.A.
- Format: FIEBDC-3/2016
- Programa: Generador de preus de la construcció. CYPE Ingenieros, S.A.
- Data: 17/06/2024
- Divisa: EUR
- Costos indirectes: 3 %
- IVA: 21 %

## R Revestiments i extradossats

### RP Conglomerats tradicionals

#### RPE Arrebossats

**RPE011** m² Arrebossat de ciment en l'extradós del full exterior de façana amb cambra d'aire.
Formació de revestiment continuu de morter de ciment, tipus GP CSIII W1, a bona vista, de 10 mm de gruix, aplicat sobre un parament vertical interior, en l'extrasdós del full exterior de façana amb cambra d'aire, fins a 3 m d'altura, acabat superficial rugós. Inclús preparació de la superfície suport, formació de juntes, racons, mestres amb separació entre elles no superior a tres metre, acabaments en els trobament amb paraments, revestiments o altres elements rebuts en la seva superfície.
Inclou: Especejament de panys de treball. Realització de mestres. Aplicació del morter. Realització de juntes i punts de trobada. Acabat superficial. Cura del morter.
Criteri d'amidament de projecte: Superfície mesurada segons documentació gràfica de Projecte, sense deduir forats menors de 4 m² i deduint, en els buits de superfície major de 4 m², l'excés sobre 4 m².
Criteri de mesura d'obra: Es mesurarà la superfície realment executada segons especificacions de Projecte, deduint, en els buits de superfície major de 4 m², l'excés sobre 4 m².

| Codi | Ut | Descripció | Rendiment | Preu | Import |
|---|---|---|---|---|---|
| mt08aaa010a | m³ | Aigua. (material) | 0.004 | 1.5 | 0.006 |
| mt28mif010e | t | Morter industrial per a enlluït i lliscat d'ús corrent, de ciment, tipus GP CSIII W1, subministrat en sacs, segons UNE-EN 998-1. (material) | 0.019 | 47.47 | 0.902 |
| mo020 | h | Oficial 1ª construcció. (mà d'obra) | 0.331 | 28.42 | 9.407 |
| mo113 | h | Peó ordinari construcció. (mà d'obra) | 0.236 | 23.81 | 5.619 |
| % | % | Costos directes complementaris | 2 % | 15.934 | 0.319 |
|  |  | Costos directes |  |  | 16.253 |

Residus:
- col·locació: mt28mif010e; factor de residu 0.0125796

## Recursos

**mt08aaa010a** m³ Aigua
Dades tècniques: Cost energètic 60.000 MJ; Emissió de CO2 30.000 kg

**mt28mif010e** t Morter industrial per a enlluït i lliscat d'ús corrent
Dades tècniques: Cost energètic 3346.337 MJ; Emissió de CO2 259.975 kg; Codi LER 17 01 01; Massa de l'element 1000 kg; Volum 0.666667 m3
Residus:
- embalatge: re150101 Envasos de paper i cartró. (component de residu); rendiment 11.735 kg; Codi LER 15 01 01; Massa de l'element 1 kg; Volum 0.001333 m3
