# Reparació d'esquerdes en parament revestit amb guix

- Propietat de l'arxiu: CYPE Ingenieros S.A.
- Format: FIEBDC-3/2016
- Programa: Generador de preus de la construcció. CYPE Ingenieros, S.A.
- Data: 30/07/2024
- Divisa: EUR
- Costos indirectes: 3 %
- IVA: 21 %

## R Revestiments i extradossats

### RP Conglomerats tradicionals

#### RPY Reparacions

**RPY011** m² Reparació d'esquerdes en parament revestit amb guix.
Reparació d'esquerdes, de fins 5 mm d'amplada, en parament de guix, interior, vertical, de fins 3 m d'altura, mitjançant picat amb mitjans manuals del revestiment situat en les vores de l'esquerda, humectació de la superfície i posar massilla de la zona amb espàtula i massilla en pols d'interior de 1,78 g/cm³ de densitat, i escatat final de la superfície amb escata de gra fi, per a eliminar rugositats. Fins i tot neteja prèvia de la superfície a reparar, repassos, neteja final, recollida, apilament i càrrega manual d'enderrocs sobre camió o contenidor.
Inclou: Neteja prèvia de la superfície a reparar. Picat manual. Humectació del suport. Aplicació de massilla. Polit. Neteja final. Càrrega d'enderrocs sobre camió o contenidor.
Criteri d'amidament de projecte: Superfície mesurada segons documentació gràfica de Projecte.
Criteri de mesura d'obra: Es mesurarà la superfície realment executada segons especificacions de Projecte.

| Codi | Ut | Descripció | Rendiment | Preu | Import |
|---|---|---|---|---|---|
| mt27pfj023a | kg | Massilla en pols d'interior de 1,78 g/cm³ de densitat, color blanc, per a aplicar amb espàtula o plana. (material) | 0.003 | 3.52 | 0.011 |
| mo033 | h | Oficial 1ª guixer. (mà d'obra) | 0.087 | 28.42 | 2.473 |
| mo071 | h | Ajudant guixer. (mà d'obra) | 0.087 | 25.28 | 2.199 |
| % | % | Costos directes complementaris | 2 % | 4.683 | 0.094 |
|  |  | Costos directes |  |  | 4.777 |

Residus:
- col·locació: mt27pfj023a Massilla en pols d'interior de 1,78 g/cm³ de densitat, color blanc, per a aplicar amb espàtula o plana; factor de residu 0.055

## Recursos

**mt27pfj023a** kg Massilla en pols d'interior de 1,78 g/cm³ de densitat, color blanc, per a aplicar amb espàtula o plana
Dades tècniques: Cost energètic 16.330 MJ; Emissió de CO2 0.824 kg; Codi LER 08 01 99; Massa de l'element 1 kg; Volum 0.001111 m3
Residus:
- embalatge: re170203 Plàstic. (component de residu); rendiment 0.032 kg; Codi LER 17 02 03; Massa de l'element 1 kg; Volum 0.001667 m3
