# Tractament per igualar la diferència de tonalitats en morters monocapa

- Propietat de l'arxiu: CYPE Ingenieros S.A.
- Format: FIEBDC-3/2016
- Programa: Generador de preus de la construcció. CYPE Ingenieros, S.A.
- Data: 30/07/2024
- Divisa: EUR
- Costos indirectes: 3 %
- IVA: 21 %

## R Revestiments i extradossats

### RQ Sistemes monocapa industrials

#### RQY Reparacions

**RQY010** m² Tractament per igualar la diferència de tonalitats en morters monocapa.
Tractament superficial per igualar la diferència de tonalitats en morters monocapa, mitjançant l'aplicació manual de dues mans de revestiment, a base de copolímers acrílics en dispersió aquosa, pigments inorgànics estables, diòxid de titani i pigments estenedors seleccionats, color blanc, acabat mat, textura llisa, la primera mà diluïda amb un 20 a 30% d'aigua i la següent diluïda amb un 10 a 20% d'aigua, (rendiment: 0,146 l/m² cada mà).
Criteri de valoració econòmica: El preu inclou la protecció dels elements de l'entorn que puguin veure's afectats durant els treballs.
Inclou: Neteja i preparació de la superfície. Aplicació del producte. Neteja final.
Criteri d'amidament de projecte: Superfície mesurada segons documentació gràfica de Projecte.
Criteri de mesura d'obra: Es mesurarà la superfície realment executada segons especificacions de Projecte.

| Codi | Ut | Descripció | Rendiment | Preu | Import |
|---|---|---|---|---|---|
| mt27pir150a | l | Revestiment, a base de copolímers acrílics en dispersió aquosa, pigments inorgànics estables, diòxid de titani i pigments estenedors seleccionats, color blanc, acabat mat, textura llisa, impermeable a l'aigua de pluja, permeable al vapor d'aigua i resistent als raigs UV; per a aplicar amb brotxa, corró o pistola. (material) | 0.292 | 11.59 | 3.384 |
| mo038 | h | Oficial 1ª pintor. (mà d'obra) | 0.214 | 28.42 | 6.082 |
| mo076 | h | Ajudant pintor. (mà d'obra) | 0.214 | 25.28 | 5.410 |
| % | % | Costos directes complementaris | 2 % | 14.876 | 0.298 |
|  |  | Costos directes |  |  | 15.174 |

Residus:
- col·locació: mt27pir150a; factor de residu 0.0275

## Recursos

**mt27pir150a** l Revestiment, a base de copolímers acrílics en dispersió aquosa
Dades tècniques: Cost energètic 38.098 MJ; Emissió de CO2 1.883 kg; Codi LER 08 01 11; Massa de l'element 1.29 kg; Volum 0.001433 m3
Residus:
- embalatge: re170203 Plàstic. (component de residu); rendiment 0.032 kg; Codi LER 17 02 03; Massa de l'element 1 kg; Volum 0.001667 m3
