# Extradossat directe de plaques de guix laminat, d'alta resistència a la humitat. Sistema "KNAUF"

- Propietat de l'arxiu: CYPE Ingenieros S.A.
- Format: FIEBDC-3/2016
- Programa: Generador de preus de la construcció. CYPE Ingenieros, S.A.
- Data: 17/06/2024
- Divisa: EUR
- Costos indirectes: 3 %
- IVA: 21 %

## R Revestiments i extradossats

### RR Extradossats

#### RRY De plaques de guix laminat

**RRY013** m² Extradossat directe de plaques de guix laminat, d'alta resistència a la humitat. Sistema "KNAUF".
Extradossat directe, sistema W622.es Drystar "KNAUF", de 40 mm de gruix total, amb nivell de qualitat de l'acabat Q1, format per placa de guix laminat tipus Drystar (GM-FH1IR) de 12,5 mm d'espessor, formant sandvitx amb una placa tipus Drystar (GM-FH1IR) de 12,5 mm d'espessor, cargolades a una estructura metàl·lica d'acer galvanitzat de mestres de 90x50 i 0,55 mm d'espessor, prèviament ancorada al parament vertical cada 600 mm, amb cargols d'acer. Inclús fixacions per a l'ancoratge dels perfils; cargols per a la fixació de les plaques i pasta de segellament Drystar Filler "KNAUF", cinta de segellament Drystar Tape "KNAUF".
Criteri de valoració econòmica: El preu inclou la resolució de trobades i punts singulars, però no inclou l'aïllament a col·locar entre les plaques i el parament.
Inclou: Replanteig i traçat en el forjat inferior i en el superior de la línia de parament acabat. Col·locació successiva en el parament de les paletades de pasta d'unió corresponents a cadascuna de les plaques. Tall de les plaques. Col·locació successiva i independent de cadascuna de les plaques mitjançant reglejat. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12pfk011d | m | Mestra Omega "KNAUF" 80x15x50 mm, de xapa d'acer galvanitzat. (material) | 2 | 1.61 | 3.220 |
| mt12drk010a | m² | Placa de guix laminat reforçada amb teixit de fibra UNE-EN 15283-1 GM-FH1IR / 1200 / 2600 / 12,5 / amb les vores longitudinals quadrades, especial Drystar "KNAUF" amb ànima de guix i cares revestides amb una làmina de fibra de vidre; Euroclasse A2-s1, d0 de reacció al foc, segons UNE-EN 13501-1. (material) | 1.05 | 15.27 | 16.034 |
| mt12drk012a | kg | Pasta de segellament Drystar Filler "KNAUF", amb additiu hidròfug, Euroclasse A2-s1, d0 de reacció al foc, segons UNE-EN 13501-1, rang de temperatura de treball de 10 a 35°C, per a aplicació manual o mecànica amb cinta de segellament, segons UNE-EN 13963. (material) | 0.485 | 1.18 | 0.572 |
| mt12drk013 | m | Cinta de segellament Drystar Tape "KNAUF". (material) | 1.6 | 0.06 | 0.096 |
| mo053 | h | Oficial 1ª muntador de prefabricats interiors. (mà d'obra) | 0.526 | 29.34 | 15.433 |
| mo100 | h | Ajudant muntador de prefabricats interiors. (mà d'obra) | 0.526 | 25.28 | 13.297 |
| % | % | Costos directes complementaris | 2 % | 48.652 | 0.973 |
|  |  | Costos directes |  |  | 49.625 |

Residus:
- col·locació: mt12pfk011d Mestra Omega "KNAUF" 80x15x50 mm, de xapa d'acer galvanitzat; factor de residu 0.0175688
- col·locació: mt12drk010a; factor de residu 0.0167754
- col·locació: mt12drk012a; factor de residu 0.03
- col·locació: mt12drk013 Cinta de segellament Drystar Tape "KNAUF"; factor de residu 0.044

## Recursos

**mt12pfk011d** m Mestra Omega "KNAUF" 80x15x50 mm, de xapa d'acer galvanitzat
Dades tècniques: Cost energètic 64.149 MJ; Emissió de CO2 1.969 kg; Codi LER 17 04 05; Massa de l'element 0.48 kg; Volum 0.000229 m3
Residus:
- embalatge: re170203 Plàstic. (component de residu); rendiment 0.005 kg; Codi LER 17 02 03; Massa de l'element 1 kg; Volum 0.001667 m3

**mt12drk010a** m² Placa de guix laminat reforçada amb teixit de fibra UNE-EN 15283-1 GM-FH1IR / 1200 / 2600 / 12,5 / amb les vores
Dades tècniques: Cost energètic 284.092 MJ; Emissió de CO2 4.236 kg; Codi LER 17 08 02; Massa de l'element 10.8 kg; Volum 0.0108 m3
Residus:
- embalatge: re170203 Plàstic; rendiment 0.005 kg

**mt12drk012a** kg Pasta de segellament Drystar Filler "KNAUF"
Dades tècniques: Cost energètic 12.798 MJ; Emissió de CO2 0.436 kg; Codi LER 17 08 02; Massa de l'element 1 kg; Volum 0.001 m3
Residus:
- embalatge: re170203 Plàstic; rendiment 0.02 kg

**mt12drk013** m Cinta de segellament Drystar Tape "KNAUF"
Dades tècniques: Cost energètic 20.508 MJ; Emissió de CO2 0.460 kg; Codi LER 17 02 03; Massa de l'element 0.11 kg; Volum 0.000183 m3
Residus:
- embalatge: re170201 Fusta. (component de residu); rendiment 0.04 kg; Codi LER 17 02 01; Massa de l'element 1 kg; Volum 0.000909 m3
