# Extradossat directe de plaques de guix laminat, antiradiacions. Sistema "PLACO"

- Propietat de l'arxiu: CYPE Ingenieros S.A.
- Format: FIEBDC-3/2016
- Programa: Generador de preus de la construcció. CYPE Ingenieros, S.A.
- Data: 17/06/2024
- Divisa: EUR
- Costos indirectes: 3 %
- IVA: 21 %

## R Revestiments i extradossats

### RR Extradossats

#### RRY De plaques de guix laminat

**RRY068** m² Extradossat directe de plaques de guix laminat, antiradiacions. Sistema "PLACO".
Extradossat directe, sistema Placo X-Ray Protection "PLACO", de 53,5 mm de gruix total, amb nivell de qualitat de l'acabat estàndard (Q2), format per tres plaques de guix laminat DFI / UNE-EN 520 - 600 / 2400 / 12,5 / amb les vores longitudinals afinades, X-Ray Protection "PLACO", formada per una ànima de guix d'origen natural embotida i íntimament lligada a dues làmines de cartró fort, additivada per a millorar la seva capacitat d'absorció de radiacions, la seva cohesió a temperatures altes i la seva absorció acústica, cargolades directament a perfil metàl·lic d'acer galvanitzat, Maestra Omega "PLACO", fabricat mitjançant laminació en fred, de 3000 mm de longitud, 82x16 mm de secció i 0,55 mm de gruix, prèviament ancorat al parament vertical cada 600 mm, amb cargols d'acer. Inclús cargols per a la fixació de les plaques i pasta i cinta per al tractament de junts.
Criteri de valoració econòmica: El preu inclou la resolució de trobades i punts singulars, però no inclou l'aïllament a col·locar entre les plaques i el parament.
Inclou: Replanteig i traçat en el forjat inferior i en el superior dels perfils. Replanteig sobre el parament de les mestres. Col·locació i ancoratge al parament suport dels perfils auxiliars. Tall de les plaques. Fixació de les plaques. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12plp050 | m | Perfil d'acer galvanitzat, Maestra Omega "PLACO", fabricat mitjançant laminació en fred, de 3000 mm de longitud, 82x16 mm de secció i 0,55 mm de gruix, per la realització d'extradossats autoportants i sostres, segons UNE-EN 14195. (material) | 2.1 | 1.96 | 4.116 |
| mt12arp010b | m² | Placa de guix laminat DFI / UNE-EN 520 - 600 / 2400 / 12,5 / amb les vores longitudinals afinades, X-Ray Protection "PLACO", formada per una ànima de guix d'origen natural embotida i íntimament lligada a dues làmines de cartró fort, additivada per a millorar la seva capacitat d'absorció de radiacions, la seva cohesió a temperatures altes i la seva absorció acústica. (material) | 3.15 | 50.29 | 158.414 |
| mt12arp020a | kg | Pasta d'assecatge Promix X-Ray Protection "PLACO", per al tractament dels junts de les plaques de guix laminat. (material) | 0.33 | 3.48 | 1.148 |
| mt12arp030a | U | Cargol autoroscant X-Ray Protection 25 "PLACO", amb cap de trompeta, de 25 mm de longitud. (material) | 6 | 0.02 | 0.120 |
| mt12arp030b | U | Cargol autoroscant X-Ray Protection 35 "PLACO", amb cap de trompeta, de 35 mm de longitud. (material) | 6 | 0.03 | 0.180 |
| mt12arp030c | U | Cargol autoroscant X-Ray Protection 45 "PLACO", amb cap de trompeta, de 45 mm de longitud. (material) | 11 | 0.03 | 0.330 |
| mo053 | h | Oficial 1ª muntador de prefabricats interiors. (mà d'obra) | 0.449 | 29.34 | 13.174 |
| mo100 | h | Ajudant muntador de prefabricats interiors. (mà d'obra) | 0.449 | 25.28 | 11.351 |
| % | % | Costos directes complementaris | 2 % | 188.833 | 3.777 |
|  |  | Costos directes |  |  | 192.610 |

Residus:
- col·locació: mt12plp050; factor de residu 0.0161792
- col·locació: mt12arp010b; factor de residu 0.0045
- col·locació: mt12arp020a Pasta d'assecatge Promix X-Ray Protection "PLACO", per al tractament dels junts de les plaques de guix laminat; factor de residu 0.0075
- col·locació: mt12arp030a Cargol autoroscant X-Ray Protection 25 "PLACO", amb cap de trompeta, de 25 mm de longitud; factor de residu 0.00533333
- col·locació: mt12arp030b Cargol autoroscant X-Ray Protection 35 "PLACO", amb cap de trompeta, de 35 mm de longitud; factor de residu 0.00526316
- col·locació: mt12arp030c Cargol autoroscant X-Ray Protection 45 "PLACO", amb cap de trompeta, de 45 mm de longitud; factor de residu 0.00521739

## Recursos

**mt12plp050** m Perfil d'acer galvanitzat
Dades tècniques: Cost energètic 70.808 MJ; Emissió de CO2 2.173 kg; Codi LER 17 04 05; Massa de l'element 0.53 kg; Volum 0.000252 m3
Residus:
- embalatge: re170203 Plàstic. (component de residu); rendiment 0.006 kg; Codi LER 17 02 03; Massa de l'element 1 kg; Volum 0.001667 m3

**mt12arp010b** m² Placa de guix laminat DFI / UNE-EN 520 - 600 / 2400 / 12,5 / amb les vores longitudinals afinades
Dades tècniques: Cost energètic 275.233 MJ; Emissió de CO2 3.972 kg; Codi LER 17 08 02; Massa de l'element 26 kg; Volum 0.026 m3
Residus:
- embalatge: re170203 Plàstic; rendiment 0.015 kg

**mt12arp020a** kg Pasta d'assecatge Promix X-Ray Protection "PLACO", per al tractament dels junts de les plaques de guix laminat
Dades tècniques: Cost energètic 13.573 MJ; Emissió de CO2 0.475 kg; Codi LER 17 08 02; Massa de l'element 1 kg; Volum 0.001 m3
Residus:
- embalatge: re170203 Plàstic; rendiment 0.028 kg

**mt12arp030a** U Cargol autoroscant X-Ray Protection 25 "PLACO", amb cap de trompeta, de 25 mm de longitud
Dades tècniques: Cost energètic 0.015 MJ; Emissió de CO2 0.002 kg; Codi LER 17 04 05; Massa de l'element 0.0015 kg
Residus:
- embalatge: re150101 Envasos de paper i cartró. (component de residu); rendiment 0.001 kg; Codi LER 15 01 01; Massa de l'element 1 kg; Volum 0.001333 m3

**mt12arp030b** U Cargol autoroscant X-Ray Protection 35 "PLACO", amb cap de trompeta, de 35 mm de longitud
Dades tècniques: Cost energètic 0.019 MJ; Emissió de CO2 0.002 kg; Codi LER 17 04 05; Massa de l'element 0.0019 kg
Residus:
- embalatge: re150101 Envasos de paper i cartró; rendiment 0.001 kg

**mt12arp030c** U Cargol autoroscant X-Ray Protection 45 "PLACO", amb cap de trompeta, de 45 mm de longitud
Dades tècniques: Cost energètic 0.023 MJ; Emissió de CO2 0.002 kg; Codi LER 17 04 05; Massa de l'element 0.0023 kg; Volum 0.000001 m3
Residus:
- embalatge: re150101 Envasos de paper i cartró; rendiment 0.001 kg
