# Extradossat autoportant de plaques de guix laminat, antiradiacions. Sistema "PLACO"

- Propietat de l'arxiu: CYPE Ingenieros S.A.
- Format: FIEBDC-3/2016
- Programa: Generador de preus de la construcció. CYPE Ingenieros, S.A.
- Data: 17/06/2024
- Divisa: EUR
- Costos indirectes: 3 %
- IVA: 21 %

## R Revestiments i extradossats

### RR Extradossats

#### RRY De plaques de guix laminat

**RRY078** m² Extradossat autoportant de plaques de guix laminat, antiradiacions. Sistema "PLACO".
Extradossat autoportant lliure, sistema Placo X-Ray Protection "PLACO", de 73 mm de gruix total, amb nivell de qualitat de l'acabat estàndard (Q2), format per dues plaques de guix laminat DFI / UNE-EN 520 - 600 / 1800 / 12,5 / amb les vores longitudinals afinades, X-Ray Protection "PLACO", formada per una ànima de guix d'origen natural embotida i íntimament lligada a dues làmines de cartró fort, additivada per a millorar la seva capacitat d'absorció de radiacions, la seva cohesió a temperatures altes i la seva absorció acústica, cargolades directament a una estructura autoportant de perfils metàl·lics d'acer galvanitzat formada per canals horitzontals R 48 "PLACO", sòlidament fixats al terra i al sostre, i muntants verticals M 48 "PLACO", amb una separació entre muntants de 600 mm. Inclús banda desolidaritzadora; fixacions per a l'ancoratge de canals i muntants metàl·lics; cargols per a la fixació de les plaques; cinta de paper amb reforç metàl·lic "PLACO" i pasta i cinta per al tractament de junts.
Criteri de valoració econòmica: El preu inclou la resolució de trobades i punts singulars, però no inclou l'aïllament a col·locar entre les plaques i el parament.
Inclou: Replanteig i traçat en el forjat inferior i en el superior dels perfils. Col·locació de banda d'estanquitat i canals inferiors, sobre paviment acabat o base de seient. Col·locació de banda d'estanquitat i canals superiors, sota forjats. Col·locació dels muntants. Tall de les plaques. Fixació de les plaques. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12plj020a | m | Banda estanca autoadhesiva, Banda 45 "PLACO", d'escuma de polietilè de cel·les tancades, de 3 mm d'espessor i 45 mm d'amplada, per a l'estanquitat de la base i l'aïllament acústic del perímetre en envans i extradossats de plaques. (material) | 0.45 | 0.47 | 0.212 |
| mt12plp070b | m | Canal de perfil d'acer galvanitzat, R 48 "PLACO", fabricat mitjançant laminació en fred, de 3000 mm de longitud, 48x30 mm de secció i 0,55 mm de gruix, segons UNE-EN 14195. (material) | 1 | 1.79 | 1.790 |
| mt12plp060b | m | Muntant de perfil d'acer galvanitzat, M 48 "PLACO", fabricat mitjançant laminació en fred, de 3000 mm de longitud, 46,5x36 mm de secció i 0,6 mm de gruix, segons UNE-EN 14195. (material) | 2.1 | 2.18 | 4.578 |
| mt12arp010a | m² | Placa de guix laminat DFI / UNE-EN 520 - 600 / 1800 / 12,5 / amb les vores longitudinals afinades, X-Ray Protection "PLACO", formada per una ànima de guix d'origen natural embotida i íntimament lligada a dues làmines de cartró fort, additivada per a millorar la seva capacitat d'absorció de radiacions, la seva cohesió a temperatures altes i la seva absorció acústica. (material) | 2.1 | 50.29 | 105.609 |
| mt12arp030a | U | Cargol autoroscant X-Ray Protection 25 "PLACO", amb cap de trompeta, de 25 mm de longitud. (material) | 6 | 0.02 | 0.120 |
| mt12arp030b | U | Cargol autoroscant X-Ray Protection 35 "PLACO", amb cap de trompeta, de 35 mm de longitud. (material) | 11 | 0.03 | 0.330 |
| mt12plt030b | U | Cargol autoperforant rosca-xapa, TRPF 13 "PLACO", de 13 mm de longitud. (material) | 5 | 0.02 | 0.100 |
| mt12arp020a | kg | Pasta d'assecatge Promix X-Ray Protection "PLACO", per al tractament dels junts de les plaques de guix laminat. (material) | 0.33 | 3.48 | 1.148 |
| mt12plj010b | m | Cinta de paper amb reforç metàl·lic "PLACO", de 50 mm d'amplada, segons UNE-EN 14353, per a acabat de junts de plaques de guix laminat. (material) | 0.15 | 0.83 | 0.125 |
| mo053 | h | Oficial 1ª muntador de prefabricats interiors. (mà d'obra) | 0.376 | 29.34 | 11.032 |
| mo100 | h | Ajudant muntador de prefabricats interiors. (mà d'obra) | 0.376 | 25.28 | 9.505 |
| % | % | Costos directes complementaris | 2 % | 134.549 | 2.691 |
|  |  | Costos directes |  |  | 137.240 |

Residus:
- col·locació: mt12plj020a; factor de residu 0.06
- col·locació: mt12plp070b; factor de residu 0.0168553
- col·locació: mt12plp060b; factor de residu 0.0153066
- col·locació: mt12arp010a; factor de residu 0.0045
- col·locació: mt12arp030a Cargol autoroscant X-Ray Protection 25 "PLACO", amb cap de trompeta, de 25 mm de longitud; factor de residu 0.00533333
- col·locació: mt12arp030b Cargol autoroscant X-Ray Protection 35 "PLACO", amb cap de trompeta, de 35 mm de longitud; factor de residu 0.00526316
- col·locació: mt12plt030b Cargol autoperforant rosca-xapa, TRPF 13 "PLACO", de 13 mm de longitud; factor de residu 0.005
- col·locació: mt12arp020a Pasta d'assecatge Promix X-Ray Protection "PLACO", per al tractament dels junts de les plaques de guix laminat; factor de residu 0.0075
- col·locació: mt12plj010b; factor de residu 0.044

## Recursos

**mt12plj020a** m Banda estanca autoadhesiva
Dades tècniques: Cost energètic 1.399 MJ; Emissió de CO2 0.051 kg; Codi LER 17 06 04; Massa de l'element 0.0095 kg; Volum 0.000016 m3
Residus:
- embalatge: re170203 Plàstic. (component de residu); rendiment 0.001 kg; Codi LER 17 02 03; Massa de l'element 1 kg; Volum 0.001667 m3

**mt12plp070b** m Canal de perfil d'acer galvanitzat
Dades tècniques: Cost energètic 62.839 MJ; Emissió de CO2 1.930 kg; Codi LER 17 04 05; Massa de l'element 0.47 kg; Volum 0.000224 m3
Residus:
- embalatge: re170203 Plàstic; rendiment 0.005 kg

**mt12plp060b** m Muntant de perfil d'acer galvanitzat
Dades tècniques: Cost energètic 81.433 MJ; Emissió de CO2 2.498 kg; Codi LER 17 04 05; Massa de l'element 0.61 kg; Volum 0.00029 m3
Residus:
- embalatge: re170203 Plàstic; rendiment 0.006 kg

**mt12arp010a** m² Placa de guix laminat DFI / UNE-EN 520 - 600 / 1800 / 12,5 / amb les vores longitudinals afinades
Dades tècniques: Cost energètic 205.735 MJ; Emissió de CO2 2.982 kg; Codi LER 17 08 02; Massa de l'element 19.4 kg; Volum 0.0194 m3
Residus:
- embalatge: re170203 Plàstic; rendiment 0.015 kg

**mt12arp030a** U Cargol autoroscant X-Ray Protection 25 "PLACO", amb cap de trompeta, de 25 mm de longitud
Dades tècniques: Cost energètic 0.015 MJ; Emissió de CO2 0.002 kg; Codi LER 17 04 05; Massa de l'element 0.0015 kg
Residus:
- embalatge: re150101 Envasos de paper i cartró. (component de residu); rendiment 0.001 kg; Codi LER 15 01 01; Massa de l'element 1 kg; Volum 0.001333 m3

**mt12arp030b** U Cargol autoroscant X-Ray Protection 35 "PLACO", amb cap de trompeta, de 35 mm de longitud
Dades tècniques: Cost energètic 0.019 MJ; Emissió de CO2 0.002 kg; Codi LER 17 04 05; Massa de l'element 0.0019 kg
Residus:
- embalatge: re150101 Envasos de paper i cartró; rendiment 0.001 kg

**mt12plt030b** U Cargol autoperforant rosca-xapa, TRPF 13 "PLACO", de 13 mm de longitud
Dades tècniques: Cost energètic 0.010 MJ; Emissió de CO2 0.001 kg; Codi LER 17 04 05; Massa de l'element 0.001 kg
Residus:
- embalatge: re150101 Envasos de paper i cartró; rendiment 0.001 kg

**mt12arp020a** kg Pasta d'assecatge Promix X-Ray Protection "PLACO", per al tractament dels junts de les plaques de guix laminat
Dades tècniques: Cost energètic 13.573 MJ; Emissió de CO2 0.475 kg; Codi LER 17 08 02; Massa de l'element 1 kg; Volum 0.001 m3
Residus:
- embalatge: re170203 Plàstic; rendiment 0.028 kg

**mt12plj010b** m Cinta de paper amb reforç metàl·lic "PLACO"
Dades tècniques: Cost energètic 4.511 MJ; Emissió de CO2 0.348 kg; Codi LER 20 01 01; Massa de l'element 0.06 kg; Volum 0.00008 m3
