# Tractament d'acabat superficial en obra de paviment interior de terratzo

- Propietat de l'arxiu: CYPE Ingenieros S.A.
- Format: FIEBDC-3/2016
- Programa: Generador de preus de la construcció. CYPE Ingenieros, S.A.
- Data: 30/07/2024
- Divisa: EUR
- Costos indirectes: 3 %
- IVA: 21 %

## R Revestiments i extradossats

### RS Paviments

#### RSC De terratzo

**RSC030** m² Tractament d'acabat superficial en obra de paviment interior de terratzo.
Poliment mecànic en obra de paviment interior de terratzo, mitjançant estesa de beurada acolorada amb la mateixa tonalitat de les rajoles; desbastat o rebaix, amb una mola basta entre 36 i 60, segons el tipus de terratzo i l'estat en que es trobi el sòl; planificat o polit bast, amb abrasiu de gra entre 80 i 120; estesa d'una nova beurada de les mateixes característiques que la primera; i planificat o polit bast, amb abrasiu de gra entre 80 i 120.
Inclou: Preparació i estesa de la beurada. Desbastat o rebaix. Planificat o polit bast. Estesa de nova beurada. Afinat. Repàs dels racons de difícil accés, amb polidora de mà o fixa. Rentat del paviment. Evacuació de les aigües brutes. Protecció del paviment. Retirada i apilament de les restes generades. Càrrega de les restes generades sobre camió o contenidor.
Criteri d'amidament de projecte: Superfície mesurada segons documentació gràfica de Projecte.
Criteri de mesura d'obra: Es mesurarà la superfície realment executada segons especificacions de Projecte.

| Codi | Ut | Descripció | Rendiment | Preu | Import |
|---|---|---|---|---|---|
| mt18btl100a | kg | Beurada acolorada amb la mateixa tonalitat de les rajoles, per a paviment de terratzo. (material) | 1.25 | 1.15 | 1.438 |
| mq08war150 | h | Polidora per a paviments de pedra natural o de terratzo, composta per plats giratoris als que s'acoblen una sèrie de moles abrasives, refrigerades amb aigua. (maquinària) | 0.255 | 4.65 | 1.186 |
| mo037 | h | Oficial 1ª polidor de paviments. (mà d'obra) | 0.313 | 28.42 | 8.895 |
| mo075 | h | Ajudant polidor de paviments. (mà d'obra) | 0.071 | 25.28 | 1.795 |
| % | % | Costos directes complementaris | 2 % | 13.314 | 0.266 |
|  |  | Costos directes |  |  | 13.580 |

Residus:
- col·locació: mt18btl100a Beurada acolorada amb la mateixa tonalitat de les rajoles, per a paviment de terratzo; factor de residu 0.03875

## Recursos

**mt18btl100a** kg Beurada acolorada amb la mateixa tonalitat de les rajoles, per a paviment de terratzo
Dades tècniques: Cost energètic 0.262 MJ; Emissió de CO2 0.013 kg; Codi LER 17 09 04; Massa de l'element 1 kg; Volum 0.000667 m3
Residus:
- embalatge: re170203 Plàstic. (component de residu); rendiment 0.003 kg; Codi LER 17 02 03; Massa de l'element 1 kg; Volum 0.001667 m3
