# Tractament d'acabat superficial en obra de paviment interior de terratzo

- Propietat de l'arxiu: CYPE Ingenieros S.A.
- Format: FIEBDC-3/2016
- Programa: Generador de preus de la construcció. CYPE Ingenieros, S.A.
- Data: 30/07/2024
- Divisa: EUR
- Costos indirectes: 3 %
- IVA: 21 %

## R Revestiments i extradossats

### RS Paviments

#### RSC De terratzo

**RSC030** m² Tractament d'acabat superficial en obra de paviment interior de terratzo.
Abrillantat mecànic en obra de paviment interior de terratzo, amb moles de 400 o superior, prèvia aplicació de líquid cristalitzador.
Inclou: Aplicació del líquid cristalitzador. Abrillantat. Repàs dels racons de difícil accés.
Criteri d'amidament de projecte: Superfície mesurada segons documentació gràfica de Projecte.
Criteri de mesura d'obra: Es mesurarà la superfície realment executada segons especificacions de Projecte.

| Codi | Ut | Descripció | Rendiment | Preu | Import |
|---|---|---|---|---|---|
| mt18tsm110a | l | Líquid cristalitzador, de color blanc, amb pH de 2,5, per a tractament superficial de cristal·litzat i abrillantat, en paviments de pedra natural o de terratzo. (material) | 0.125 | 20.37 | 2.546 |
| mq08war155 | h | Abrillantadora per al cristal·litzat o l'abrillantat de paviments de pedra natural o de terratzo, amb plat de llana d'acer o esponja sintètica. (maquinària) | 0.174 | 2.41 | 0.419 |
| mo037 | h | Oficial 1ª polidor de paviments. (mà d'obra) | 0.214 | 28.42 | 6.082 |
| % | % | Costos directes complementaris | 2 % | 9.047 | 0.181 |
|  |  | Costos directes |  |  | 9.228 |
