# Rampa per a terra tècnic

- Propietat de l'arxiu: CYPE Ingenieros S.A.
- Format: FIEBDC-3/2016
- Programa: Generador de preus de la construcció. CYPE Ingenieros, S.A.
- Data: 17/06/2024
- Divisa: EUR
- Costos indirectes: 3 %
- IVA: 21 %

## R Revestiments i extradossats

### RS Paviments

#### RSE Tècnics

**RSE100** m² Rampa per a terra tècnic.
Formació de rampa per a terra tècnic, realitzada amb panells amb nucli d'aglomerat de fusta d'alta densitat, major o igual a 650 kg/m³, amb revestiment exterior de seguretat, antilliscant, resistència al lliscament Rd>45 segons UNE-EN 16165, lliscabilitat classe 3 segons CTE, recolzats sobre pedestals d'acer, amb tascó del mateix material. Inclús replanteig, fixació dels pedestals a la superfície suport i anivellació dels mateixos mitjançant rosca. Totalment muntada, amb tots els elements necessaris per a la seva instal·lació.
Inclou: Replanteig dels eixos dels pedestals i marcat de nivells. Col·locació, anivellació i fixació dels pedestals. Col·locació dels panells. La col·locació del revestiment.
Criteri d'amidament de projecte: Superfície útil, mesura segons documentació gràfica de Projecte, deduint els buits de superfície major de 1 m². No s'ha incrementat l'amidament per trencaments i retallades, ja que en la descomposició s'ha considerat un 5% més de peces.
Criteri de mesura d'obra: Es mesurarà la superfície realment executada segons especificacions de Projecte, deduint els buits de superfície major de 1 m².

| Codi | Ut | Descripció | Rendiment | Preu | Import |
|---|---|---|---|---|---|
| mt12pmm040 | m² | Rampa per a terra tècnic, realitzada amb panells amb nucli d'aglomerat de fusta d'alta densitat, major o igual a 650 kg/m³, amb revestiment exterior de seguretat, antilliscant, resistència al lliscament Rd>45 segons UNE-EN 16165, lliscabilitat classe 3 segons CTE; inclús pedestals i tascons d'acer. (material) | 1 | 155 | 155.000 |
| mo011 | h | Oficial 1ª muntador. (mà d'obra) | 0.285 | 29.34 | 8.362 |
| mo080 | h | Ajudant muntador. (mà d'obra) | 0.285 | 25.28 | 7.205 |
| % | % | Costos directes complementaris | 2 % | 170.567 | 3.411 |
|  |  | Costos directes |  |  | 173.978 |
