# Revestiment de paviment industrial o decoratiu, sistema Maxepox 3000 "DRIZORO"

- Propietat de l'arxiu: CYPE Ingenieros S.A.
- Format: FIEBDC-3/2016
- Programa: Generador de preus de la construcció. CYPE Ingenieros, S.A.
- Data: 06/06/2025
- Divisa: EUR
- Costos indirectes: 3 %
- IVA: 21 %

## R Revestiments i extradossats

### RS Paviments

#### RSI Sistemes de paviments industrials i decoratius

**RSI140** m² Revestiment de paviment industrial o decoratiu, sistema Maxepox 3000 "DRIZORO".
Revestiment de paviment industrial, realitzat sobre base de formigó endurit, amb el sistema Maxepox 3000 "DRIZORO", apte per a aparcaments, en interiors, mitjançant l'aplicació successiva de: emprimació bicomponent a base de resina epoxi, Maxepox Primer W "DRIZORO", diluïda amb un 5% d'aigua; i capa base de 3 mm d'espessor amb morter autoanivellant de resines sintètiques, de tres components, Maxepox 3000 "DRIZORO", de color verd, SR - B2,0 - AR0,5 - IR10,79, segons UNE-EN 13813.
Criteri de valoració econòmica: El preu no inclou la superfície suport ni l'execució i el segellat dels junts.
Inclou: Neteja de la superfície suport. Replanteig de les juntes i draps de treball. Aplicació de l'emprimació. Aplicació de la capa base. Neteja final del paviment.
Criteri d'amidament de projecte: Superfície mesurada en projecció horitzontal, segons documentació gràfica de Projecte.
Criteri de mesura d'obra: Es mesurarà, en projecció horitzontal, la superfície realment executada segons especificacions de Projecte.

| Codi | Ut | Descripció | Rendiment | Preu | Import |
|---|---|---|---|---|---|
| mt47add070a | kg | Emprimació bicomponent a base de resina epoxi, Maxepox Primer W "DRIZORO", segons UNE-EN 1504-2. (material) | 0.25 | 11.4 | 2.850 |
| mt47add130a | kg | Morter autoanivellant de resines sintètiques, de tres components, Maxepox 3000 "DRIZORO", de color verd, SR - B2,0 - AR0,5 - IR10,79, segons UNE-EN 13813. (material) | 5.1 | 7.2 | 36.720 |
| mo121 | h | Oficial 1ª aplicador de paviments industrials. (mà d'obra) | 0.327 | 29.67 | 9.702 |
| mo122 | h | Ajudant aplicador de paviments industrials. (mà d'obra) | 0.327 | 26.39 | 8.630 |
| % | % | Costos directes complementaris | 2 % | 57.902 | 1.158 |
|  |  | Costos directes |  |  | 59.060 |

Residus:
- col·locació: mt47add070a Emprimació bicomponent a base de resina epoxi, Maxepox Primer W "DRIZORO", segons UNE-EN 1504-2; factor de residu 0.052119
- col·locació: mt47add130a; factor de residu 0.07

## Recursos

**mt47add070a** kg Emprimació bicomponent a base de resina epoxi, Maxepox Primer W "DRIZORO", segons UNE-EN 1504-2
Dades tècniques: Cost energètic 99.834 MJ; Emissió de CO2 4.081 kg; Codi LER 17 09 04; Massa de l'element 1 kg; Volum 0.000667 m3
Residus:
- embalatge: re150104 Envasos metàl·lics. (component de residu); rendiment 0.012 kg; Codi LER 15 01 04; Massa de l'element 1 kg; Volum 0.001667 m3
- embalatge: re170203 Plàstic. (component de residu); rendiment 0.011 kg; Codi LER 17 02 03; Massa de l'element 1 kg; Volum 0.001667 m3

**mt47add130a** kg Morter autoanivellant de resines sintètiques
Dades tècniques: Cost energètic 63.810 MJ; Emissió de CO2 2.477 kg; Codi LER 17 09 04; Massa de l'element 1 kg; Volum 0.000667 m3
Residus:
- embalatge: re150104 Envasos metàl·lics; rendiment 0.246 kg
- embalatge: re170203 Plàstic; rendiment 0.07 kg
