# Revestiment de paviment industrial o decoratiu, sistema Maxfloor "DRIZORO"

- Propietat de l'arxiu: CYPE Ingenieros S.A.
- Format: FIEBDC-3/2016
- Programa: Generador de preus de la construcció. CYPE Ingenieros, S.A.
- Data: 30/07/2024
- Divisa: EUR
- Costos indirectes: 3 %
- IVA: 21 %

## R Revestiments i extradossats

### RS Paviments

#### RSI Sistemes de paviments industrials i decoratius

**RSI150** m² Revestiment de paviment industrial o decoratiu, sistema Maxfloor "DRIZORO".
Revestiment de paviment industrial, antilliscant, amb resistència al lliscament Rd>45 segons UNE-EN 16165 i lliscabilitat classe 3 segons CTE, realitzat sobre base de formigó endurit, amb el sistema Maxfloor "DRIZORO", apte per a aparcaments, en interiors, mitjançant l'aplicació successiva de: capa base amb revestiment per a interiors bicomponent a base de resina epoxi, Maxfloor "DRIZORO", color vermell, acabat mat, espolsada superficialment amb àrid silici Drizoro Silica 0308, "DRIZORO", de 0,30 a 0,80 mm de diàmetre; i capa de segellat, en dues capes, la primera capa amb revestiment per a interiors bicomponent a base de resina epoxi, Maxfloor "DRIZORO", color vermell, acabat mat i la segona capa amb revestiment elàstic per a interiors monocomponent a base de poliuretà, Maxurethane "DRIZORO", incolor, acabat brillant.
Criteri de valoració econòmica: El preu no inclou la superfície suport ni l'execució i el segellat dels junts.
Inclou: Neteja de la superfície suport. Replanteig de les juntes i draps de treball. Aplicació de la capa base. Empolvorament amb àrid. Aplicació de les dues capes de segellat. Neteja final del paviment.
Criteri d'amidament de projecte: Superfície mesurada en projecció horitzontal, segons documentació gràfica de Projecte.
Criteri de mesura d'obra: Es mesurarà, en projecció horitzontal, la superfície realment executada segons especificacions de Projecte.

| Codi | Ut | Descripció | Rendiment | Preu | Import |
|---|---|---|---|---|---|
| mt47add140a | kg | Revestiment per a interiors bicomponent a base de resina epoxi, Maxfloor "DRIZORO", color vermell, acabat mat. (material) | 0.6 | 11.02 | 6.612 |
| mt01adr010b | kg | Àrid silici Drizoro Silica 0308, "DRIZORO", de 0,30 a 0,80 mm de diàmetre. (material) | 1.25 | 0.28 | 0.350 |
| mt47add030a | kg | Revestiment elàstic per a interiors monocomponent a base de poliuretà, Maxurethane "DRIZORO", incolor, acabat brillant, segons UNE-EN 1504-2. (material) | 0.1 | 15.18 | 1.518 |
| mo121 | h | Oficial 1ª aplicador de paviments industrials. (mà d'obra) | 0.541 | 28.42 | 15.375 |
| mo122 | h | Ajudant aplicador de paviments industrials. (mà d'obra) | 0.541 | 25.28 | 13.676 |
| % | % | Costos directes complementaris | 2 % | 37.531 | 0.751 |
|  |  | Costos directes |  |  | 38.282 |

Residus:
- col·locació: mt47add140a Revestiment per a interiors bicomponent a base de resina epoxi, Maxfloor "DRIZORO", color vermell, acabat mat; factor de residu 0.03
- col·locació: mt01adr010b Àrid silici Drizoro Silica 0308, "DRIZORO", de 0,30 a 0,80 mm de diàmetre; factor de residu 0.009
- col·locació: mt47add030a; factor de residu 0.03

## Recursos

**mt47add140a** kg Revestiment per a interiors bicomponent a base de resina epoxi, Maxfloor "DRIZORO", color vermell, acabat mat
Dades tècniques: Cost energètic 86.761 MJ; Emissió de CO2 3.294 kg; Codi LER 17 09 04; Massa de l'element 1 kg; Volum 0.000667 m3
Residus:
- embalatge: re170203 Plàstic. (component de residu); rendiment 0.003 kg; Codi LER 17 02 03; Massa de l'element 1 kg; Volum 0.001667 m3

**mt01adr010b** kg Àrid silici Drizoro Silica 0308, "DRIZORO", de 0,30 a 0,80 mm de diàmetre
Dades tècniques: Cost energètic 0.075 MJ; Emissió de CO2 0.004 kg; Codi LER 01 04 08; Massa de l'element 1 kg; Volum 0.000667 m3

**mt47add030a** kg Revestiment elàstic per a interiors monocomponent a base de poliuretà
Dades tècniques: Cost energètic 144.209 MJ; Emissió de CO2 7.002 kg; Codi LER 17 09 04; Massa de l'element 1 kg; Volum 0.000667 m3
Residus:
- embalatge: re150104 Envasos metàl·lics. (component de residu); rendiment 0.003 kg; Codi LER 15 01 04; Massa de l'element 1 kg; Volum 0.001667 m3
