# Revestiment de paviment industrial, sistema Mapefloor CPU+/MF "MAPEI SPAIN"

- Propietat de l'arxiu: CYPE Ingenieros S.A.
- Format: FIEBDC-3/2016
- Programa: Generador de preus de la construcció. CYPE Ingenieros, S.A.
- Data: 30/07/2024
- Divisa: EUR
- Costos indirectes: 3 %
- IVA: 21 %

## R Revestiments i extradossats

### RS Paviments

#### RSI Sistemes de paviments industrials i decoratius

**RSI280** m² Revestiment de paviment industrial, sistema Mapefloor CPU+/MF "MAPEI SPAIN".
Revestiment de paviment industrial o decoratiu, de 4 mm d'espessor, realitzat sobre base de formigó endurit, amb el sistema Mapefloor CPU+/MF "MAPEI SPAIN", apte per a indústries amb sol·licitacions químiques, mitjançant l'aplicació successiva de: emprimació bicomponent a base de poliuretà i ciment, CPU+/Primer "MAPEI SPAIN" (0,4 kg/m²) i capa d'acabat composta per una mescla de morter autoanivellant tricomponent, Mapefloor CPU+/MF "MAPEI SPAIN", CT - C50 - F15 - A6, segons UNE-EN 13813, a base de resina de poliuretà, àrids seleccionats i ciment, incolor (7 kg/m²) i pigment en pasta, Mapecolor CPU+ "MAPEI SPAIN", color gris (0,49 kg/m²).
Criteri de valoració econòmica: El preu no inclou la superfície suport ni l'execució i el segellat dels junts.
Inclou: Neteja de la superfície suport. Replanteig de les juntes i draps de treball. Aplicació de l'emprimació. Empolvorament amb àrid. Aplicació de la capa d'acabat. Neteja final del paviment.
Criteri d'amidament de projecte: Superfície mesurada en projecció horitzontal, segons documentació gràfica de Projecte.
Criteri de mesura d'obra: Es mesurarà, en projecció horitzontal, la superfície realment executada segons especificacions de Projecte.

| Codi | Ut | Descripció | Rendiment | Preu | Import |
|---|---|---|---|---|---|
| mt47adm011a | kg | Emprimació bicomponent a base de poliuretà i ciment, CPU+/Primer "MAPEI SPAIN". (material) | 0.4 | 11.06 | 4.424 |
| mt47adm051a | kg | Morter autoanivellant tricomponent, Mapefloor CPU+/MF "MAPEI SPAIN", CT - C50 - F15 - A6, segons UNE-EN 13813, a base de resina de poliuretà, àrids seleccionats i ciment, incolor. (material) | 7 | 5.84 | 40.880 |
| mt47adm007a | U | Pigment en pasta, Mapecolor CPU+ "MAPEI SPAIN", color gris, de 0,23 kg. (material) | 0.49 | 8.78 | 4.302 |
| mo121 | h | Oficial 1ª aplicador de paviments industrials. (mà d'obra) | 0.712 | 28.42 | 20.235 |
| mo122 | h | Ajudant aplicador de paviments industrials. (mà d'obra) | 0.712 | 25.28 | 17.999 |
| % | % | Costos directes complementaris | 2 % | 87.840 | 1.757 |
|  |  | Costos directes |  |  | 89.597 |

Residus:
- col·locació: mt47adm011a Emprimació bicomponent a base de poliuretà i ciment, CPU+/Primer "MAPEI SPAIN"; factor de residu 0.03
- col·locació: mt47adm051a; factor de residu 0.037377

## Recursos

**mt47adm011a** kg Emprimació bicomponent a base de poliuretà i ciment, CPU+/Primer "MAPEI SPAIN"
Dades tècniques: Cost energètic 86.761 MJ; Emissió de CO2 3.294 kg; Codi LER 17 09 04; Massa de l'element 1 kg; Volum 0.000667 m3
Residus:
- embalatge: re170203 Plàstic. (component de residu); rendiment 0.003 kg; Codi LER 17 02 03; Massa de l'element 1 kg; Volum 0.001667 m3

**mt47adm051a** kg Morter autoanivellant tricomponent
Dades tècniques: Cost energètic 15.053 MJ; Emissió de CO2 0.575 kg; Codi LER 17 09 04; Massa de l'element 1 kg; Volum 0.000667 m3
Residus:
- embalatge: re170203 Plàstic; rendiment 0.003 kg
