# Revestiment de paviment industrial, sistema Ultratop "MAPEI SPAIN"

- Propietat de l'arxiu: CYPE Ingenieros S.A.
- Format: FIEBDC-3/2016
- Programa: Generador de preus de la construcció. CYPE Ingenieros, S.A.
- Data: 17/06/2024
- Divisa: EUR
- Costos indirectes: 3 %
- IVA: 21 %

## R Revestiments i extradossats

### RS Paviments

#### RSI Sistemes de paviments industrials i decoratius

**RSI310** m² Revestiment de paviment industrial, sistema Ultratop "MAPEI SPAIN".
Revestiment de paviment industrial, de 10 mm d'espessor, realitzat sobre base de formigó endurit, amb el sistema Ultratop "MAPEI SPAIN", apte per a naus industrials, mitjançant l'aplicació successiva de: emprimació bicomponent a base de resina epoxi, Primer SN "MAPEI SPAIN"; i morter autoanivellant de ciment Ultratop "MAPEI SPAIN", estàndard, CT - C40 - F10 - A9, segons UNE-EN 13813, Euroclasse A2fl-s1 de reacció al foc, segons UNE-EN 13501-1.
Criteri de valoració econòmica: El preu no inclou la superfície suport, la capa d'acabat ni l'execució i el segellat dels junts.
Inclou: Neteja de la superfície suport. Replanteig de les juntes i draps de treball. Aplicació de la capa de morter.
Criteri d'amidament de projecte: Superfície mesurada en projecció horitzontal, segons documentació gràfica de Projecte.
Criteri de mesura d'obra: Es mesurarà, en projecció horitzontal, la superfície realment executada segons especificacions de Projecte.

| Codi | Ut | Descripció | Rendiment | Preu | Import |
|---|---|---|---|---|---|
| mt47adm010a | kg | Emprimació bicomponent a base de resina epoxi, Primer SN "MAPEI SPAIN". (material) | 0.45 | 10.69 | 4.811 |
| mt47adm070a | kg | Morter autoanivellant de ciment Ultratop "MAPEI SPAIN", estàndard, CT - C40 - F10 - A9, segons UNE-EN 13813, Euroclasse A2fl-s1 de reacció al foc, segons UNE-EN 13501-1, segons UNE-EN 13813. (material) | 17 | 1.28 | 21.760 |
| mo121 | h | Oficial 1ª aplicador de paviments industrials. (mà d'obra) | 0.327 | 28.42 | 9.293 |
| mo122 | h | Ajudant aplicador de paviments industrials. (mà d'obra) | 0.327 | 25.28 | 8.267 |
| % | % | Costos directes complementaris | 2 % | 44.131 | 0.883 |
|  |  | Costos directes |  |  | 45.014 |

Residus:
- col·locació: mt47adm010a Emprimació bicomponent a base de resina epoxi, Primer SN "MAPEI SPAIN"; factor de residu 0.03
- col·locació: mt47adm070a; factor de residu 0.0072

## Recursos

**mt47adm010a** kg Emprimació bicomponent a base de resina epoxi, Primer SN "MAPEI SPAIN"
Dades tècniques: Cost energètic 86.761 MJ; Emissió de CO2 3.294 kg; Codi LER 17 09 04; Massa de l'element 1 kg; Volum 0.000667 m3
Residus:
- embalatge: re170203 Plàstic. (component de residu); rendiment 0.003 kg; Codi LER 17 02 03; Massa de l'element 1 kg; Volum 0.001667 m3

**mt47adm070a** kg Morter autoanivellant de ciment Ultratop "MAPEI SPAIN"
Dades tècniques: Cost energètic 0.650 MJ; Emissió de CO2 0.050 kg; Codi LER 17 01 01; Massa de l'element 1 kg; Volum 0.000667 m3
