# Reparació de paviment industrial en zones localitzades, amb morter de ciment "WEBER"

- Propietat de l'arxiu: CYPE Ingenieros S.A.
- Format: FIEBDC-3/2016
- Programa: Generador de preus de la construcció. CYPE Ingenieros, S.A.
- Data: 17/06/2024
- Divisa: EUR
- Costos indirectes: 3 %
- IVA: 21 %

## R Revestiments i extradossats

### RS Paviments

#### RSI Sistemes de paviments industrials i decoratius

**RSI500** m² Reparació de paviment industrial en zones localitzades, amb morter de ciment "WEBER".
Reparació de paviment industrial en zones localitzades, d'àrees de trànsit rodat intens, en exteriors, amb capa de morter de ciment d'enduriment ràpid Weberfloor 4045 "WEBER", CT - C30 - F7 segons UNE-EN 13813, de 10 mm d'espessor, prèvia aplicació d'emprimació reguladora de l'absorció, Weberprim TP05 "WEBER".
Criteri de valoració econòmica: El preu no inclou la preparació de la superfície suport ni el revestiment.
Inclou: Aplicació de l'emprimació. Aplicació de la capa de morter.
Criteri d'amidament de projecte: Superfície mesurada en projecció horitzontal, segons documentació gràfica de Projecte.
Criteri de mesura d'obra: Es mesurarà, en projecció horitzontal, la superfície realment executada segons especificacions de Projecte.

| Codi | Ut | Descripció | Rendiment | Preu | Import |
|---|---|---|---|---|---|
| mt09moc005c | kg | Emprimació reguladora de l'absorció, Weberprim TP05 "WEBER", per a la fixació de suports disgregables i millorar l'adherència dels suports absorbents. (material) | 0.2 | 8.22 | 1.644 |
| mt09moc110a | kg | Morter de ciment d'enduriment ràpid Weberfloor 4045 "WEBER", CT - C30 - F7 segons UNE-EN 13813, compost per lligants hidràulics, resines polimèrics, àrids silicis i additius orgànics i inorgànics, per a espessors de 1 a 50 mm. (material) | 16 | 2.17 | 34.720 |
| mo031 | h | Oficial 1ª aplicador de morter autoanivellant. (mà d'obra) | 0.655 | 28.42 | 18.615 |
| mo069 | h | Ajudant aplicador de morter autoanivellant. (mà d'obra) | 0.655 | 25.28 | 16.558 |
| % | % | Costos directes complementaris | 2 % | 71.537 | 1.431 |
|  |  | Costos directes |  |  | 72.968 |

Residus:
- col·locació: mt09moc005c; factor de residu 0.03
- col·locació: mt09moc110a; factor de residu 0.0063

## Recursos

**mt09moc005c** kg Emprimació reguladora de l'absorció
Dades tècniques: Cost energètic 75.527 MJ; Emissió de CO2 2.872 kg; Codi LER 17 09 04; Massa de l'element 1 kg; Volum 0.000667 m3
Residus:
- embalatge: re170203 Plàstic. (component de residu); rendiment 0.003 kg; Codi LER 17 02 03; Massa de l'element 1 kg; Volum 0.001667 m3

**mt09moc110a** kg Morter de ciment d'enduriment ràpid Weberfloor 4045 "WEBER"
Dades tècniques: Cost energètic 8.234 MJ; Emissió de CO2 0.514 kg; Codi LER 17 01 01; Massa de l'element 1 kg; Volum 0.000667 m3
Residus:
- embalatge: re150101 Envasos de paper i cartró. (component de residu); rendiment 0.014 kg; Codi LER 15 01 01; Massa de l'element 1 kg; Volum 0.001333 m3
- embalatge: re170201 Fusta. (component de residu); rendiment 0.001 kg; Codi LER 17 02 01; Massa de l'element 1 kg; Volum 0.000909 m3
- embalatge: re170203 Plàstic; rendiment 0.003 kg
