# Fresat mecànic de sòl de formigó

- Propietat de l'arxiu: CYPE Ingenieros S.A.
- Format: FIEBDC-3/2016
- Programa: Generador de preus de la construcció. CYPE Ingenieros, S.A.
- Data: 30/07/2024
- Divisa: EUR
- Costos indirectes: 3 %
- IVA: 21 %

## R Revestiments i extradossats

### RS Paviments

#### RSK Preparació de la superfície

**RSK052** m² Fresat mecànic de sòl de formigó.
Preparació de sòl de formigó mitjançant fresatge mecànic, obtenint una rugositat d'aproximadament 4 mm en forma d'estries paral·leles, eliminant les capes antigues, beurades superficials, pintures o qualsevol altre tipus de greix o brutícia, per a la posterior aplicació d'un revestiment (no inclòs en aquest preu). Inclús neteja i recollida de la pols i de les restes generades mitjançant aspirat mecànic, aplec, retirada i càrrega sobre camió o contenidor.
Inclou: Fresat mecànic del formigó. Neteja de la superfície suport. Retirada i apilament de les restes generades. Càrrega de les restes generades sobre camió o contenidor.
Criteri d'amidament de projecte: Superfície mesurada segons documentació gràfica de Projecte.
Criteri de mesura d'obra: Es mesurarà la superfície realment executada segons especificacions de Projecte, sense deduir la superfície ocupada pels pilars situats dintre del seu perímetre.

| Codi | Ut | Descripció | Rendiment | Preu | Import |
|---|---|---|---|---|---|
| mq06fre010 | h | Equip de fresatge manual per a paviment de formigó, amb sistema d'aspiració. (maquinària) | 0.162 | 6.33 | 1.025 |
| mq08gel010k | h | Grup electrògen insonoritzat, trifàsic, de 45 kVA de potència. (maquinària) | 0.162 | 5.38 | 0.872 |
| mo020 | h | Oficial 1ª construcció. (mà d'obra) | 0.199 | 28.42 | 5.656 |
| mo112 | h | Peó especialitzat construcció. (mà d'obra) | 0.199 | 24.59 | 4.893 |
| mo113 | h | Peó ordinari construcció. (mà d'obra) | 0.1 | 23.81 | 2.381 |
| % | % | Costos directes complementaris | 2 % | 14.827 | 0.297 |
|  |  | Costos directes |  |  | 15.124 |

Residus:
- demolició: ruo170101 Formigó (formigons, morters i prefabricats). (component de residu); rendiment 11.5 kg; Codi LER 17 01 01; Massa de l'element 1 kg; Volum 0.000667 m3
