# Paviment continu de micromorter natural de calç

- Propietat de l'arxiu: CYPE Ingenieros S.A.
- Format: FIEBDC-3/2016
- Programa: Generador de preus de la construcció. CYPE Ingenieros, S.A.
- Data: 17/06/2024
- Divisa: EUR
- Costos indirectes: 3 %
- IVA: 21 %

## R Revestiments i extradossats

### RS Paviments

#### RSQ Continus de micromorter

**RSQ030** m² Paviment continu de micromorter natural de calç.
Paviment continu de micromorter, de 2 a 4 mm de gruix, realitzat sobre superfície absorbent. CAPA BASE: micromorter natural de calç, compost per calç hidràulica natural, tipus NHL 5, segons UNE-EN 459-1 i àrids seleccionats amb granulometria de fins a 600 micres, color a escollir, en dues capes, (0,75 kg/m² cada capa) i malla de fibra de vidre antiàlcalis, de 2,2x2,3 mm de llum de malla, de 58 g/m² de massa superficial. CAPA DECORATIVA: micromorter natural de calç, compost per calç hidràulica natural, tipus NHL 5, segons UNE-EN 459-1 i àrids seleccionats amb granulometria de fins a 100 micres, color blanc, en una capa, (0,15 kg/m²). CAPA DE SEGELLAT: una mà de mescla d'olis i resines vegetals i una mà de pasta a base de ceres naturals i pròpoli.
Criteri de valoració econòmica: El preu no inclou la superfície suport.
Inclou: Neteja de la superfície suport. Replanteig de les juntes de dilatació i draps de treball. Execució de la mescla. Aplicació de la capa base. Col·locació de la malla embeguda en la capa base. Aplicació de la capa decorativa. Fregat amb paper de vidre de petites adherències i imperfeccions. Aplicació de la capa de segellat. Neteja final de la superfície acabada.
Criteri d'amidament de projecte: Superfície mesurada en projecció horitzontal, segons documentació gràfica de Projecte.
Criteri de mesura d'obra: Es mesurarà, en projecció horitzontal, la superfície realment executada segons especificacions de Projecte.

| Codi | Ut | Descripció | Rendiment | Preu | Import |
|---|---|---|---|---|---|
| mt28mcc050a | m² | Malla de fibra de vidre antiàlcalis, de 2,2x2,3 mm de llum de malla, de 58 g/m² de massa superficial, per armar micromorters. (material) | 1.05 | 2.33 | 2.447 |
| mt28mcn010b | kg | Micromorter natural de calç, compost per calç hidràulica natural, tipus NHL 5, segons UNE-EN 459-1 i àrids seleccionats amb granulometria de fins a 600 micres, color a escollir, densitat 1200 kg/m³, resistència a compressió 5 N/mm², sense substàncies orgàniques volàtils (VOC), subministrat en sacs, segons UNE-EN 13813. (material) | 1.5 | 2.76 | 4.140 |
| mt28mcn010c | kg | Micromorter natural de calç, compost per calç hidràulica natural, tipus NHL 5, segons UNE-EN 459-1 i àrids seleccionats amb granulometria de fins a 100 micres, color blanc, densitat 800 kg/m³, resistència a compressió 5 N/mm², sense substàncies orgàniques volàtils (VOC), subministrat en sacs, segons UNE-EN 13813. (material) | 0.15 | 7.76 | 1.164 |
| mt28mcn020a | l | Mescla d'olis i resines vegetals, per a aplicar amb brotxa o corró. (material) | 0.3 | 28.91 | 8.673 |
| mt22www090a | l | Pasta a base de ceres naturals i pròpoli, per a aplicar amb corró. (material) | 0.15 | 38.41 | 5.762 |
| mt08aaa010a | m³ | Aigua. (material) | 0.053 | 1.5 | 0.080 |
| mo020 | h | Oficial 1ª construcció. (mà d'obra) | 1.046 | 28.42 | 29.727 |
| mo113 | h | Peó ordinari construcció. (mà d'obra) | 1.869 | 23.81 | 44.501 |
| % | % | Costos directes complementaris | 2 % | 96.494 | 1.930 |
|  |  | Costos directes |  |  | 98.424 |

Residus:
- col·locació: mt28mcc050a; factor de residu 0.055
- col·locació: mt28mcn010b; factor de residu 0.0066
- col·locació: mt28mcn010c; factor de residu 0.0066

## Recursos

**mt28mcc050a** m² Malla de fibra de vidre antiàlcalis
Dades tècniques: Cost energètic 6.378 MJ; Emissió de CO2 0.314 kg; Codi LER 17 02 03; Massa de l'element 0.058 kg; Volum 0.000097 m3
Residus:
- embalatge: re170203 Plàstic. (component de residu); rendiment 0.024 kg; Codi LER 17 02 03; Massa de l'element 1 kg; Volum 0.001667 m3

**mt28mcn010b** kg Micromorter natural de calç
Dades tècniques: Cost energètic 8.478 MJ; Emissió de CO2 0.662 kg; Codi LER 17 01 01; Massa de l'element 1 kg; Volum 0.000667 m3
Residus:
- embalatge: re150101 Envasos de paper i cartró. (component de residu); rendiment 0.014 kg; Codi LER 15 01 01; Massa de l'element 1 kg; Volum 0.001333 m3

**mt28mcn010c** kg Micromorter natural de calç
Dades tècniques: Cost energètic 8.478 MJ; Emissió de CO2 0.662 kg; Codi LER 17 01 01; Massa de l'element 1 kg; Volum 0.000667 m3
Residus:
- embalatge: re150101 Envasos de paper i cartró; rendiment 0.014 kg

**mt08aaa010a** m³ Aigua
Dades tècniques: Cost energètic 60.000 MJ; Emissió de CO2 30.000 kg
