# Tractament d'acabat superficial de paviment de terratzo

- Propietat de l'arxiu: CYPE Ingenieros S.A.
- Format: FIEBDC-3/2016
- Programa: Generador de preus de la construcció. CYPE Ingenieros, S.A.
- Data: 30/07/2024
- Divisa: EUR
- Costos indirectes: 3 %
- IVA: 21 %

## R Revestiments i extradossats

### RS Paviments

#### RSY Reparacions

**RSY042** m² Tractament d'acabat superficial de paviment de terratzo.
Reparació de paviment de terratzo mitjançant rebaix amb polidora i mola de 32 a 60 mm de gra, polit bast per a eliminar les rascades del rebaix amb mola de 80 a 120 mm de gra, reposició del material de juntes, polit fi amb mola de 220 a 400 mm de gra i acabat abrillantat amb llana d'acer. Inclús rejuntat després del polit bast, retirada de llots procedents del polit fi i neteja prèvia a l'abrillantat.
Inclou: Rebaix i polit bast. Rejuntat. Polit fi. Neteja. Abrillantat.
Criteri d'amidament de projecte: Superfície mesurada segons documentació gràfica de Projecte.
Criteri de mesura d'obra: Es mesurarà la superfície realment executada segons especificacions de Projecte.

| Codi | Ut | Descripció | Rendiment | Preu | Import |
|---|---|---|---|---|---|
| mt09mcr235 | kg | Morter de juntes per prefabricats de formigó i pedra artificial, compost de ciment, àrids, pigments i additius especials. (material) | 0.15 | 2.47 | 0.371 |
| mq08war150 | h | Polidora per a paviments de pedra natural o de terratzo, composta per plats giratoris als que s'acoblen una sèrie de moles abrasives, refrigerades amb aigua. (maquinària) | 0.29 | 4.65 | 1.349 |
| mq08war155 | h | Abrillantadora per al cristal·litzat o l'abrillantat de paviments de pedra natural o de terratzo, amb plat de llana d'acer o esponja sintètica. (maquinària) | 0.174 | 2.41 | 0.419 |
| mo037 | h | Oficial 1ª polidor de paviments. (mà d'obra) | 0.427 | 28.42 | 12.135 |
| mo075 | h | Ajudant polidor de paviments. (mà d'obra) | 0.142 | 25.28 | 3.590 |
| % | % | Costos directes complementaris | 2 % | 17.864 | 0.357 |
|  |  | Costos directes |  |  | 18.221 |

Residus:
- col·locació: mt09mcr235; factor de residu 0.035

## Recursos

**mt09mcr235** kg Morter de juntes per prefabricats de formigó i pedra artificial
Dades tècniques: Cost energètic 7.958 MJ; Emissió de CO2 0.580 kg; Codi LER 17 09 04; Massa de l'element 1 kg; Volum 0.000667 m3
Residus:
- embalatge: re150101 Envasos de paper i cartró. (component de residu); rendiment 0.021 kg; Codi LER 15 01 01; Massa de l'element 1 kg; Volum 0.001333 m3
- embalatge: re170201 Fusta. (component de residu); rendiment 0.006 kg; Codi LER 17 02 01; Massa de l'element 1 kg; Volum 0.000909 m3
- embalatge: re170203 Plàstic. (component de residu); rendiment 0.009 kg; Codi LER 17 02 03; Massa de l'element 1 kg; Volum 0.001667 m3
