# Reparació de paviment de formigó imprès, amb morter

- Propietat de l'arxiu: CYPE Ingenieros S.A.
- Format: FIEBDC-3/2016
- Programa: Generador de preus de la construcció. CYPE Ingenieros, S.A.
- Data: 30/07/2024
- Divisa: EUR
- Costos indirectes: 3 %
- IVA: 21 %

## R Revestiments i extradossats

### RS Paviments

#### RSY Reparacions

**RSY011** m² Reparació de paviment de formigó imprès, amb morter.
Reparació de paviment de formigó imprès amb morter enduridor, color Blanco, compost d'aglomerants hidràulics, àrids silicis seleccionats, resines sintètiques, additius catalitzadors i colorants inorgànics, rendiment 4,5 kg/m²; acabat imprès en relleu, prèvia aplicació de desemmotllant en pols, color incolor i capa de segellat final amb resina en base aquosa, incolora.
Criteri de valoració econòmica: El preu no inclou la preparació del suport.
Inclou: Neteja del suport amb aigua. Aplicació del morter. Aplicació del desmoldejant fins a aconseguir una cobriment total. Impressió del formigó mitjançant motlles. Neteja de la superfície de formigó, mitjançant màquina hidronetejadora d'aigua a pressió. Aplicació de la resina d'acabat.
Criteri d'amidament de projecte: Superfície mesurada segons documentació gràfica de Projecte.
Criteri de mesura d'obra: Es mesurarà la superfície realment executada segons especificacions de Projecte.

| Codi | Ut | Descripció | Rendiment | Preu | Import |
|---|---|---|---|---|---|
| mt09hip005ba | kg | Morter enduridor, color Blanco, compost d'aglomerants hidràulics, àrids silicis seleccionats, resines sintètiques, additius catalitzadors i colorants inorgànics, d'alta resistència a la abrasió. (material) | 4.5 | 0.56 | 2.520 |
| mt09hip020i | kg | Desemmotllant en pols, color incolor, compost d'agents antiadherents i colorants inorgànics, aplicat en paviments continus de formigó imprès. (material) | 0.1 | 4.1 | 0.410 |
| mt09hip030b | l | Resina en base aquosa, incolora, per la cura i la protecció de paviments continus de formigó imprès, formada per una dispersió de resina acrílica estirenada. (material) | 0.1 | 3.09 | 0.309 |
| mq08lch040 | h | Hidronetejadora a pressió. (maquinària) | 0.174 | 5.15 | 0.896 |
| mo041 | h | Oficial 1ª construcció d'obra civil. (mà d'obra) | 0.285 | 28.42 | 8.100 |
| mo087 | h | Ajudant construcció d'obra civil. (mà d'obra) | 0.285 | 25.28 | 7.205 |
| % | % | Costos directes complementaris | 2 % | 19.440 | 0.389 |
|  |  | Costos directes |  |  | 19.829 |

Residus:
- col·locació: mt09hip005ba; factor de residu 0.07
- col·locació: mt09hip020i; factor de residu 0.048886
- col·locació: mt09hip030b; factor de residu 0.06

## Recursos

**mt09hip005ba** kg Morter enduridor
Dades tècniques: Cost energètic 2.251 MJ; Emissió de CO2 0.184 kg; Codi LER 17 09 04; Massa de l'element 1 kg; Volum 0.000667 m3
Residus:
- embalatge: re170203 Plàstic. (component de residu); rendiment 0.003 kg; Codi LER 17 02 03; Massa de l'element 1 kg; Volum 0.001667 m3

**mt09hip020i** kg Desemmotllant en pols
Dades tècniques: Cost energètic 88.520 MJ; Emissió de CO2 4.792 kg; Codi LER 17 09 04; Massa de l'element 1 kg; Volum 0.000667 m3
Residus:
- embalatge: re170203 Plàstic; rendiment 0.003 kg

**mt09hip030b** l Resina en base aquosa
Dades tècniques: Cost energètic 75.650 MJ; Emissió de CO2 2.879 kg; Codi LER 17 09 04; Massa de l'element 1 kg; Volum 0.000667 m3
Residus:
- embalatge: re150104 Envasos metàl·lics. (component de residu); rendiment 0.042 kg; Codi LER 15 01 04; Massa de l'element 1 kg; Volum 0.001667 m3
