# Consolidació de paviment ceràmic

- Propietat de l'arxiu: CYPE Ingenieros S.A.
- Format: FIEBDC-3/2016
- Programa: Generador de preus de la construcció. CYPE Ingenieros, S.A.
- Data: 30/07/2024
- Divisa: EUR
- Costos indirectes: 3 %
- IVA: 21 %

## R Revestiments i extradossats

### RS Paviments

#### RSY Reparacions

**RSY022** m² Consolidació de paviment ceràmic.
Consolidació de paviment ceràmic, en estat de conservació bo, mitjançant aplicació de mineralitzador de base hidròfuga transpirable com a protector de superfície i una mà de cera natural d'abella com a tractament protector i decoratiu. Inclús neteja, eliminació d'incrustacions mitjançant la utilització d'escalpel.
Inclou: Neteja i preparació de la superfície suport. Aplicació del mineralitzador. Aplicació d'una mà d'acabat.
Criteri d'amidament de projecte: Superfície mesurada segons documentació gràfica de Projecte.
Criteri de mesura d'obra: Es mesurarà la superfície realment executada segons especificacions de Projecte.

| Codi | Ut | Descripció | Rendiment | Preu | Import |
|---|---|---|---|---|---|
| mt08lim090a | kg | Cera natural d'abella, per a encerat de sòls. (material) | 0.1 | 7.49 | 0.749 |
| mt27pfj150 | kg | Mineralitzador de base hidròfuga transpirable. (material) | 0.15 | 5.5 | 0.825 |
| mt08aaa010a | m³ | Aigua. (material) | 0.05 | 1.5 | 0.075 |
| mo020 | h | Oficial 1ª construcció. (mà d'obra) | 0.285 | 28.42 | 8.100 |
| mo113 | h | Peó ordinari construcció. (mà d'obra) | 0.142 | 23.81 | 3.381 |
| % | % | Costos directes complementaris | 2 % | 13.130 | 0.263 |
|  |  | Costos directes |  |  | 13.393 |

Residus:
- col·locació: mt08lim090a Cera natural d'abella, per a encerat de sòls; factor de residu 0.03

## Recursos

**mt08lim090a** kg Cera natural d'abella, per a encerat de sòls
Dades tècniques: Cost energètic 0.291 MJ; Emissió de CO2 0.014 kg; Codi LER 17 09 04; Massa de l'element 1 kg; Volum 0.000667 m3
Residus:
- embalatge: re170203 Plàstic. (component de residu); rendiment 0.003 kg; Codi LER 17 02 03; Massa de l'element 1 kg; Volum 0.001667 m3

**mt08aaa010a** m³ Aigua
Dades tècniques: Cost energètic 60.000 MJ; Emissió de CO2 30.000 kg
