# Fals sostre continu de plaques de guix laminat, d'altes prestacions acústiques. Sistema "KNAUF"

- Propietat de l'arxiu: CYPE Ingenieros S.A.
- Format: FIEBDC-3/2016
- Programa: Generador de preus de la construcció. CYPE Ingenieros, S.A.
- Data: 30/07/2024
- Divisa: EUR
- Costos indirectes: 3 %
- IVA: 21 %

## R Revestiments i extradossats

### RT Falsos sostres en interiors

#### RTC Continus, de plaques de guix laminat

**RTC053** m² Fals sostre continu de plaques de guix laminat, d'altes prestacions acústiques. Sistema "KNAUF".
Fals sostre continu suspès, llis, situat a una altura menor de 4 m, amb nivell de qualitat de l'acabat Q2. Sistema D112.es Silentboard "KNAUF" (12,5+27+27), constituït per: ESTRUCTURA: estructura metàl·lica d'acer galvanitzat de mestres primàries 60/27 mm amb una modulació de 1000 mm i suspeses del sostre o element suport de formigó amb ancoratges directes amb amortidors antivibració de cautxú, i varetes cada 750 mm, i mestres secundàries fixades perpendicularment a les mestres primàries amb connectors tipus cavalló amb una modulació de 400 mm; PLAQUES: una capa de plaques de guix laminat DFR / UNE-EN 520 - 625 / longitud / 12,5 / amb les vores longitudinals semiarrodonides afinades, Silentboard BV "KNAUF". Inclús banda acústica de dilatació, autoadhesiva, "KNAUF", perfils en U 30/25/3000 mm, "KNAUF", fixacions per a l'ancoratge dels perfils, cargols per a la fixació de les plaques, pasta de segellament Jointfiller 24H "KNAUF", cinta microperforada de paper "KNAUF" i accessoris de muntatge.
Inclou: Replanteig dels eixos de l'estructura metàl·lica. Anivellació i col·fixació dels perfils perimetrals. Senyalització dels punts d'ancoratge al forjat o element de suport. Anivellació i suspensió dels perfils primaris i secundaris de l'estructura. Tall de les plaques. Fixació de les plaques. Resolució de trobades i punts singulars. Tractament de junts.
Criteri d'amidament de projecte: Superfície mesurada entre paraments, segons documentació gràfica de Projecte, sense descomptar buits per instal·lacions.
Criteri de mesura d'obra: Es mesurarà la superfície realment executada segons especificacions de Projecte, seguint els criteris d'amidament exposats en la norma UNE 92305.

| Codi | Ut | Descripció | Rendiment | Preu | Import |
|---|---|---|---|---|---|
| mt12drk050a | m | Perfil en U 30/25/3000 mm, "KNAUF", d'acer Z2 (Z275) galvanitzat normal, 0,55 mm de gruix, segons UNE-EN 13964. (material) | 0.4 | 6.86 | 2.744 |
| mt12psg220 | U | Fixació composta per tac i cargol 5x27. (material) | 2 | 0.06 | 0.120 |
| mt12psg300 | U | Ancoratge directe amb amortidor antivibració de cautxú. (material) | 1.2 | 2.89 | 3.468 |
| mt12pek030 | U | Barnilla de penjament "KNAUF" de 100 cm. (material) | 1.2 | 0.39 | 0.468 |
| mt12drk040a | m | Mestra 60/27 "KNAUF", d'acer Z4 (Z450) galvanitzat especial. (material) | 3.2 | 2.91 | 9.312 |
| mt12pek020za | U | Connector, per a mestra 60/27, "KNAUF". (material) | 0.6 | 0.2 | 0.120 |
| mt12pek020ra | U | Connector tipus cavalló, per a mestra 60/27, "KNAUF". (material) | 2.3 | 0.24 | 0.552 |
| mt12ppk010la | m² | Placa de guix laminat DFR / UNE-EN 520 - 625 / longitud / 12,5 / amb les vores longitudinals semiarrodonides afinades, Silentboard BV "KNAUF"; Euroclasse A2-s1, d0 de reacció al foc, segons UNE-EN 13501-1. (material) | 1.05 | 22.79 | 23.930 |
| mt12ptk040a | U | Cargol autoperforant Diamant XTN "KNAUF" 3,9x23. (material) | 17 | 0.02 | 0.340 |
| mt12ptk040c | U | Cargol autoperforant Diamant XTN "KNAUF" 3,9x38. (material) | 17 | 0.03 | 0.510 |
| mt12pck020b | m | Banda acústica de dilatació, autoadhesiva, d'escuma de poliuretà de cel·les tancades "KNAUF", de 3,2 mm d'espessor i 50 mm d'amplada, resistència tèrmica 0,10 m²K/W, conductivitat tèrmica 0,032 W/(mK). (material) | 0.4 | 0.25 | 0.100 |
| mt12pik010e | kg | Pasta de segellament Jointfiller 24H "KNAUF", Euroclasse A2-s1, d0 de reacció al foc, segons UNE-EN 13501-1, rang de temperatura de treball de 5 a 30°C, per a aplicació manual amb cinta de segellament, segons UNE-EN 13963. (material) | 0.808 | 0.93 | 0.751 |
| mt12pck010a | m | Cinta microperforada de paper "KNAUF" de 50 mm d'amplada, segons UNE-EN 13963. (material) | 0.45 | 0.04 | 0.018 |
| mo015 | h | Oficial 1ª muntador de falsos sostres. (mà d'obra) | 0.393 | 29.34 | 11.531 |
| mo082 | h | Ajudant muntador de falsos sostres. (mà d'obra) | 0.393 | 25.28 | 9.935 |
| % | % | Costos directes complementaris | 2 % | 63.899 | 1.278 |
|  |  | Costos directes |  |  | 65.177 |

Residus:
- col·locació: mt12drk050a Perfil en U 30/25/3000 mm, "KNAUF", d'acer Z2 (Z275) galvanitzat normal, 0,55 mm de gruix, segons UNE-EN 13964; factor de residu 0.0053
- col·locació: mt12psg300 Ancoratge directe amb amortidor antivibració de cautxú; factor de residu 0.02
- col·locació: mt12pek020za Connector, per a mestra 60/27, "KNAUF"; factor de residu 0.02
- col·locació: mt12pek020ra Connector tipus cavalló, per a mestra 60/27, "KNAUF"; factor de residu 0.02
- col·locació: mt12ppk010la; factor de residu 0.00952394
- col·locació: mt12ptk040a Cargol autoperforant Diamant XTN "KNAUF" 3,9x23; factor de residu 0.005
- col·locació: mt12ptk040c Cargol autoperforant Diamant XTN "KNAUF" 3,9x38; factor de residu 0.005
- col·locació: mt12pck020b; factor de residu 0.06
- col·locació: mt12pik010e; factor de residu 0.03
- col·locació: mt12pck010a Cinta microperforada de paper "KNAUF" de 50 mm d'amplada, segons UNE-EN 13963; factor de residu 0.0440299

## Recursos

**mt12drk050a** m Perfil en U 30/25/3000 mm, "KNAUF", d'acer Z2 (Z275) galvanitzat normal, 0,55 mm de gruix, segons UNE-EN 13964
Dades tècniques: Cost energètic 57.784 MJ; Emissió de CO2 1.780 kg; Codi LER 17 04 05; Massa de l'element 0.43 kg; Volum 0.000205 m3
Residus:
- embalatge: re170203 Plàstic. (component de residu); rendiment 0.008 kg; Codi LER 17 02 03; Massa de l'element 1 kg; Volum 0.001667 m3

**mt12psg300** U Ancoratge directe amb amortidor antivibració de cautxú
Dades tècniques: Cost energètic 4.732 MJ; Emissió de CO2 0.240 kg; Codi LER 17 04 05; Massa de l'element 0.235 kg; Volum 0.000112 m3
Residus:
- embalatge: re170203 Plàstic; rendiment 0.025 kg

**mt12pek020za** U Connector, per a mestra 60/27, "KNAUF"
Dades tècniques: Cost energètic 3.307 MJ; Emissió de CO2 0.166 kg; Codi LER 17 04 05; Massa de l'element 0.09 kg; Volum 0.000043 m3
Residus:
- embalatge: re170203 Plàstic; rendiment 0.025 kg

**mt12pek020ra** U Connector tipus cavalló, per a mestra 60/27, "KNAUF"
Dades tècniques: Cost energètic 3.503 MJ; Emissió de CO2 0.176 kg; Codi LER 17 04 05; Massa de l'element 0.11 kg; Volum 0.000052 m3
Residus:
- embalatge: re170203 Plàstic; rendiment 0.025 kg

**mt12ppk010la** m² Placa de guix laminat DFR / UNE-EN 520 - 625 / longitud / 12,5 / amb les vores longitudinals semiarrodonides afinades
Dades tècniques: Cost energètic 460.607 MJ; Emissió de CO2 6.877 kg; Codi LER 17 08 02; Massa de l'element 17.5 kg; Volum 0.0175 m3
Residus:
- embalatge: re170203 Plàstic; rendiment 0.011 kg

**mt12ptk040a** U Cargol autoperforant Diamant XTN "KNAUF" 3,9x23
Dades tècniques: Cost energètic 0.014 MJ; Emissió de CO2 0.002 kg; Codi LER 17 04 05; Massa de l'element 0.0014 kg
Residus:
- embalatge: re150101 Envasos de paper i cartró. (component de residu); rendiment 0.001 kg; Codi LER 15 01 01; Massa de l'element 1 kg; Volum 0.001333 m3

**mt12ptk040c** U Cargol autoperforant Diamant XTN "KNAUF" 3,9x38
Dades tècniques: Cost energètic 0.020 MJ; Emissió de CO2 0.002 kg; Codi LER 17 04 05; Massa de l'element 0.002 kg
Residus:
- embalatge: re150101 Envasos de paper i cartró; rendiment 0.001 kg

**mt12pck020b** m Banda acústica de dilatació
Dades tècniques: Cost energètic 1.712 MJ; Emissió de CO2 0.083 kg; Codi LER 17 06 04; Massa de l'element 0.0112 kg; Volum 0.000019 m3
Residus:
- embalatge: re170203 Plàstic; rendiment 0.001 kg

**mt12pik010e** kg Pasta de segellament Jointfiller 24H "KNAUF"
Dades tècniques: Cost energètic 12.798 MJ; Emissió de CO2 0.436 kg; Codi LER 17 08 02; Massa de l'element 1 kg; Volum 0.001 m3
Residus:
- embalatge: re170203 Plàstic; rendiment 0.02 kg

**mt12pck010a** m Cinta microperforada de paper "KNAUF" de 50 mm d'amplada, segons UNE-EN 13963
Dades tècniques: Cost energètic 0.004 MJ; Emissió de CO2 0.006 kg; Codi LER 20 01 01; Massa de l'element 0.0067 kg; Volum 0.000009 m3
