# Fals sostre continu de plaques de guix laminat. Sistema Neo "PLADUR"

- Propietat de l'arxiu: CYPE Ingenieros S.A.
- Format: FIEBDC-3/2016
- Programa: Generador de preus de la construcció. CYPE Ingenieros, S.A.
- Data: 30/07/2024
- Divisa: EUR
- Costos indirectes: 3 %
- IVA: 21 %

## R Revestiments i extradossats

### RT Falsos sostres en interiors

#### RTC Continus, de plaques de guix laminat

**RTC071** m² Fals sostre continu de plaques de guix laminat. Sistema Neo "PLADUR".
Fals sostre continu suspès, llis, situat a una altura menor de 4 m, amb nivell de qualitat de l'acabat Q2. Sistema Neo 1200/1000 / 1x12,5 N "PLADUR" (12,5+46), constituït per: ESTRUCTURA: estructura metàl·lica d'acer galvanitzat de perfils primaris P-48/600, de 45 mm d'amplada i 0,6 mm de gruix amb una modulació de 1000 mm i suspesos del forjat o element suport de formigó amb varetes cada 1650 mm, i perfils secundaris S-1000, de 45 mm d'amplada i 0,6 mm de gruix fixats perpendicularment a els perfils primaris amb una modulació de 600 mm; PLAQUES: una capa de plaques de guix laminat A / UNE-EN 520 - 1200 / 3200 / 12,5 / amb les vores longitudinals afinades, estàndard N "PLADUR", Euroclasse A2-s1, d0 de reacció al foc, segons UNE-EN 13501-1. Inclús banda estanca autoadhesiva "PLADUR", perfils en U CP-48/600 "PLADUR", fixacions per a l'ancoratge dels perfils, cargols per a la fixació de les plaques, pasta d'assecatge en pols JN "PLADUR", cinta microperforada de paper "PLADUR" i accessoris de muntatge.
Inclou: Replanteig dels eixos de l'estructura metàl·lica. Col·locació de la banda acústica. Anivellació i col·fixació dels perfils perimetrals. Senyalització dels punts d'ancoratge al forjat o element de suport. Anivellació i suspensió dels perfils primaris i secundaris de l'estructura. Tall de les plaques. Fixació de les plaques. Resolució de trobades i punts singulars. Tractament de junts.
Criteri d'amidament de projecte: Superfície mesurada entre paraments, segons documentació gràfica de Projecte, sense descomptar buits per instal·lacions.
Criteri de mesura d'obra: Es mesurarà la superfície realment executada segons especificacions de Projecte, seguint els criteris d'amidament exposats en la norma UNE 92305.

| Codi | Ut | Descripció | Rendiment | Preu | Import |
|---|---|---|---|---|---|
| mt12pfp091b | m | Perfil en U CP-48/600 48/47x3600 "PLADUR", de 0,64 mm d'espessor i 3600 mm de longitud, d'acer galvanitzat Z1 (Z140), segons UNE-EN 14195. (material) | 0.91 | 2.31 | 2.102 |
| mt12psg220 | U | Fixació composta per tac i cargol 5x27. (material) | 0.64 | 0.06 | 0.038 |
| mt12prp030a | U | Barnilla de penjament "PLADUR". (material) | 0.64 | 0.6 | 0.384 |
| mt12pfp090cc | m | Perfil en C 48/45x4200 mm, P-48/600 "PLADUR", de 0,6 mm d'espessor, d'acer galvanitzat Z1 (Z140), segons UNE-EN 14195. (material) | 1.05 | 2.07 | 2.174 |
| mt12pfp090hi | m | Perfil en C 45x18x1000 mm, S-1000 "PLADUR", de 0,6 mm d'espessor, d'acer galvanitzat Z1 (Z140), segons UNE-EN 14195. (material) | 1.75 | 1.26 | 2.205 |
| mt12psp010aaa | m² | Placa de guix laminat A / UNE-EN 520 - 1200 / 3200 / 12,5 / amb les vores longitudinals afinades, estàndard N "PLADUR", Euroclasse A2-s1, d0 de reacció al foc, segons UNE-EN 13501-1. (material) | 1.05 | 5.17 | 5.429 |
| mt12ptp010ag | U | Cargol autoroscant d'acer revestit amb fosfats, PM 3,5x25 "PLADUR", amb cap de trompeta i punta afilada; per a la fixació de plaques de guix laminat a perfils metàl·lics de fins 0,75 mm d'espessor. (material) | 18 | 0.01 | 0.180 |
| mt12pip020b | m | Banda estanca autoadhesiva d'escuma de poliuretà de cel·les tancades "PLADUR", de 3 mm d'espessor i 46 mm d'amplada, resistència tèrmica 0,10 m²K/W, conductivitat tèrmica 0,034 W/(mK). (material) | 0.7 | 0.22 | 0.154 |
| mt12pep010pa | kg | Pasta d'assecatge en pols JN "PLADUR", 3A, color blanc, Euroclasse A2-s1, d0 de reacció al foc, segons UNE-EN 13501-1, rang de temperatura de treball de 5 a 35°C, per a aplicació manual amb cinta de segellament, segons UNE-EN 13963. (material) | 0.42 | 0.89 | 0.374 |
| mt12pip010aa | m | Cinta microperforada de paper "PLADUR", de 51 mm d'amplada i 0,215 mm de gruix, segons UNE-EN 13963. (material) | 2.1 | 0.04 | 0.084 |
| mo015 | h | Oficial 1ª muntador de falsos sostres. (mà d'obra) | 0.272 | 29.34 | 7.980 |
| mo082 | h | Ajudant muntador de falsos sostres. (mà d'obra) | 0.272 | 25.28 | 6.876 |
| % | % | Costos directes complementaris | 2 % | 27.980 | 0.560 |
|  |  | Costos directes |  |  | 28.540 |

Residus:
- col·locació: mt12pfp091b; factor de residu 0.0147897
- col·locació: mt12pfp090cc Perfil en C 48/45x4200 mm, P-48/600 "PLADUR", de 0,6 mm d'espessor, d'acer galvanitzat Z1 (Z140), segons UNE-EN 14195; factor de residu 0.0157432
- col·locació: mt12pfp090hi Perfil en C 45x18x1000 mm, S-1000 "PLADUR", de 0,6 mm d'espessor, d'acer galvanitzat Z1 (Z140), segons UNE-EN 14195; factor de residu 0.0188
- col·locació: mt12psp010aaa; factor de residu 0.018
- col·locació: mt12pip020b; factor de residu 0.06
- col·locació: mt12pep010pa; factor de residu 0.03
- col·locació: mt12pip010aa Cinta microperforada de paper "PLADUR", de 51 mm d'amplada i 0,215 mm de gruix, segons UNE-EN 13963; factor de residu 0.0440299

## Recursos

**mt12pfp091b** m Perfil en U CP-48/600 48/47x3600 "PLADUR"
Dades tècniques: Cost energètic 90.725 MJ; Emissió de CO2 2.782 kg; Codi LER 17 04 05; Massa de l'element 0.68 kg; Volum 0.000324 m3
Residus:
- embalatge: re170203 Plàstic. (component de residu); rendiment 0.006 kg; Codi LER 17 02 03; Massa de l'element 1 kg; Volum 0.001667 m3

**mt12pfp090cc** m Perfil en C 48/45x4200 mm, P-48/600 "PLADUR", de 0,6 mm d'espessor, d'acer galvanitzat Z1 (Z140), segons UNE-EN 14195
Dades tècniques: Cost energètic 13.275 MJ; Emissió de CO2 1.013 kg; Codi LER 17 04 05; Massa de l'element 0.44 kg; Volum 0.00021 m3
Residus:
- embalatge: re170203 Plàstic; rendiment 0.006 kg

**mt12pfp090hi** m Perfil en C 45x18x1000 mm, S-1000 "PLADUR", de 0,6 mm d'espessor, d'acer galvanitzat Z1 (Z140), segons UNE-EN 14195
Dades tècniques: Cost energètic 14.029 MJ; Emissió de CO2 1.090 kg; Codi LER 17 04 05; Massa de l'element 0.43 kg; Volum 0.000205 m3
Residus:
- embalatge: re170203 Plàstic; rendiment 0.005 kg

**mt12psp010aaa** m² Placa de guix laminat A / UNE-EN 520 - 1200 / 3200 / 12,5 / amb les vores longitudinals afinades
Dades tècniques: Cost energètic 27.358 MJ; Emissió de CO2 3.151 kg; Codi LER 17 08 02; Massa de l'element 8.7 kg; Volum 0.0087 m3
Residus:
- embalatge: re170203 Plàstic; rendiment 0.004 kg

**mt12pip020b** m Banda estanca autoadhesiva d'escuma de poliuretà de cel·les tancades "PLADUR"
Dades tècniques: Cost energètic 1.495 MJ; Emissió de CO2 0.073 kg; Codi LER 17 06 04; Massa de l'element 0.0097 kg; Volum 0.000016 m3
Residus:
- embalatge: re170203 Plàstic; rendiment 0.001 kg

**mt12pep010pa** kg Pasta d'assecatge en pols JN "PLADUR"
Dades tècniques: Cost energètic 6.828 MJ; Emissió de CO2 0.286 kg; Codi LER 17 08 02; Massa de l'element 1 kg; Volum 0.001 m3
Residus:
- embalatge: re170203 Plàstic; rendiment 0.02 kg

**mt12pip010aa** m Cinta microperforada de paper "PLADUR", de 51 mm d'amplada i 0,215 mm de gruix, segons UNE-EN 13963
Dades tècniques: Cost energètic 0.004 MJ; Emissió de CO2 0.006 kg; Codi LER 20 01 01; Massa de l'element 0.0067 kg; Volum 0.000009 m3
