# Fals sostre registrable de panells de llana de roca. Sistema "ROCKFON"

- Propietat de l'arxiu: CYPE Ingenieros S.A.
- Format: FIEBDC-3/2016
- Programa: Generador de preus de la construcció. CYPE Ingenieros, S.A.
- Data: 17/06/2024
- Divisa: EUR
- Costos indirectes: 3 %
- IVA: 21 %

## R Revestiments i extradossats

### RT Falsos sostres en interiors

#### RTF Registrables, de fibres minerals

**RTF010** m² Fals sostre registrable de panells de llana de roca. Sistema "ROCKFON".
Fals sostre registrable suspès, situat a una altura menor de 4 m. Sistema "ROCKFON", constituït per: ESTRUCTURA: perfileria vista T 15, amb sola de 15 mm d'amplària, d'acer galvanitzat, color blanc, comprenent perfils primaris i secundaris, suspesos del forjat o element suport amb varetes i penjants; PANELLS: panells acústics autoportantes de llana de roca, model Blanka "ROCKFON", compostos per mòduls de 600x600x20 mm, amb una capa de pintura en la cara vista i un vel mineral en la cara oposada; acabat llis, color blanc, amb cantell recte A15. Inclús perfils angulars, fixacions per a l'ancoratge dels perfils i accessoris de muntatge.
Inclou: Replanteig dels eixos de la trama modular. Anivellació i col·fixació dels perfils perimetrals. Replanteig dels perfils primaris de la trama. Senyalització dels punts d'ancoratge al sostre. Anivellació i suspensió dels perfils primaris i secundaris de la trama. Tall dels panells. Col·locació dels panells. Resolució de trobades i punts singulars.
Criteri d'amidament de projecte: Superfície mesurada entre paraments, segons documentació gràfica de Projecte, sense descomptar buits per instal·lacions.
Criteri de mesura d'obra: Es mesurarà la superfície realment executada segons especificacions de Projecte, sense descomptar buits per instal·lacions.

| Codi | Ut | Descripció | Rendiment | Preu | Import |
|---|---|---|---|---|---|
| mt16par026aaa | m² | Panell acústic autoportant de llana de roca volcànica, model Blanka "ROCKFON", de resistència tèrmica 1 m²K/W, coeficient d'absorció acústica mitjà 1 per a una freqüència de 500 Hz, Euroclasse A1 de reacció al foc segons UNE-EN 13501-1, compost per mòduls de 600x600x20 mm, amb una capa de pintura en la cara vista i un vel mineral en la cara oposada; acabat llis, color blanc amb cantell recte A15 per a perfileria vista T 15. (material) | 1.02 | 23.58 | 24.052 |
| mt12pfr010mfa | m | Perfil primari en T Chicago Metallic T15 Click 2790 15x38x3600 mm "ROCKFON", d'acer galvanitzat laminat, amb la cara vista revestida amb una làmina d'alumini acabat lacat en color Blanco, segons UNE-EN 13964. (material) | 0.7 | 1.74 | 1.218 |
| mt12pfr010mja | m | Perfil secundari en T Chicago Metallic T15 Click 2790 15x38x600 mm "ROCKFON", d'acer galvanitzat laminat, amb la cara vista revestida amb una làmina d'alumini acabat lacat en color Blanco, segons UNE-EN 13964. (material) | 1.5 | 1.74 | 2.610 |
| mt12pfr010jea | m | Perfil angular en L Chicago Metallic 24x24x3050 mm "ROCKFON", d'acer galvanitzat laminat, amb la cara vista revestida amb una làmina d'alumini acabat lacat en color Blanco, segons UNE-EN 13964. (material) | 0.4 | 1.32 | 0.528 |
| mt12fac020b | U | Barra metàl·lica d'acer galvanitzat de 6 mm de diàmetre. (material) | 2 | 0.32 | 0.640 |
| mt12fac050 | U | Accessoris per a la instal·lació de falsos sostres registrables. (material) | 1 | 1.61 | 1.610 |
| mo015 | h | Oficial 1ª muntador de falsos sostres. (mà d'obra) | 0.305 | 29.34 | 8.949 |
| mo082 | h | Ajudant muntador de falsos sostres. (mà d'obra) | 0.305 | 25.28 | 7.710 |
| % | % | Costos directes complementaris | 2 % | 47.317 | 0.946 |
|  |  | Costos directes |  |  | 48.263 |

Residus:
- col·locació: mt16par026aaa; factor de residu 0.024
- col·locació: mt12pfr010mfa; factor de residu 0.017052
- col·locació: mt12pfr010mja; factor de residu 0.017052
- col·locació: mt12pfr010jea; factor de residu 0.018719
- col·locació: mt12fac020b Barra metàl·lica d'acer galvanitzat de 6 mm de diàmetre; factor de residu 0.0188

## Recursos

**mt16par026aaa** m² Panell acústic autoportant de llana de roca volcànica
Dades tècniques: Cost energètic 199.780 MJ; Emissió de CO2 5.264 kg; Codi LER 17 06 04; Massa de l'element 3.4 kg; Volum 0.005667 m3
Residus:
- embalatge: re170203 Plàstic. (component de residu); rendiment 0.034 kg; Codi LER 17 02 03; Massa de l'element 1 kg; Volum 0.001667 m3

**mt12pfr010mfa** m Perfil primari en T Chicago Metallic T15 Click 2790 15x38x3600 mm "ROCKFON"
Dades tècniques: Cost energètic 33.667 MJ; Emissió de CO2 1.038 kg; Codi LER 17 04 05; Massa de l'element 0.25 kg; Volum 0.000119 m3
Residus:
- embalatge: re170203 Plàstic; rendiment 0.005 kg

**mt12pfr010mja** m Perfil secundari en T Chicago Metallic T15 Click 2790 15x38x600 mm "ROCKFON"
Dades tècniques: Cost energètic 33.667 MJ; Emissió de CO2 1.038 kg; Codi LER 17 04 05; Massa de l'element 0.25 kg; Volum 0.000119 m3
Residus:
- embalatge: re170203 Plàstic; rendiment 0.005 kg

**mt12pfr010jea** m Perfil angular en L Chicago Metallic 24x24x3050 mm "ROCKFON"
Dades tècniques: Cost energètic 6.664 MJ; Emissió de CO2 0.495 kg; Codi LER 17 04 05; Massa de l'element 0.21 kg; Volum 0.0001 m3
Residus:
- embalatge: re170203 Plàstic; rendiment 0.005 kg

**mt12fac020b** U Barra metàl·lica d'acer galvanitzat de 6 mm de diàmetre
Dades tècniques: Cost energètic 3.803 MJ; Emissió de CO2 0.261 kg; Codi LER 17 04 05; Massa de l'element 0.055 kg; Volum 0.000026 m3
Residus:
- embalatge: re170203 Plàstic; rendiment 0.025 kg
