# Escòcia decorada d'escaiola, per a solució perimetral de sostre

- Propietat de l'arxiu: CYPE Ingenieros S.A.
- Format: FIEBDC-3/2016
- Programa: Generador de preus de la construcció. CYPE Ingenieros, S.A.
- Data: 17/06/2024
- Divisa: EUR
- Costos indirectes: 3 %
- IVA: 21 %

## R Revestiments i extradossats

### RT Falsos sostres en interiors

#### RTP Prefabricats d'escaiola

**RTP030** m Escòcia decorada d'escaiola, per a solució perimetral de sostre.
Escòcia decorada d'escaiola, de 8x8x125 cm, per a solució perimetral de sostre, rebuda amb cola per a escaiola. Inclús accessoris de fixació.
Inclou: Replanteig i traçat en els paraments de la situació de l'escòcia. Presentació i tall de les peces. Humectació de la base de fixació. Estesa de la cola. Col·locació i rejuntat de les peces. Repassos de punts de trobada entre peces, cantonades i racons.
Criteri d'amidament de projecte: Longitud mesurada segons documentació gràfica de Projecte.
Criteri de mesura d'obra: Es mesurarà la longitud realment executada segons especificacions de Projecte.

| Codi | Ut | Descripció | Rendiment | Preu | Import |
|---|---|---|---|---|---|
| mt12rea025aa | m | Escòcia decorada d'escaiola, de 8x8x125 cm. (material) | 1.05 | 5.86 | 6.153 |
| mt09eyc030 | kg | Cola per a escaiola. (material) | 0.35 | 0.35 | 0.123 |
| mo035 | h | Oficial 1ª escaiolista. (mà d'obra) | 0.25 | 28.42 | 7.105 |
| % | % | Costos directes complementaris | 2 % | 13.381 | 0.268 |
|  |  | Costos directes |  |  | 13.649 |

Residus:
- col·locació: mt12rea025aa Escòcia decorada d'escaiola, de 8x8x125 cm; factor de residu 0.0053

## Recursos

**mt12rea025aa** m Escòcia decorada d'escaiola, de 8x8x125 cm
Dades tècniques: Cost energètic 7.630 MJ; Emissió de CO2 0.340 kg; Codi LER 17 08 02; Massa de l'element 2.2 kg; Volum 0.0022 m3
Residus:
- embalatge: re170203 Plàstic. (component de residu); rendiment 0.002 kg; Codi LER 17 02 03; Massa de l'element 1 kg; Volum 0.001667 m3
