# Fals sostre continu de plaques de guix laminat reforçat amb fibres

- Propietat de l'arxiu: CYPE Ingenieros S.A.
- Format: FIEBDC-3/2016
- Programa: Generador de preus de la construcció. CYPE Ingenieros, S.A.
- Data: 17/06/2024
- Divisa: EUR
- Costos indirectes: 3 %
- IVA: 21 %

## R Revestiments i extradossats

### RT Falsos sostres en interiors

#### RTR Continus, de plaques de guix laminat reforçat amb fibres

**RTR010** m² Fals sostre continu de plaques de guix laminat reforçat amb fibres.
Fals sostre continu adossat, llis, 12,5+15, situat a una altura menor de 4 m, amb nivell de qualitat de l'acabat estàndard (Q2), constituït per: ESTRUCTURA: estructura metàl·lica d'acer galvanitzat de mestres primàries 80x15x50 mm amb una modulació de 500 mm i fixades al sostre o element suport de formigó amb ancoratges directes cada 700 mm; PLAQUES: una capa de plaques de guix laminat reforçades amb teixit de fibra / UNE-EN 15283-2 - 1200 / 2500 / 12,5 / amb les vores longitudinals quadrades. Inclús fixacions per a l'ancoratge dels perfils, cargols per a la fixació de les plaques i pasta i cinta per al tractament de junts.
Inclou: Replanteig dels eixos de l'estructura metàl·lica. Senyalització dels punts d'ancoratge al forjat o element de suport. Fixació dels perfils primaris. Tall de les plaques. Fixació de les plaques. Resolució de trobades i punts singulars. Tractament de junts.
Criteri d'amidament de projecte: Superfície mesurada segons documentació gràfica de Projecte.
Criteri de mesura d'obra: Es mesurarà la superfície realment executada segons especificacions de Projecte, seguint els criteris d'amidament exposats en la norma UNE 92305.

| Codi | Ut | Descripció | Rendiment | Preu | Import |
|---|---|---|---|---|---|
| mt12psg050d | m | Mestra Omega de xapa d'acer galvanitzat, de 80 mm d'amplada, segons UNE-EN 14195. (material) | 1.9 | 1.51 | 2.869 |
| mt12psg220 | U | Fixació composta per tac i cargol 5x27. (material) | 1.4 | 0.06 | 0.084 |
| mt12psg250c | m² | Placa de guix laminat reforçada amb teixit de fibra / UNE-EN 15283-2 - 1200 / 2500 / 12,5 / amb les vores longitudinals quadrades, amb fibres de paper en la massa de guix. (material) | 1.05 | 8.65 | 9.083 |
| mt12psg251a | U | Cargol autoperforant 3,9x30 mm. (material) | 22 | 0.01 | 0.220 |
| mt12psg270a | m | Cinta de junts, per al segellat de junts entre plaques de guix laminat. (material) | 1.2 | 0.2 | 0.240 |
| mt12psg280a | kg | Pasta per al segellat de junts entre plaques de guix laminat reforçat amb fibres, segons UNE-EN 13963. (material) | 0.6 | 1.48 | 0.888 |
| mo015 | h | Oficial 1ª muntador de falsos sostres. (mà d'obra) | 0.296 | 29.34 | 8.685 |
| mo082 | h | Ajudant muntador de falsos sostres. (mà d'obra) | 0.296 | 25.28 | 7.483 |
| % | % | Costos directes complementaris | 2 % | 29.552 | 0.591 |
|  |  | Costos directes |  |  | 30.143 |

Residus:
- col·locació: mt12psg050d Mestra Omega de xapa d'acer galvanitzat, de 80 mm d'amplada, segons UNE-EN 14195; factor de residu 0.0179479
- col·locació: mt12psg250c; factor de residu 0.018
- col·locació: mt12psg251a Cargol autoperforant 3,9x30 mm; factor de residu 0.00529412
- col·locació: mt12psg280a Pasta per al segellat de junts entre plaques de guix laminat reforçat amb fibres, segons UNE-EN 13963; factor de residu 0.008693

## Recursos

**mt12psg050d** m Mestra Omega de xapa d'acer galvanitzat, de 80 mm d'amplada, segons UNE-EN 14195
Dades tècniques: Cost energètic 64.141 MJ; Emissió de CO2 1.969 kg; Codi LER 17 04 05; Massa de l'element 0.48 kg; Volum 0.000229 m3
Residus:
- embalatge: re170203 Plàstic. (component de residu); rendiment 0.005 kg; Codi LER 17 02 03; Massa de l'element 1 kg; Volum 0.001667 m3

**mt12psg250c** m² Placa de guix laminat reforçada amb teixit de fibra / UNE-EN 15283-2 - 1200 / 2500 / 12,5 / amb les vores longitudinals
Dades tècniques: Cost energètic 394.288 MJ; Emissió de CO2 5.869 kg; Codi LER 17 08 02; Massa de l'element 15 kg; Volum 0.015 m3
Residus:
- embalatge: re170203 Plàstic; rendiment 0.004 kg

**mt12psg251a** U Cargol autoperforant 3,9x30 mm
Dades tècniques: Cost energètic 0.017 MJ; Emissió de CO2 0.002 kg; Codi LER 17 04 05; Massa de l'element 0.0017 kg
Residus:
- embalatge: re150101 Envasos de paper i cartró. (component de residu); rendiment 0.001 kg; Codi LER 15 01 01; Massa de l'element 1 kg; Volum 0.001333 m3

**mt12psg280a** kg Pasta per al segellat de junts entre plaques de guix laminat reforçat amb fibres, segons UNE-EN 13963
Dades tècniques: Cost energètic 13.532 MJ; Emissió de CO2 0.473 kg; Codi LER 17 08 02; Massa de l'element 1 kg; Volum 0.001 m3
Residus:
- embalatge: re170203 Plàstic; rendiment 0.028 kg
