# Fals sostre registrable tipus Grid de graelles de lamel·les de fusta massissa

- Propietat de l'arxiu: CYPE Ingenieros S.A.
- Format: FIEBDC-3/2016
- Programa: Generador de preus de la construcció. CYPE Ingenieros, S.A.
- Data: 30/07/2024
- Divisa: EUR
- Costos indirectes: 3 %
- IVA: 21 %

## R Revestiments i extradossats

### RT Falsos sostres en interiors

#### RTT Registrables, de fusta

**RTT100** m² Fals sostre registrable tipus Grid de graelles de lamel·les de fusta massissa.
Fals sostre registrable suspès, tipus Grid, amb una superfície d'entre 4 i 10 m², situat a una altura menor de 4 m, considerant un grau de complexitat mig, constituït per: ESTRUCTURA: entramat metàl·lic ocult, amb perfils en T, fixat al forjat o element suport amb varetes; GRAELLES: graelles de 340x3000 mm, formades per 4 lamel·les de fusta massissa de samba (Triplochiton scleroxylon), sense tractar, de 30x35 mm, Euroclasse D-s2, d0 de reacció al foc, segons UNE-EN 13501-1, acabat envernissat, amb una separació entre lamel·les de 55 mm i varetes de fusta, de 13 mm de diàmetre, color negre, per a la unió de les lamel·les entre si. Inclús fixacions per a l'ancoratge dels perfils i accessoris de muntatge.
Inclou: Replanteig del nivell d'acabat i dels eixos de la trama modular. Fixació de la trama modular al forjat o element suport. Tall de les graelles. Fixació de les graelles. Resolució de trobades i punts singulars. Formació de forats per recepció de possibles elements d'ancoratge i/o instal·lacions.
Criteri d'amidament de projecte: Superfície mesurada entre paraments, segons documentació gràfica de Projecte, sense descomptar buits per instal·lacions.
Criteri de mesura d'obra: Es mesurarà la superfície realment executada segons especificacions de Projecte, sense descomptar buits per instal·lacions.

| Codi | Ut | Descripció | Rendiment | Preu | Import |
|---|---|---|---|---|---|
| mt22lsg010cc | m² | Graella de 340x3000 mm, formada per 4 lamel·les de fusta massissa de samba (Triplochiton scleroxylon), sense tractar, de 30x35 mm, Euroclasse D-s2, d0 de reacció al foc, segons UNE-EN 13501-1, acabat envernissat, amb una separació entre lamel·les de 55 mm i varetes de fusta, de 13 mm de diàmetre, color negre, per a la unió de les lamel·les entre si; per a falsos sostres registrables tipus Grid. (material) | 1 | 135 | 135.000 |
| mt12flg010a | m² | Estructura suport per a falsos sostres registrables tipus Grid de graelles de lamel·les de fusta massissa, d'entramat metàl·lic ocult, amb perfils en T, varetes per a fixació al forjat o element suport i accessoris de muntatge. (material) | 1 | 6.25 | 6.250 |
| mo015 | h | Oficial 1ª muntador de falsos sostres. (mà d'obra) | 0.833 | 29.34 | 24.440 |
| mo082 | h | Ajudant muntador de falsos sostres. (mà d'obra) | 0.833 | 25.28 | 21.058 |
| % | % | Costos directes complementaris | 2 % | 186.748 | 3.735 |
|  |  | Costos directes |  |  | 190.483 |

Residus:
- col·locació: mt12flg010a; factor de residu 0.02

## Recursos

**mt12flg010a** m² Estructura suport per a falsos sostres registrables tipus Grid de graelles de lamel·les de fusta massissa
Dades tècniques: Cost energètic 17.105 MJ; Emissió de CO2 0.883 kg; Codi LER 17 04 05; Massa de l'element 1.543 kg; Volum 0.000735 m3
Residus:
- embalatge: re170203 Plàstic. (component de residu); rendiment 0.02 kg; Codi LER 17 02 03; Massa de l'element 1 kg; Volum 0.001667 m3
