# Reparació de revestiment amb morter de calç. Sistema Mape-Antique "MAPEI SPAIN"

- Propietat de l'arxiu: CYPE Ingenieros S.A.
- Format: FIEBDC-3/2016
- Programa: Generador de preus de la construcció. CYPE Ingenieros, S.A.
- Data: 30/07/2024
- Divisa: EUR
- Costos indirectes: 3 %
- IVA: 21 %

## R Revestiments i extradossats

### RU Sistemes de revestiment amb morters industrials per a arrebossat i enlluït

#### RUC Morters de calç

**RUC030** m² Reparació de revestiment amb morter de calç. Sistema Mape-Antique "MAPEI SPAIN".
Reparació de revestiment amb morter de calç, sobre suport de fàbrica ceràmica, sistema Mape-Antique "MAPEI SPAIN". PREPARACIÓ DEL SUPORT: picat d'arrebossat de ciment, per eliminar les parts soltes presents en el 20% de la superfície suport, amb mitjans manuals. CAPA BASE: aplicació manual de morter de calç hidràulica natural transpirable, Mape-Antique Intonaco NHL "MAPEI SPAIN", color avellana clar, de 20 mm d'espessor, en una capa, reglejat, amb acabat remolinat. CAPA D'ACABAT: aplicació manual de morter de calç, Mape-Antique FC Civile "MAPEI SPAIN", tipus GP CSIV W2, segons UNE-EN 998-1, color blanc, de 2 mm d'espessor, en una capa, amb acabat remolinat.
Inclou: Picat manual. Aplicació de la capa base. Aplicació de la capa d'acabat.
Criteri d'amidament de projecte: Superfície mesurada segons documentació gràfica de Projecte.
Criteri de mesura d'obra: Es mesurarà la superfície realment executada segons especificacions de Projecte.

| Codi | Ut | Descripció | Rendiment | Preu | Import |
|---|---|---|---|---|---|
| mt08aaa010a | m³ | Aigua. (material) | 0.001 | 1.5 | 0.002 |
| mt28mmr040c | kg | Morter de calç hidràulica natural transpirable, tipus GP CSII W0, segons UNE-EN 998-1, per a ús en interiors o en exteriors, Mape-Antique Intonaco NHL "MAPEI SPAIN", color avellana clar, compost per calç hidràulica natural, tipus NHL 3,5, segons UNE-EN 459-1, àrids seleccionats i additius, subministrat en sacs. (material) | 29 | 0.47 | 13.630 |
| mt28mmr020e | kg | Morter de calç, Mape-Antique FC Civile "MAPEI SPAIN", tipus GP CSIV W2, segons UNE-EN 998-1, color blanc, compost per calç hidràulica natural, tipus NHL 3,5, segons UNE-EN 459-1, putzolanes, àrids seleccionats i additius, amb molt baix contingut de substàncies orgàniques volàtils (VOC), permeable al vapor d'aigua, com capa d'acabat, per a reparació de paraments amb humitats o taques salines. (material) | 2.8 | 0.72 | 2.016 |
| mo113 | h | Peó ordinari construcció. (mà d'obra) | 0.186 | 23.81 | 4.429 |
| mo039 | h | Oficial 1ª revocador. (mà d'obra) | 1.351 | 28.42 | 38.395 |
| mo079 | h | Ajudant revocador. (mà d'obra) | 1.351 | 25.28 | 34.153 |
| % | % | Costos directes complementaris | 2 % | 92.625 | 1.853 |
|  |  | Costos directes |  |  | 94.478 |

Residus:
- col·locació: mt28mmr040c; factor de residu 0.0198
- col·locació: mt28mmr020e; factor de residu 0.01617

## Recursos

**mt08aaa010a** m³ Aigua
Dades tècniques: Cost energètic 60.000 MJ; Emissió de CO2 30.000 kg

**mt28mmr040c** kg Morter de calç hidràulica natural transpirable
Dades tècniques: Cost energètic 4.265 MJ; Emissió de CO2 0.258 kg; Codi LER 17 01 01; Massa de l'element 1 kg; Volum 0.000667 m3
Residus:
- embalatge: re150101 Envasos de paper i cartró. (component de residu); rendiment 0.009 kg; Codi LER 15 01 01; Massa de l'element 1 kg; Volum 0.001333 m3

**mt28mmr020e** kg Morter de calç, Mape-Antique FC Civile "MAPEI SPAIN"
Dades tècniques: Cost energètic 4.266 MJ; Emissió de CO2 0.259 kg; Codi LER 17 01 01; Massa de l'element 1 kg; Volum 0.000667 m3
Residus:
- embalatge: re150101 Envasos de paper i cartró; rendiment 0.01 kg
