# Reparació d'esquerda en revestiment de guix, amb guix i malla

- Propietat de l'arxiu: CYPE Ingenieros S.A.
- Format: FIEBDC-3/2016
- Programa: Generador de preus de la construcció. CYPE Ingenieros, S.A.
- Data: 28/05/2025
- Divisa: EUR
- Costos indirectes: 3 %
- IVA: 21 %

## R Revestiments i extradossats

### RY Preparacions, proteccions, reparacions i reforços de revestiments

#### RYY Reparacions

**RYY024** m Reparació d'esquerda en revestiment de guix, amb guix i malla.
Reparació d'esquerda en revestiment de guix sobre el parament vertical de fins 3 m d'altura mitjançant aplicació d'una primera capa d'arrebossat de guix B1, col·locació de malla de fibra de vidre teixida, antiàlcalis, amb el guix encara fresc, posterior aplicació d'una segona capa d'arrebossat amb el mateix guix i acabat final amb una capa de lliscat de guix C6, fins a igualar la superfície reparada amb la resta del revestiment del pany. Inclús picat a mà i retirada de l'arrebossat en zona esquerdada, en un àmbit de 15 cm a cada costat de l'eix de la lesió, neteja en sec amb raspall, retirada i càrrega manual de runa sobre camió o contenidor. Totalment acabada i rematada, a falta de pintura (no inclosa en aquest preu).
Inclou: Preparació de l'esquerda. Pastat del guix gruixut. Estesa de la primera capa de guix gruixut. Col·locació de la malla. Estesa de la segona capa de guix gruixut. Pastat del guix fi. Estesa de la capa de guix fi sobre la superfície prèviament arrebossada. Retirada de deixalles. Càrrega d'enderrocs sobre camió o contenidor.
Criteri d'amidament de projecte: Longitud mesurada segons documentació gràfica de Projecte.
Criteri de mesura d'obra: Es mesurarà la longitud realment executada segons especificacions de Projecte.

| Codi | Ut | Descripció | Rendiment | Preu | Import |
|---|---|---|---|---|---|
| mt09pye010b | m³ | Pasta de guix de construcció B1, segons UNE-EN 13279-1. (material) | 0.004 | 148.5 | 0.594 |
| mt28vye020 | m² | Malla de fibra de vidre teixida, antiàlcalis, de 5x5 mm de llum de malla, flexible i imputrescible en el temps, de 70 g/m² de massa superficial i 0,40 mm de gruix de fil, per armar guixos. (material) | 0.347 | 0.76 | 0.264 |
| mt09pye010a | m³ | Pasta de guix per l'aplicació en capa fina C6, segons UNE-EN 13279-1. (material) | 0.001 | 166.7 | 0.167 |
| mo113 | h | Peó ordinari construcció. (mà d'obra) | 0.417 | 24.86 | 10.367 |
| mo033 | h | Oficial 1ª guixer. (mà d'obra) | 0.387 | 29.67 | 11.482 |
| mo071 | h | Ajudant guixer. (mà d'obra) | 0.223 | 26.39 | 5.885 |
| % | % | Costos directes complementaris | 2 % | 28.759 | 0.575 |
|  |  | Costos directes |  |  | 29.334 |

Residus:
- col·locació: mt09pye010b Pasta de guix de construcció B1, segons UNE-EN 13279-1; factor de residu 0.015
- col·locació: mt28vye020; factor de residu 0.055
- col·locació: mt09pye010a Pasta de guix per l'aplicació en capa fina C6, segons UNE-EN 13279-1; factor de residu 0.015

## Recursos

**mt09pye010b** m³ Pasta de guix de construcció B1, segons UNE-EN 13279-1
Dades tècniques: Cost energètic 3829.241 MJ; Emissió de CO2 183.696 kg; Codi LER 17 08 02; Massa de l'element 1150 kg; Volum 1.15 m3
Residus:
- embalatge: re150101 Envasos de paper i cartró. (component de residu); rendiment 9 kg; Codi LER 15 01 01; Massa de l'element 1 kg; Volum 0.001333 m3
- embalatge: re170201 Fusta. (component de residu); rendiment 0.421 kg; Codi LER 17 02 01; Massa de l'element 1 kg; Volum 0.000909 m3
- embalatge: re170203 Plàstic. (component de residu); rendiment 0.9 kg; Codi LER 17 02 03; Massa de l'element 1 kg; Volum 0.001667 m3

**mt28vye020** m² Malla de fibra de vidre teixida
Dades tècniques: Cost energètic 7.216 MJ; Emissió de CO2 0.356 kg; Codi LER 17 02 03; Massa de l'element 0.07 kg; Volum 0.000117 m3
Residus:
- embalatge: re170203 Plàstic; rendiment 0.024 kg

**mt09pye010a** m³ Pasta de guix per l'aplicació en capa fina C6, segons UNE-EN 13279-1
Dades tècniques: Cost energètic 3829.241 MJ; Emissió de CO2 183.696 kg; Codi LER 17 08 02; Massa de l'element 1150 kg; Volum 1.15 m3
Residus:
- embalatge: re150101 Envasos de paper i cartró; rendiment 9 kg
- embalatge: re170201 Fusta; rendiment 0.421 kg
- embalatge: re170203 Plàstic; rendiment 0.9 kg
