# Rehabilitació de revestiment exterior, sistema Antifisuras "GRUPO PUMA"

- Propietat de l'arxiu: CYPE Ingenieros S.A.
- Format: FIEBDC-3/2016
- Programa: Generador de preus de la construcció. CYPE Ingenieros, S.A.
- Data: 30/07/2024
- Divisa: EUR
- Costos indirectes: 3 %
- IVA: 21 %

## R Revestiments i extradossats

### RY Preparacions, proteccions, reparacions i reforços de revestiments

#### RYY Reparacions

**RYY065** m² Rehabilitació de revestiment exterior, sistema Antifisuras "GRUPO PUMA".
Rehabilitació de revestiment exterior, amb el sistema Antifisuras "GRUPO PUMA", compost per: dues capes de morter de ciment, tipus CR CSIV W2, segons UNE-EN 998-1, Morcem Renovex F "GRUPO PUMA", color blanc, 6 mm de gruix total, armat amb malla de fibra de vidre, antiàlcalis, Traditerm "GRUPO PUMA", de 5x4 mm de llum de malla, de 0,6 mm d'espessor i de 160 g/m² de massa superficial; capa d'acabat de morter acrílic Morcemcril "GRUPO PUMA", color Blanco 100, compost per resines acríliques, pigments minerals i additius orgànics i inorgànics, sobre emprimació acrílica Fondo Morcemcril "GRUPO PUMA", composta per resines acríliques, pigments minerals i additius orgànics i inorgànics.
Inclou: Preparació de la superfície suport. Aplicació del morter base i col·locació de la malla de fibra de vidre en la capa de regularització. Aplicació de l'emprimació. Aplicació de la mà d'acabat.
Criteri d'amidament de projecte: Superfície mesurada segons documentació gràfica de Projecte.
Criteri de mesura d'obra: Es mesurarà la superfície realment executada segons especificacions de Projecte.

| Codi | Ut | Descripció | Rendiment | Preu | Import |
|---|---|---|---|---|---|
| mt28mrp070a | kg | Morter de ciment, tipus CR CSIV W2, segons UNE-EN 998-1, per a ús en interiors o en exteriors, Morcem Renovex F "GRUPO PUMA", color blanc, classe R1 segons UNE-EN 1504-3, permeable al vapor d'aigua, subministrat en sacs. (material) | 7.8 | 1 | 7.800 |
| mt28mop050e | m² | Malla de fibra de vidre, antiàlcalis, Traditerm "GRUPO PUMA", de 5x4 mm de llum de malla, de 0,6 mm d'espessor, de 160 g/m² de massa superficial i de 1,1x50 m, per armar morters. (material) | 1.1 | 1.68 | 1.848 |
| mt28mop320d | kg | Emprimació acrílica Fondo Morcemcril "GRUPO PUMA", composta per resines acríliques, pigments minerals i additius orgànics i inorgànics, impermeable a l'aigua de pluja i permeable al vapor d'aigua, per a aplicar amb brotxa, corró o pistola. (material) | 0.22 | 3.78 | 0.832 |
| mt28mop310ug | kg | Morter acrílic Morcemcril "GRUPO PUMA", color Blanco 100, compost per resines acríliques, pigments minerals i additius orgànics i inorgànics, antifloridura i antiverdet, permeable al vapor d'aigua i amb resistència a l'envelliment, a la contaminació urbana i als rajos UV, per a revestiment de paraments exteriors. (material) | 2.5 | 3.94 | 9.850 |
| mo039 | h | Oficial 1ª revocador. (mà d'obra) | 0.463 | 28.42 | 13.158 |
| mo111 | h | Peó especialitzat revocador. (mà d'obra) | 0.463 | 25.02 | 11.584 |
| % | % | Costos directes complementaris | 2 % | 45.072 | 0.901 |
|  |  | Costos directes |  |  | 45.973 |

Residus:
- col·locació: mt28mrp070a; factor de residu 0.011629
- col·locació: mt28mop050e; factor de residu 0.055
- col·locació: mt28mop320d; factor de residu 0.043721
- col·locació: mt28mop310ug; factor de residu 0.049925

## Recursos

**mt28mrp070a** kg Morter de ciment
Dades tècniques: Cost energètic 3.340 MJ; Emissió de CO2 0.250 kg; Codi LER 17 01 01; Massa de l'element 1 kg; Volum 0.000667 m3

**mt28mop050e** m² Malla de fibra de vidre
Dades tècniques: Cost energètic 13.504 MJ; Emissió de CO2 0.664 kg; Codi LER 17 02 03; Massa de l'element 0.16 kg; Volum 0.000267 m3
Residus:
- embalatge: re170203 Plàstic. (component de residu); rendiment 0.024 kg; Codi LER 17 02 03; Massa de l'element 1 kg; Volum 0.001667 m3

**mt28mop320d** kg Emprimació acrílica Fondo Morcemcril "GRUPO PUMA"
Dades tècniques: Cost energètic 86.761 MJ; Emissió de CO2 3.294 kg; Codi LER 17 09 04; Massa de l'element 1 kg; Volum 0.000667 m3
Residus:
- embalatge: re170203 Plàstic; rendiment 0.003 kg

**mt28mop310ug** kg Morter acrílic Morcemcril "GRUPO PUMA"
Dades tècniques: Cost energètic 15.053 MJ; Emissió de CO2 0.575 kg; Codi LER 17 09 04; Massa de l'element 1 kg; Volum 0.000667 m3
Residus:
- embalatge: re170203 Plàstic; rendiment 0.003 kg
