# Protector de vèrtex, d'escuma de poliuretà d'alta densitat, per a exterior

- Propietat de l'arxiu: CYPE Ingenieros S.A.
- Format: FIEBDC-3/2016
- Programa: Generador de preus de la construcció. CYPE Ingenieros, S.A.
- Data: 17/06/2024
- Divisa: EUR
- Costos indirectes: 3 %
- IVA: 21 %

## S Senyalització i equipament

### SD Proteccions

#### SDC Protectors de cantonades

**SDC040** U Protector de vèrtex, d'escuma de poliuretà d'alta densitat, per a exterior.
Protector de vèrtex, d'escuma de poliuretà d'alta densitat, per a exterior, amb ales de 150x150 mm, 20 mm de gruix i 50 mm de longitud, amb recobriment de PVC, color a escollir. Col·locació en obra: amb tacs i cargols.
Inclou: Neteja i preparació de la superfície. Replanteig. Col·locació de la protecció.
Criteri d'amidament de projecte: Nombre d'unitats previstes, segons documentació gràfica de Projecte.
Criteri de mesura d'obra: Es mesurarà el nombre d'unitats realment col·locades segons especificacions de Projecte.

| Codi | Ut | Descripció | Rendiment | Preu | Import |
|---|---|---|---|---|---|
| mt53pdi037a | U | Protector de vèrtex, d'escuma de poliuretà d'alta densitat, per a exterior, amb ales de 150x150 mm, 20 mm de gruix i 50 mm de longitud, amb recobriment de PVC, color a escollir, repel·lent de l'aigua i ales amb forats per caragolar a la superfície suport. (material) | 1 | 36.75 | 36.750 |
| mt26aaa240da | U | Tac de niló amb cargol de cap aixamfranat, d'acer inoxidable AISI 304, de 6 mm de diàmetre i 35 mm de longitud. (material) | 7 | 0.24 | 1.680 |
| mo011 | h | Oficial 1ª muntador. (mà d'obra) | 0.064 | 29.34 | 1.878 |
| mo080 | h | Ajudant muntador. (mà d'obra) | 0.064 | 25.28 | 1.618 |
| % | % | Costos directes complementaris | 2 % | 41.926 | 0.839 |
|  |  | Costos directes |  |  | 42.765 |

Residus:
- col·locació: mt26aaa240da Tac de niló amb cargol de cap aixamfranat, d'acer inoxidable AISI 304, de 6 mm de diàmetre i 35 mm de longitud; factor de residu 0.0045

## Recursos

**mt53pdi037a** U Protector de vèrtex
Dades tècniques: Cost energètic 3.067 MJ; Emissió de CO2 0.208 kg
Residus:
- embalatge: re150101 Envasos de paper i cartró. (component de residu); rendiment 0.072 kg; Codi LER 15 01 01; Massa de l'element 1 kg; Volum 0.001333 m3

**mt26aaa240da** U Tac de niló amb cargol de cap aixamfranat, d'acer inoxidable AISI 304, de 6 mm de diàmetre i 35 mm de longitud
Dades tècniques: Cost energètic 0.227 MJ; Emissió de CO2 0.028 kg; Codi LER 17 04 05; Massa de l'element 0.004 kg; Volum 0.000002 m3
Residus:
- embalatge: re150101 Envasos de paper i cartró; rendiment 0.001 kg
