# Revestiment mural interior amb panell rígid protector de resines reforçades amb fibra de vidre

- Propietat de l'arxiu: CYPE Ingenieros S.A.
- Format: FIEBDC-3/2016
- Programa: Generador de preus de la construcció. CYPE Ingenieros, S.A.
- Data: 30/07/2024
- Divisa: EUR
- Costos indirectes: 3 %
- IVA: 21 %

## S Senyalització i equipament

### SD Proteccions

#### SDR Làmines i panells protectors per a revestiments murals

**SDR011** m² Revestiment mural interior amb panell rígid protector de resines reforçades amb fibra de vidre.
Revestiment mural interior amb panell rígid protector de resines reforçades amb fibra de vidre, de 1220x2440 mm i 2,2 mm de gruix, de color blanc. Col·locació en obra: amb adhesiu de poliuretà.
Inclou: Preparació i neteja del parament vertical. Replanteig i tall dels panells. Aplicació de l'adhesiu. Col·locació dels panells i de les peces de terminació.
Criteri d'amidament de projecte: Superfície mesurada segons documentació gràfica de Projecte.
Criteri de mesura d'obra: Es mesurarà la superfície realment executada segons especificacions de Projecte.

| Codi | Ut | Descripció | Rendiment | Preu | Import |
|---|---|---|---|---|---|
| mt53pdi040i | m² | Panell rígid protector de resines reforçades amb fibra de vidre, de 1220x2440 mm i 2,2 mm de gruix, de color blanc, Euroclasse C-s2, d0 de reacció al foc, segons UNE-EN 13501-1, inclús peces d'acabat, peces de cantonada, peces especials i accessoris de muntatge. (material) | 1.05 | 37.88 | 39.774 |
| mt47adc110a | kg | Adhesiu especial de poliuretà bicomponent. (material) | 0.3 | 4.67 | 1.401 |
| mo011 | h | Oficial 1ª muntador. (mà d'obra) | 0.255 | 29.34 | 7.482 |
| mo080 | h | Ajudant muntador. (mà d'obra) | 0.255 | 25.28 | 6.446 |
| % | % | Costos directes complementaris | 2 % | 55.103 | 1.102 |
|  |  | Costos directes |  |  | 56.205 |

Residus:
- col·locació: mt47adc110a Adhesiu especial de poliuretà bicomponent; factor de residu 0.038685

## Recursos

**mt53pdi040i** m² Panell rígid protector de resines reforçades amb fibra de vidre
Dades tècniques: Cost energètic 193.239 MJ; Emissió de CO2 7.704 kg
Residus:
- embalatge: re170203 Plàstic. (component de residu); rendiment 0.012 kg; Codi LER 17 02 03; Massa de l'element 1 kg; Volum 0.001667 m3

**mt47adc110a** kg Adhesiu especial de poliuretà bicomponent
Dades tècniques: Cost energètic 144.471 MJ; Emissió de CO2 7.014 kg; Codi LER 17 09 04; Massa de l'element 1 kg; Volum 0.000667 m3
Residus:
- embalatge: re170203 Plàstic; rendiment 0.003 kg
