# Dutxa mural

- Propietat de l'arxiu: CYPE Ingenieros S.A.
- Format: FIEBDC-3/2016
- Programa: Generador de preus de la construcció. CYPE Ingenieros, S.A.
- Data: 30/07/2024
- Divisa: EUR
- Costos indirectes: 3 %
- IVA: 21 %

## S Senyalització i equipament

### SG Aixeteries

#### SGD Per a dutxes

**SGD090** U Dutxa mural.
Dutxa mural, acabat cromat, amb raig PureRain i braç de dutxa de 422 mm de longitud, amb tub per a conducció de l'aigua protegit internament per a major durabilitat, limitador de cabal a 9,2 l/min i sistema anticalç. Inclús elements de fixació.
Inclou: Col·locació. Connexionat i comprovació del seu correcte funcionament.
Criteri d'amidament de projecte: Nombre d'unitats previstes, segons documentació gràfica de Projecte.
Criteri de mesura d'obra: Es mesurarà el nombre d'unitats realment col·locades segons especificacions de Projecte.

| Codi | Ut | Descripció | Rendiment | Preu | Import |
|---|---|---|---|---|---|
| mt31gro112a | U | Dutxa mural, acabat cromat, amb raig PureRain i braç de dutxa de 422 mm de longitud, amb tub per a conducció de l'aigua protegit internament per a major durabilitat, limitador de cabal a 9,2 l/min i sistema anticalç, inclús elements de fixació. (material) | 1 | 464.44 | 464.440 |
| mt37www010 | U | Material auxiliar per a instal·lacions de lampisteria. (material) | 1 | 1.4 | 1.400 |
| mo008 | h | Oficial 1ª lampista. (mà d'obra) | 0.204 | 29.34 | 5.985 |
| % | % | Costos directes complementaris | 2 % | 471.825 | 9.437 |
|  |  | Costos directes |  |  | 481.262 |
